# Regenwasserbehandlungsanlage Fährsteg
Angebotsaufforderung (GAEB DA XML 3.2, DA83)
Projekt: 1610097
Währung: EUR
Vergabeart: Öffentliche Ausschreibung
Eröffnung: 29.06.2021
Ende der Zuschlagsfrist: 26.07.2021
Abgabeort: Gemeindeverwaltung Weeze; Cyriakusplatz 13-14  ; 47652
Ausführungsbeginn: 01.08.2021
Ausführungsende: 01.11.2021
Erstellt mit: GXML Toolbox V3.2 R20140604, ORCA AVA 23.0 SP2 - Enterprise Edition 23.00.02, 02.06.2021

## 01 Regenwasserbehandlungsanlage Fährsteg

### Titel 01 Los 01 Regenwasserbehandlungsanlage Fährsteg

#### Bereich 01.01 Baustelleneinrichtung und -räumung

*Hinweis: Hinweis*
Die Regenwasserbehandlungsanlage wird auf dem Parkplatz des Feuerwehrgerätehauses errichtet. Der Parkplatz ist während der Bauphasen nicht nutzbar. Die Maßnahme ist daher rechtzeitig mit der Feuerwehr abzustimmen.

**01.01.1 Beweissicherungsverfahren**
Beweissicherungsverfahren im unmittelbar beeinflussten
Bereich der Baustelle durch einen vereidigten
Sachverständigen vor Beginn der Maßnahme durchführen.
Dabei sind die vorhandenen baulichen Zustände an allen
genannten Gebäuden, Sonderbauwerken, Straßen, Wegen
und sonstigen baulichen Einrichtungen zu überprüfen,
Schäden sind zu dokumentieren und in einem
detaillierten Bericht mit Fotos in 2-facher
Ausfertigung der Bauleitung vorzulegen.
Die kompletten Unterlagen der Beweissicherung sind vor
Beginn der Baumaßnahme der Bauleitung vorzulegen.
Nach Beendigung der Bauarbeiten ist eine
Schlussbeweissicherung durchzuführen, bei der alle
Veränderungen gegenüber der Erstbeweissicherung zu
erfassen und zu dokumentieren sind. Die Bauteile mit
erkennbaren Veränderungen sind zu erfassen und einschl.
Fotos der Bauleitung in 2-facher Ausfertigung
vorzulegen.
Vorhandene Schäden, die bei der Beweissicherung nicht
erkannt, bzw. erfasst werden und deren Beseitigung
durch den Eigentümer gefordert wird, sind auf Kosten
des AN zu regulieren bzw. zu beheben. Der Bauherr sowie
die Bauleitung sind von allen Forderungen
freizustellen. Die Durchführung des
Beweissicherungsverfahrens erfolgt unter Beteiligung
des AG.
Das Gutachten muss im Falle eines Schadens vor Gericht
anerkannt werden.
Menge: 1,000 Psch

**01.01.2 Verkehrssicherung- und Regelung**
Einholen aller verkehrsrechtlichen Genehmigungen für
die Verkehrssicherung und -lenkung des ruhenden und des
fließenden Verkehrs. Die Gebühren trägt der AN.
Verkehrssicherung und Verkehrsregelung nach StVO
aufbauen, unterhalten und betreiben, gegebenenfalls
mehrfach umsetzen und abbauen.
Verkehrszeichen gemäß StVO
(Gefahrenzeichen/Vorschriftzeichen/Richtzeichen/
Zusatzschilder und Vorwegweiser, große Hinweistafeln
o.ä.) zur Verkehrslenkung außerhalb der Baustelle nach
Weisung der zuständigen Behörden
(Ordnungsamt/Polizei/Landesbetrieb Straßenbau NRW)
aufstellen und montieren, gegebenenfalls beleuchten,
vorhalten, nach Beendigung der Baumaßnahmen demontieren
und den alten Zustand wiederherstellen.
Weisungen der zuständigen Behörden beachten.
60 v.H. der Pauschale werden nach betriebsfertigem
Aufbau, der Rest nach Abbau der
Verkehrsicherungseinrichtungen mit der Schlussrechnung
abgerechnet.

Ausführung nach dem vom AN vorgelegten und von den
zuständigen Behörden genehmigten Verkehrszeichenplan.
Der von der Behörde genehmigte Verkehrszeichenplan ist
der Bauleitung vor Baubeginn vorzulegen.
Kosten für mehrfaches Umsetzen und, soweit
erforderlich, dem Informieren der einzelnen Anwohner
sind in diese Position einzukalkulieren.

Mehrkosten für die Abstimmung und Einrichtung einer
Alternativstrecke sind in diese Position
mit einzukalkulieren und werden nicht gesondert
vergütet.

Die Pauschale gilt für die gesamte Baumaßnahme.
Menge: 1,000 Psch

**01.01.3 Hinweistafeln für Umleitung**
*** Bedarfsposition ohne GB
Hinweistafeln für Umleitung als überörtliche
Verkehrslenkung nach Weisungen der zuständigen Behörden
herstellen, aufbauen und nach Fertigstellung der
Baumaßnahme wieder abbauen. Ausführung nach vom AN
vorgelegten und von den zuständigen Behörden genehmigten Verkehrszeichenplan.
Das einzelne Zeichen ist mindestens 1875 mm hoch und
mindestens 1250 mm breit.

Die Pauschale gilt für die gesamte Baumaßnahme.
Menge: 1,000 Psch

**01.01.4 Baustelleneinrichtung**
Baustelle einrichten.
Geräte, Werkzeuge und sonstige Betriebsmittel,
die zur vertragsgemäßen Durchführung der Bauleistungen
erforderlich sind, auf die Baustelle bringen,
bereitstellen und - soweit der Geräteeinsatz nicht
gesondert berechnet wird - betriebsfertig aufstellen
einschl. der dafür notwendigen Arbeiten. Die
erforderlichen festen Anlagen herstellen. Baubüros,
Unterkünfte, Werkstätten, Lagerschuppen und dgl.,
soweit erforderlich, antransportieren, aufbauen und
einrichten.
Strom-, Wasser-, Fernsprechanschluss, sowie
Entsorgungseinrichtungen und dgl. für die Baustelle,
soweit erforderlich, herstellen.
Bei Bedarf Zufahrtswege zur Baustelle sowie
Lagerplätze, sonstige Platzbefestigungen und Wege im
Baustellenbereich anlegen.
Kosten für Vorhalten, Unterhalten und Betreiben der
Geräte, Anlagen und Einrichtungen einschließlich
Mieten, Pacht, Gebühren und dgl. werden nicht mit
dieser Pauschale, sondern mit den Einheitspreisen der
betreffenden Teilleistungen vergütet.

Die Einrichtungspauschale gilt für die gesamte
Baumaßnahme.

Die Einrichtungspauschale wird in Teilbeträgen
entsprechend den Abrechnungssummen vergütet.
Menge: 1,000 Psch

**01.01.5 Kranaufstellfläche**
Für den Einbau der Regenwasserbehandlungsanlage ist ein sachgerechter Kranaufstellplatz herzustellen.

Schottertragschicht aus Kalksteinschotter der
Zuordnungsklasse Z 0 gemäß LAGA-Richtliniefür die Aufstelllfläche des Kran liefern, einbauen und verdichten. Mächtigkeit der Schottertragschicht 0,3 m - 0,5 m.
Nach Ende des Kraneinsatzes Schotter wieder aufnehmen und  im oberen Bereich der Sandfangfläche als Schotterrasendecke einbauen. Das restliche Material ist fachgerecht zu entsorgen.
Verformungsmodul EV2 auf der Oberfläche min.
180 MN/m2.
Für den Einbau der Regenwasserbehandlungsanlage ist eine Kranaufstellfläche von ca. 10 x 10 m erforderlich. Der Abstand der Abstützung von der Baugrubenkante muss 2 m betragen. Die erforderlichen Auslegerlängen sind vor Montage mit dem Lieferwerk abzuklären.

Die Aufnahme und Entsorgung der Oberflächen wird in gesonderten Positionen vergütet.
Menge: 150,000 t

**01.01.6 Bauzaun auf- und abbauen**
Bauzaun aus mobilen Stahlrahmenelementen, Stutzfüße aus
Beton, einschl. sämtlicher Verbindungsteile und der erforderlichen Toranlagen standsicher aufstellen, für die
Dauer der Bauzeit vorhalten, ggf. mehrfach umsetzen und
nach Abschluss der Bauarbeiten wieder beseitigen.
Absperrungen zur Baustellensicherung gemäß den gültigen
UVV herstellen.
Bauzaun entsprechend der StVO mit Blinkleuchten bzw.
rot-weiß Markierungen reflektierend ausrüsten.
Zaunoberkante ca. 2,00 m über Boden.
Länge je Feld nach Herstellervorgabe.
Toranlage werden übermessen.
Die Absicherung der Einrichtungen und Lagerflächen des
AN ist als Nebenleistung in die entsprechenden Positionen
einzurechnen und wird nicht über diese
Position vergütet.
70 v.H. des Preises werden nach der Aufstellung des
Zaunes vergütet, der Rest nach dem Abbau und Abtransport.
Abgerechnet wird nach tatsächlich angelieferter und
aufgestellter Bauzaunlänge.
Das Bauablauf bedingte Umsetzen des Bauzaunes ist
einzurechnen.
Nur auf Anordnung bzw. in Abstimmung mit der Bauleitung
aufgestellte Bauzäune werden vergütet.

Bauzaun als Verkehrssicherung für die geplanten
Tiefbauarbeiten.
Menge: 100,000 m

**01.01.7 vorh. Hecke aufnehmen, lagern und wieder einbauen**
vorhandene Hecke im Bereich der geplanten Regenwasserbehandlungsanlage inkl. Wurzelwerk aufnehmen, seitlich in vorbereiteten Graben einschlagen und ggf. Bewässern. Nach Fertigstellung der Baumaßnahme ist die Hecke in Abstimmung mit der Bauleitung neu zu pflanzen.
Menge: 20,000 m

**01.01.8 Busch- und Strauchwerke entfernen**
vorh. Busch- und Strauchwerk inkl. Wurzelwerk aufnehmen. Räumgut geht ins Eigentum des AN über und ist ordnungsgemäß zu beseitigen.
Menge: 150,000 m²

**01.01.9 Fussgängerbohlenweg herstellen**
Fussgängerbohlenweg über offene Baugruben im Bereich der geplanten Druckrohrleitung herstellen, vorhalten und abbrechen. Abgerechnet wird die Bohlenwegfläche aus der Breite des
Weges und der Baugrubenbreite.
Menge: 30,000 m²

**01.01.10 Schild aufnehmen, lagern und wieder aufstellen**
Schild "Feuerwehr" im Bereich der geplanten Druckrohrleitung inkl. Fundament aufnehmen, lagern und nach Fertigstellung der Baumaßnahme wieder in Betonfundament aufstellen.
Menge: 1,000 Stk

**01.01.11 Baustelle räumen**
Baustelle räumen.
Baustelle von allen Geräten, Anlagen, Einrichtungen
und dgl. räumen.
Benutzte Flächen und Wege entsprechend dem
ursprünglichen Zustand unter Wahrung der landschaftspflegerischen Belange ordnungsgemäß
herrichten.
Verunreinigungen beseitigen.

Die Pauschale gilt für die gesamte Baumaßnahme.
Die Räumung der Baustelle wird nur mit der
Schlussrechnung vergütet.
Menge: 1,000 Psch

#### Bereich 01.02 Teilrückbau Sandfang

*Hinweis: Hinweis*
Der Teilrückbau des Sandfanges erfolgt erst nach Herstellung des Lamellenklärers, des Entleerungsbauwerks, des Messschachtes und des Trennbauwerks, inkl. Zu- und Ablaufkanäle DN 300 PP.

Die vorhandene Pflasterfläche wird nach dem Teilrückbau als Schotterrasenfläche ausgebildet.

**01.02.1 Zaunanlage aufnehmen und entsorgen**
Vorhandene Zaunanlage bestehend aus Maschendrahtzaun, Stacheldraht und zwei Toren inkl. Fundamente aufnehmen und ordnungsgemäß entsorgen.
Menge: 50,000 m

**01.02.2 Geländer abbrechen und entsorgen**
Vorhandenes Geländer aus verzinktem Stahl aufnehmen und ordnungsgemäß entsorgen.
Menge: 30,000 m

**01.02.3 Pflastersteine aufnehmen und entsorgen**
Vorhande Pflastersteine im Bereich des Sandfanges in der erforderlichen Fläche ausbauen.
Alle Steine und Bettungsmaterial abfahren sowie der stofflichen Verwertung zuführen bzw. ordnungsgemäß entsorgen.
Menge: 80,000 m²

**01.02.4 Sandfang leeren**
Sandfang vor den Arbeiten leeren, damit diese ordnungsgemäß durchgeführt werden können.
Gestellung des Saugfahrzeuges inkl. Bedienungspersonal, sowie Ordnungsgemäße Räumgutentsorgung sind in diese Posiotion mit einzurechnen.
Menge: 1,000 Psch

**01.02.5 Sandfang teilweise abbrechen**
Vorhandenen Sandfang aus Stahlbeton mit L/B/T = 13,5m/3,5m/2,80 m und Wandstärke = 25 cm, einschl. aller Einbauteile und Armaturen bis zu einer Tiefe von ca. 1 m unter GOK abbrechen, inkl. Vorschachtung im Erdreich und Trennen der Bewehrung mittels geeignetem Abbruchgerät.
Bauschutt wird Eigentum des AN und ist fachgerecht zu entsorgen. Die ordnungsgemäße Entsorgung ist nachzuweisen.
Menge: 1,000 Psch

**01.02.6 Schachtoberteil/Abdeckplatte RW-Schacht 13216008 aufnehmen**
Schachtoberteil/Abdeckplatte des RW-Schachtes 13216008 aufnehmen, lagern und nach Anschluss des neuen Regenwasserkanals DN 700 wieder fachgerecht herstellen.
Menge: 1,000 Stk

**01.02.7 Rohrschnitt DN 700 Beton**
Regenwasserkanal DN 700 Beton im Bereich des Sandfanges trennen.
Reststücke ordnungsgemäß entsorgen.
Menge: 2,000 Stk

**01.02.8 Regenwasserkanal DN 700 B teilweise abbrechen**
vorhandene Regenwasserkanäle DN 700 Beton zwischen Sandfang und Schachtbauwerken abbrechen.
Der Bauschutt geht in das Eigentum des AN über und muss
ordnungsgemäß entsorgt werden.
Erd- und Verbauarbeiten sind in die Einheitspreise
einzurechnen und werden nicht gesondert vergütet.
Die erforderlichen Oberflächenarbeiten sind in den
entsprechenden Positionen des Leistungsverzeichnisses
abzurechnen.
Menge: 8,000 m

**01.02.9 Abwasserkanal Stahlbeton K-GM DN 700**
Abwasserkanal DIN EN 1610 aus Stahlbetonrohren DIN EN 1916 und DIN V 1201, Kreisquerschnitt ohne Fuß mit Glockenmuffe, Baulänge 2,5 m, Betondeckung der Bewehrung mind. 30 mm, Rohrverbindung mit werkseitig fest in der Muffe eingebauter Gleitringdichtung, an Schächten ohne besondere Vergütung der Gelenkstücke einbauen. Verlegung in teilweise rückgebauten Sandfang. Bettung uterhalb der Rohrleitung aus Beton und Füllboden werden in gesonderten Positionen vergütet. Rohrdurchmesser DN 700.

Belastungsbedingungen
Überdeckungshöhe
über Rohrscheitel
min h = ca. 1,00 m
max h = ca. 1,50 m

Verkehrslast SLW 60
Menge: 20,000 m

**01.02.10 Stahlbetonpassstück DN 700**
Passstück aus Stahlbeton, Kreisquerschnitt,
Als Zulage zur Rohrleitung.
Rohrdurchmesser DN 700.
Menge: 2,000 Stk

**01.02.11 Beton liefern und einbauen**
Beton frei Baustelle liefern und in die Baugrube als untere Bettung zwischen dem neuen Stahlbetonkanal und den vorh. Sandfang einbauen.
Ausführung dieser Position nur mit Zustimmung des
Auftraggebers bzw. der Bauüberwachung.
Einzelaufmaße sofort der örtlichen Bauaufsicht zur
Anerkennung vorlegen. Betongüte C 12/15
Menge: 15,000 m³

**01.02.12 Nichtbindigen Füllboden, Bodenklasse 3**
Nichtbindigen Füllboden, leichter Boden der Bodenklasse
3 nach DIN 18300 bzw. Sand oder Mittelkies bis 18 mm
Korngröße liefern einbauen und fachgerecht verdichten, Boden
der Zuordnungsklasse Z 0 gemäß
TR LAGA 1997. Primärrohstoff.
Abgerechnet wird an Hand von Auftragsprofilen.
Menge: 150,000 m³

**01.02.13 Planumsflächen, +- 2 cm**
Planumsflächen für den weiteren Aufbau längs
und quer profilieren und verdichten.
Rohplanumsflächen nach Durchführung der Kanalbaubeiten.
Max. Abweichung von der Sollhöhe +- 2 cm.
Menge: 140,000 m²

**01.02.14 Schotterrasendecke herstellen**
Schotterrasendecke im Bereich des Sandfangs herstellen. Hierzu wird der Schotter von der Kranaufstellfläche verwendet. Weiteres benötigtes Material ist in diese Position einzurechnen.

Aufbau wie folgt:
- 5 cm Oberboden-Kalksteinschottergemisch Oberfläche in
zwei gekreuzten Arbeitsgängen mit HESA-Rasenmischung M
303 oder gleichwertig einsäen und anwalzen.
Einsaatmenge 25 g/m2.
Kalksteinschotter 22/45 mm, LAGA Zuordnungswert Z 0.
-15 cm Gemisch aus Splitt und Kalksteinschotter
12/56 mm LAGA Zuordnungswert Z 0
auf vorhandenem Kiesplanum einbauen und verdichten.
Planum vorher standfest verdichten.
Gesamteinbaudicke im verdichtetem Zustand 20 cm.
LAGA Zuordnungswert Z 0.
Menge: 140,000 m²

#### Bereich 01.03 Oberflächenarbeiten RBA

**01.03.1 bitum. Straßenbefestigung aufreißen und aufnehmen, d = 18 cm**
Bituminöse Straßenbefestigung einschließlich Unterbau aufreißen und aufnehmen.
Anfallendes Material abfahren und der stofflichen Verwertung zuführen bzw. ordnungsgemäß entsorgen. Die Dicke der bituminösen Straßenbefestigung beträgt ca. 18 cm.
Menge: 60,000 m²

**01.03.2 bit. Straßenbefestigung trennen, d = 18 cm**
Bituminöse Befestigung im Bereich von Baugruben trennen.
Aufbruchgut zu Lasten des AN ordnungsgemäß entsorgen.
Deckschicht geradlinig schneiden.
Dicke der bituminösen Befestigung ca. 18 cm.
Menge: 40,000 m

**01.03.3 3-Stein-Entässerungsrinne ausbauen**
Vorhandene 3-Stein- Entwässerungsrinne ausbauen.
Alle Steine und Bettungsmaterial abfahren sowie der stofflichen Verwertung zuführen bzw. ordnungsgemäß entsorgen.
Breite der Rinnen 3-reihig.
Menge: 15,000 m

**01.03.4 Rinnensteine 16/24/14 bzw. 16/16/14, 2-reihig liefern und setzen**
Pflasterrinne bzw. Pflasterstreifen aus
Betonpflastersteinen DIN 18501, 16/24/14 cm, in Kurven 16/16/14 cm, liefern und auf Unterbeton C 12/15, 20 cm dick setzen.
Fugen mit flüssigen Einschlämmmörtel vollständig
verfüllen und mit scharfem Pflastersand abfegen.
Breite der Rinne bzw. des Pflasterstreifens: 2 Reihen.

Lage: Entlang des Rundbords zwischen neuer Schotterrasenfläche und Parkplatz FWGH (Lage der alten 3-Stein-Rinne).
Farbe: gemäß Bestand.

Erd- und Hinterfüllungsarbeiten in diese Position einrechnen.
Menge: 15,000 m

**01.03.5 1-Stein-Entässerungsrinne ausbauen**
Vorhandene 1-Stein- Entwässerungsrinne ausbauen.
Alle Steine und Bettungsmaterial abfahren sowie der stofflichen Verwertung zuführen bzw. ordnungsgemäß entsorgen.
Breite der Rinnen 1-reihig.
Menge: 15,000 m

**01.03.6 Rinnensteine 16/24/14 bzw. 16/16/14, 1-reihig liefern und setzen**
Pflasterrinne bzw. Pflasterstreifen aus
Betonpflastersteinen DIN 18501, 16/24/14 cm, in Kurven 16/16/14 cm, liefern und auf Unterbeton C 12/15, 20 cm dick setzen.
Fugen mit flüssigen Einschlämmmörtel vollständig
verfüllen und mit scharfem Pflastersand abfegen.
Breite der Rinne bzw. des Pflasterstreifens: 1 Reihen.

Lage: Entlang der Bordsteine für die Wasserführung und als Abtrennung der Parkflächen und verschiedener Oberflächenmaterialien.
Farbe gemäß Bestand.

Erd- und Hinterfüllungsarbeiten in die Position einrechnen.
Menge: 50,000 m

**01.03.7 Pflastersteine ausbauen und entsorgen (Bereich Parkplatz FWGH)**
Vorhande Pflastersteine mit verschiedenen Formaten im Bereich der geplanten Regenwasserbehandlungsanlage in der erforderlichen Fläche ausbauen.
Sämtliche Steine und Bettungsmaterial abfahren sowie der stofflichen Verwertung zuführen bzw. ordnungsgemäß entsorgen.

Die aufzunehmenden gepflasterten Flächen im Bereich der geplanten Druckrohrleitung (Vorplatz/Eingangsbereich Gebäude Feuerwehr und Straße Eyll) werden in einer gesonderten Position vergütet, da dort die vorhanden Pflastersteine wieder eingebaut werden sollen.
Menge: 120,000 m²

**01.03.8 Pflastersteine ausbauen, lagern und wieder einbauen (BereichDruckrohrleitung)**
Vorhande Pflastersteine mit verschiedenen Formaten im Bereich der geplanten Druckrohrleitung (Vorplatz/Eingangsbereich Feuerwehrgebäude und Straße Eyll) in der erforderlichen Fläche ausbauen. Die Steine säubern und zur Wiederverwendung zwischenlagern. Bettungsmaterial zur Verfügung des Unternehmers ordnungsgemäß entsorgen.

Nach Verfüllung der Gräben, Pflastersteine auf Pflasterbett fachgerecht einbauen, mit Pflastersand einschlämmen und überschüssigen Sand entfernen. Pflasterbett aus Brechsand-Splitt-Granulat herstellen. Dicke im verdichteten Zustand 4 cm.
Menge: 50,000 m²

**01.03.9 Wardenburger Verbundsteinpflaster liefern und einbauen.**
Wardenburger Betonsteinpflaster 20x24x8 cm liefern und fachgerecht einbauen.
Nebenarbeiten für Randanpassung und Anarbeitung an Einbauten in der Pflasterfläche werden nicht gesondert vergütet und sind in die Einheitspreise einzurechnen.
Die Fugen der verlegten Fläche werden  hinsichtlich der
Filterstabilität in Abstimmung mit dem verwendeten
Bettungsmaterial  mit trockenem Sand 0/2 mm oder 0/4
mm, Splittgemisch 1/3 mm oder 2/5 mm oder einem
kornabgestuften Brechsand-Splitt-Gemisch 0/5 mm bei
trockenem Wetter durch Einfegen geschlossen. Es wird
empfohlen, gleiches Material für Pflasterbettung und
Fugenverfüllung zu verwenden. Zur Vermeidung von
Fleckenbildung durch überschüssiges Fugenmaterial beim
Abrütteln ist die trockene Pflasterfläche vollkommen
sauber abzukehren. Das Abrütteln muss quer zum verlegten
Stein mit einem geeigneten Plattenrüttler
(Zentrifugalkraft max. 12 KN Betriebsgewicht 130-160
kg) beginnend vom Rand erfolgen. Bei farbigen Steinen
und strukturierten Pflastern ist der Rüttler mit einer
Plattengleitvorrichtung zu versehen. Nach dem Abrütteln
ist das Einfegen bis zum völligen Fugenschluss zu
wiederholen. Ein erneutes Abrütteln wird empfohlen, um
Fugenschluss und Verfestigung zu verbessern.Die
Verlegehinweise des Herstellers zu den speziellen
Produkten sind zu beachten.

Farbe: gemäß Bestand
Menge: 10,000 m²

**01.03.10 Betonpflastersteine liefern und verlegen, in Reihen**
*** Grundposition ZZ 1.0
Betonpflastersteine,System Safe, nach DIN EN 1338, hergestellt nach dem  SERVOLIFT-Verfahren mit einer vergüteten Oberfläche und einem farbunterstützenden Edelsplitt-Vorsatz, gekollert, mit unregelmäßig
gebrochenen Kanten, mit Spezialabstandhalter zur Fugensicherung,gealtert und paketiert, Qualitätsstufe D,I, frost- und tauwiderstandsfähig liefern und auf fachgerecht vorbereitete Pflasterbettung aus Splitt-Brechsandgemisch,Körnung 0/5 mm, Dicke 3 bis 5 cm (verdichteter Zustand ca. 4 cm stark) fachgerecht mit ausreichender Fugenbreite verlegen. Das Schneiden einzelner Steine ist mit einzurechenen.

Die Bettung ist in diese Position mit einzurechnen. Die Bettung muss so beschaffen sein, dass diese dauerhaft wasserdurchlässig und gegenüber der Tragschicht ausreichend filterstabil ist. Das Bettungsmaterial muss der TL-Gestein-StB 04 entsprechen.

Fugensand z.B. Splittbrechsand kontinuierlich mit dem
Fortschreiten des Verlegens auf das Pflaster aufbringen
und vollständig in die Fugen einfegen und anschließend
Fugenmaterial mit Wasser einschlämmen.
Pflasterfläche sauber abkehren und mittels geeigneter
Rüttelplatte mit Gummischürze von den Rändern beginnend
zur Mitte hin bis zur Standfestigekeit rütteln.
Fugensand erneut bis zur vollständigen Fugenfüllung in
die Fugen einfegen.

Formate 14/14, 21/14 cm
nach DIN 18501, Dicke 10 cm,
im gemischten Reihenverband

Farbe: grau
Menge: 180,000 m²

**01.03.11 Betonpflastersteine liefern und verlegen, in Reihen**
*** Wahlposition ZZ 1.1
Pflasterdecke nach ZTV P-StB 06 und TL Pflaster-StB 06,
aus Pflastersteinen aus Beton nach DIN EN 1338
max. Differenzen K, Witterungswiderstand D, Abriebwiderstand I, mit CE-Kennzeichnung, mit Fase, Maße 10/20/10 cm Oberfläche mit Hartgestein-Vorsatz, 10 mm dick
Farbe: grau unter Verwendung von Edelsplitten, der Farbe des Vorsatzes.
Edelsplittanteil im Vorsatz mind. 55 %.
Im Reihenverband
Die Pflasterfläche muss beim abrütteln sauber und trocken sein.

Die Bettung ist in diese Position mit einzurechnen.
Bettung aus Brechsand-Splitt-Gemisch, Körnung 0/5, Dicke 3 bis 5 cm, Pflasterfugen verfüllen mit Brechsand-Splitt-Gemisch.
Das Bettungs- und Fugenmaterial muss der
TL-Gestein-StB 04 entsprechen:
- Feinanteile < 0,063 mm
  Bettung <= 5 M.-%
  30-60 M.-% bei 2 mm
  Fuge >= 2 M.-% und <= 9 M.-%
  30-75 M.-% bei 2 mm
- Fließkoeffizient
  >= Ecs35
- Widerstand gegen Zertrümmerung
  <= SZ22 (<= LA25)
Menge: 180,000 m²

**01.03.12 Bordsteine aufnehmen und entsorgen**
Vorhandene Bordsteine mit verschiedenen Formaten im Bereich der Abgrenzung der gepflasterten Sandfangfläche ausbauen.
Bordsteine und das Bettungsmaterial zur Verfügung des Unternehmers ordnungsgemäß entsorgen.
Menge: 50,000 m

**01.03.13 Rundbordsteine liefern und setzen, 15 x 22**
Rundbordsteine nach DIN 483 liefern und ein
Beton-Fundament der Güteklasse C2/15, Dicke 20 cm,  fachgerecht einbauen. Die Höhe der einzuschalenden Rückenstütze beträgt 2/3 des Bordsteines.
Breite der Rückenstütze 15 cm. Die Oberkante der
Rückenstütze ist leicht anzuschrägen. Abgerechnet wird
nach verlegter Länge ohne Abzug der Fugen. Bis zu einem
Radius von 12 m sind Kurvensteine zu verwenden. Eine
besondere Vergütung der Kurven- und Einfahrtsteine
erfolgt über Zulagen. Alle Sichtflächen der Bordsteine
sollen ausgewaschen / ungewaschen sein.
Erd- und Hinterfüllarbeiten sind in diese Position
einzurechnen.
Format: Rundbord 15x22x100 cm
Lage: als Abgrenzung der neuen Schotterrasenfläche
Farbe: grau
Menge: 50,000 m

**01.03.14 Bordsteine liefern und setzen, T 8 x 20**
Tiefbordsteine nach DIN 483, DIN EN 1340 liefern und
auf ein Beton-Fundament der Güteklasse C 20/25, Dicke
20 cm, als Randeinfassung der Pflanzbeete fachgerecht einbauen. Die Höhe der einzuschalenden Rückenstütze beträgt 2/3 des Bordsteines. Breite der Rückenstütze 15 cm. Die
Oberkante der Rückenstütze ist leicht anzuschrägen.
Abgerechnet wird nach verlegter Länge ohne Abzug der
Fugen. Bis zu einem Radius von 4 m sind Kurvensteine zu verwenden.
Eine besondere Vergütung der Kurvensteine erfolgt
nicht. Die Trennung der Bordsteine auf Passmaß inkl. Entsorgung des Bauschutts ist ebenfalls mit einzurechnen.

Alle Sichtflächen der Bordsteine sollen ausgewaschen /
ungewaschen sein. Erd- und Hinterfüllarbeiten sind in
diese Position einzurechnen.
Format: Tiefbord mit Fase: 8/20/50cm, 8/20/100cm,
Lage: Als Randsteine/Abgrenzung der Pflanzbeete
Farbe: grau
Menge: 35,000 m

**01.03.15 Oberboden, D = 50 cm abtragen und wieder andecken**
Oberboden einschließliche Vegetationsdecke im  Bereich hinter Messschacht und Schachtbauwerk vor der Einleitungsstelle abtragen. Unrat aussondern. Vegetationsdecke und Unrat geht in Eigentum des An über und ist ordnungsgemäß zu entsorgen. Wiederverwendbaren Oberboden seitlich lagern.
Seitlich gelagerten wiederverwendbaren Oberboden wieder andecken.

Dicke des Oberbodens = 50 cm.

Zusätzlich benötigter Oberboden wird in einer gesonderten Position vergütet.
Menge: 15,000 m²

**01.03.16 Planumsflächen, +- 2 cm**
Planumsflächen für den weiteren Aufbau längs
und quer profilieren und verdichten.
Rohplanumsflächen nach Durchführung der Kanalbaubeiten, im Fahrbahnbereich.
Max. Abweichung von der Sollhöhe +- 2 cm.
Menge: 200,000 m²

**01.03.17 Kies-Frostschutzschicht herstellen, 30 cm, KG 0/32**
Kies-Frostschutzschicht im Bereich von
Rohrleitungsgräben und Arbeitsräumen an
Bauwerken herstellen.
Einbaudicke: 30 cm.
Körnung 0/32.
Menge: 200,000 m²

**01.03.18 Schottertragschicht herstellen, 20 cm, KG 0/45**
Schottertragschicht im Bereich von Rohrleitungsgräben und Arbeitsräumen von Bauwerken herstellen.
Einbaudicke 20 cm. Verformungsmodul EV2 auf der Oberfläche min. 180 MN/m2.
Körnung 0/45.
Material: Kalkstein-Mineralgemisch.
Menge: 200,000 m²

**01.03.19 Deckschicht liefern und einbauen**
Deckschicht für die Herstellung einer wassergebundenen
Wegeoberfläche im Bereich des Schachtes 13218002 liefern und auf vorhandenem Planum einbauen und verdichten.
Dicke im verdichtetem Zustand 3 cm.
Material: Splitt-Brechsand-Gemisch Kg. 0/11 mm.
Menge: 15,000 m²

**01.03.20 Lastplattendruckversuche**
Lastplattendruckversuche durchführen einschl. der
Gestellung eines beladenen LKW oder eines
gleichwertigen Gegengewichtes.
Die Durchführung erfolgt nach BAST E, Nr. 1 und 4 im
Beisein des AG oder dessen Bevollmächtigten.
Verformungsmodul EV2 auf der Oberfläche min.
150 MN/m2.
Die Ergebnisse sind sauber aufzulisten und in 3-facher
Ausfertigung zu übergeben.
Versuche mit negativem Ergebnis werden nicht vergütet.
Der Nachweis der ordnungsgemäßen Verdichtung durch die
oben beschriebenen Lastplattendruckversuche erfolgt
nach Fertigstellung der Kanalbauarbeiten auf dem Planum
der Schottertragschicht auf besondere Anweisung des AG.
Menge: 2,000 Stk

**01.03.21 Sondierung herstellen, Tiefe bis 2,00 m**
Schlagsondierungen mittels Künzelstab im Bereich der
wiederverfüllten Baugruben zwischen Baugrubenwand und
Rohrleitung bzw. Bauwerk herstellen und die
Sondierdiagramme mit Einmessung des jeweiligen
Sondierpunktes der Bauleitung aushändigen.
Die Bauleitung ist von jeder beabsichtigten Prüfung
rechtzeitig zu unterrichten.
Bei Sondiertiefen bis 2,00 m.
Menge: 1,000 Stk

**01.03.22 Sondierung herstellen, Tiefe = 2,00 - 2,50 m**
Schlagsondierungen mittels Künzelstab im Bereich der
wiederverfüllten Baugruben zwischen Baugrubenwand und
Rohrleitung bzw. Bauwerk herstellen und die
Sondierdiagramme mit Einmessung des jeweiligen
Sondierpunktes der Bauleitung aushändigen.
Die Bauleitung ist von jeder beabsichtigten Prüfung
rechtzeitig zu unterrichten.
Bei Sondiertiefen von 2,00 m bis 2,50 m.
Menge: 2,000 Stk

#### Bereich 01.04 Erd- und Kanalbauarbeiten RBA, elektrotechn. Ausrüstung

*Hinweis: Vorbemerkungen*
Baugrundgutachten

Für die Maßnahme sind zwei Baugrundgutachten erstellt wurden.

1. BGU: Geokom (Teufen von 4 - 5 m)
2. BGU: Geotechnisches Büro N. Müller, W. Müller und Partner (ergänzende Untersuchung, Teufen 10 - 11 m)

Beide Gutachten sind beigefügt und zu beachten.

Grundwassereinfluss und Auftriebssicherheit

Die Herstellung der Bauwerke erfolgt unter Grundwassereinfluss. Für den Lamellenklärer und dem Pumpenbauwerk ist eine wasserdicht umspundete Baugrube in wasserdichter Trogbauweise mit einer Unterwasserbetonsohle herzustellen. Als Bemessungswasserstand ist der Wasserstand des HQ2 mit einem Wert von 16,33 mNHN anzusetzen.
Die Baugruben des Messchachtes und des Trennbauwerks werden ebenfalls umspundet. Hier ist allerdings keine Unterwasserbetonsohle vorgesehen, so dass hier weitere punktuelle Wasserhaltungen für das Grundwasser erforderlich werden.

Die Auftriebssicherheit ist für alle Bauwerke für den Wasserstand von 17,19 mNHN (HQ100 + 0,5m) sicherzustellen und nachzuweisen

Sondersteuerung der Restentleerung

1. Funktionsweise

Um die Einflüsse von ggf. Fremdwasser und Rückstau aus der Niers bei der Restentleerung zu berücksichtigen, wird im Anschluss an die Regenwasserbehandlungsanlage ein zusätzlicher Messschacht mit einer Wasserstandsmessung hergestellt. Die Wasserstandsmessung muss zusätzlich an die Mall-Steuerung der Regenwasserbehandlungsanlage angeschlossen werden, so dass sich eine Sondersteuerung ergibt.
Die Steuerung der Restentleerung sieht dementsprechend so
aus, dass, wenn der Wasserstand einen bestimmten Wert
überschreitet, die Restentleerung unterbunden wird. Wenn der
Wasserstand den Wert unterschreitet, erfolgt eine
standardmäßige Restentleerung (nach 24 h ohne Zufluss, in der
Nacht). Als Zielgröße zur Entleerung des Lamellenklärers wird
momentan eine Unterschreitung einer Fließtiefe von 4 cm in der
Ablaufleitung bzw. 16,18 mNHN angesetzt.

2. bautechnische Ausführung

- Wasserstandsmessung mittels Messsonde im Messschacht
- Aufbau Messschacht gemäß Position "Schacht
Beton/-Stahlbetonfertigteil DN 1000 (Messschacht)"
- Anordnung der Messonde in einem, im Messschacht,
montierten Schutzrohr (DN 100 PVCU).

**01.04.1 Schürfgrube herstellen + wiederverfüllen T= bis 1,00 m**
Schürfgruben (Querschläge - Suchschachtungen) in kurzen
Teilabschnitten vorsichtig von Hand in der
erforderlichen Breite herstellen und wiederverfüllen.
Mit Hilfe dieser Schürfgruben vorhandene Versorgungsleitungen
örtlich feststellen.
Aufbruch und Wiederherstellung befestigter Oberflächen
werden extra vergütet.
Vorgefundene Versorgungsleitungen einmessen, Aufmaße
der Bauleitung aushändigen. Vergütet werden nur
Schürfgruben, welche vor dem Beginn der Erdarbeiten
durchgeführt werden.
Tiefe der Schürfgruben bis zu 1,00 m.
Menge: 15,000 m

**01.04.2 Schürfgrube herstellen + wiederverfüllen T = 1,00 m bis 2,00 m**
Schürfgruben (Querschläge - Suchschachtungen) in kurzen
Teilabschnitten vorsichtig von Hand in der
erforderlichen Breite herstellen und wiederverfüllen.
Mit Hilfe dieser Schürfgruben vorhandene Versorgungsleitungen
örtlich feststellen.
Aufbruch und Wiederherstellung befestigter Oberflächen
werden extra vergütet.
Vorgefundene Versorgungsleitungen einmessen, Aufmaße
der Bauleitung aushändigen. Vergütet werden nur
Schürfgruben, welche vor dem Beginn der Erdarbeiten
durchgeführt werden.
Tiefe der Schürfgruben von 1,00 m bis zu 2,00 m.
Menge: 10,000 m

**01.04.3 Erschwernis kreuzende Druckleitungen**
Erschwernis für Suchen, Freilegen, Sichern und
Unterfahren von vorhandenen Druckrohrleitungen der Gas- und
Wasserversorgung, welche im Zuge der Erdarbeiten in
der neuen Bauwerks- und Rohrleitungstrasse vorgefunden werden.
Handschachtung an Versorgungsleitungen wird nicht
gesondert vergütet und ist in diese Position
einzukalkulieren.
Aufmaße der Bauaufsicht sofort zur Anerkennung
vorlegen.
Kreuzung der Leitungen unter einem Winkel von
45° bis 90°.
Rohrleitungen innerhalb einer Breite von 1,00 m
werden als "1 Stück" abgerechnet.
Menge: 4,000 Stk

**01.04.4 Erschwernis kreuzender Regenwasserkanal**
Erschwernis für Suchen, Freilegen, Sichern und
Unterfahren vom vorhandenen Regenwasserkanal, welcher im Zuge der Erdarbeiten in der neuen Bauwerks- und Rohrleitungstrasse vorgefunden werden.
Handschachtung am Kanal wird nicht
gesondert vergütet und ist in diese Position
einzukalkulieren.
Aufmaße der Bauaufsicht sofort zur Anerkennung
vorlegen.
Kreuzung des Kanals unter einem Winkel von
45° bis 90°.
Menge: 1,000 Stk

**01.04.5 Erschwernis längsverlegt Kabel**
Erschwernis für Suchen, Freilegen, Sichern und Unterfahren von Kabeln oder gleichartigen Versorgungsleitungen, einschließlich Abdecksteine, Schutzrohre, Halbschalen und dergleichen im Zuge der Erdbauarbeiten.
Lage der vorgefundenen und gesicherten Leitungen
einmessen und das Aufmaß der Bauaufsicht sofort zur
Anerkennung vorlegen.
Kreuzungen der Leitungen im schleifenden Schnitt, unter einem
Winkel von 0° bis 45°.
Menge: 15,000 m

**01.04.6 Kabelgraben herstellen, B = 1,5 m, T = bis 1,0 m**
Kabelgraben für die temporäre Verlegung von
Kabeln herstellen und nach Beendigung
der Baumaßnahme wieder lagenweise verfüllen und standfest
verdichten.
Breite das Kabelgrabens ca. 1,50 m
Tiefe des Kabelgrabens ca. 1,0 m
Menge: 20,000 m

**01.04.7 vorh. Senkenleitungen abbrechen**
vorhandene Senkenleitung DN 150 restlos abbrechen.
Der Bauschutt geht in das Eigentum des AN über und muss ordnungsgemäß entsorgt werden.
Erdarbeiten sind in die Einheitspreise einzurechnen und werden
nicht gesondert vergütet.
Die erforderlichen Oberflächenarbeiten sind in den
entsprechenden Positionen des Leistungsverzeichnisses
abzurechnen.
Menge: 10,000 m

**01.04.8 Straßenablauf aufnehmen und entsorgen**
vorhandenen Straßenablauf inkl. Auffangeimer und Abdeckung
abbrechen. Der Bauschutt geht in das Eigentum des AN über und muss ordnungsgemäß entsorgt werden.
Erdarbeiten sind in die Einheitspreise einzurechnen und werden
nicht gesondert vergütet.
Die erforderlichen Oberflächenarbeiten sind in den
entsprechenden Positionen des Leistungsverzeichnisses
abzurechnen.
Menge: 2,000 Stk

**01.04.9 Senkenanschlussleitung, DN 150, PVC-U liefern und einbauen**
Abwasserkanal DIN EN 1610 aus PVC-U-Rohren DIN 19534-3
und/oder DIN EN 1401-1, Nenn-Ringsteifigkeit SN 8
DIN EN ISO 9969, an Schächten und Bauwerken ohne
besondere Vergütung Schachtfutter mit Dichtringen einbauen,
einschl. Bettung unter- und oberhalb der Rohrleitung.
Formstücke werden durchgemessen. PVC-U-Kanalrohre DN
150.
Menge: 10,000 m

**01.04.10 PVC-U-Einfachabzweig KGEA 45Grad DN 300/150**
Einfachabzweig KGEA DIN 19534-3 und/oder DIN EN 1401-1 aus PVC-U, 45 Grad, DN 300/150,
als Zulage zur  Rohrleitung liefern und einbauen
Menge: 2,000 Stk

**01.04.11 PVC-U-Bogen KGB 15-45 Grad DN 150**
Bogen KGB DIN 19534-3 und/oder DIN EN 1401-1 aus PVC-U, 15 Grad bis 45 Grad, als Zulage zur Rohrleitung,
DN 150.
Menge: 4,000 Stk

**01.04.12 Trockenschlammsenke, 16 mm, 300x500mm, Pultform, D 400**
Straßenabläufe für Trockenschlamm mit Aufsatz einbauen und
an die hierfür verlegten Rohre passend anschließen. Alle Erd-,
Hinterfüllungs- und Verdichtungsarbeiten
sowie die Abfuhr der verdrängten Bodenmassen
einrechnen.
Einzelteile der Straßenabläufe:
Boden DIN 4052 - 1a aus Beton für DN 150 PVC-Rohre,
Schaft DIN 4052 - 5d aus Beton,
Auflagerring DIN 4052 - Teil 10a
Gußeisen-Aufsatz Klasse D 400,
DIN 19571-1 300 x 500 mm, Pultform,
16 mm-Schlitzweite, Kunststoffeinlage,
dazu passend verzinkter Stahleimer.
Menge: 2,000 Stk

**01.04.13 Aufmaßzeichnung herstellen**
Aufmaß- und Abrechnungszeichnungen für Senkenanschlussleitungen herstellen und der Bauleitung
aushändigen.
Folgende Einzelheiten aufmessen und eintragen:
Objekt- und Straßenbezeichnung.
Name und Anschrift des Anschlussnehmers.
Lage und Tiefenlage des Anschlussstutzens am
Hauptkanal;
Lage und Tiefenlage des Endpunktes bzw. Lage und Tiefenlage des angeschlossenen Entwässerungsgegenstandes;
Lage eventueller Abwinkelungen, Knicke, Gefällewechsel o.ä.
Aufmaß der Hausanschlüsse nach vermessungstechnischen
Grundsätzen so durchführen, dass die
aufgeführten Bedingungen eindeutig bestimmt und die
Rohrleitungen jederzeit wieder auffindbar sind.
Musterbeispiele ggf. bei der Bauleitung anfordern.
Aufmaß- und Abrechnungszeichnungen in 3- facher
Ausfertigung vorlegen.
Die Wasserlaufsohlen des Rohrstutzens an der
Hauptleitung und am Rohrende sowie die Geländehöhe an
diesen Stellen auf das Höhenfestpunktnetz
einnivellieren.
Folge der Einzelrohre, Form- und Passstücke
skizzenhaft darstellen.
Es handelt sich um Senkenanschlüsse.
Aufmaß und Abrechnung erfolgt listenförmig.
Menge: 2,000 Stk

**01.04.14 Wasserhaltung betreiben bis T = 0,5 - 1,00 m**
Wasserhaltung (Grundwasserabsenkung) nach DIN 18301 und
DIN 18305 für die Herstellung von Abwasserkanälen herstellen, vorhalten und abbauen.
Herstellung der Ableitungsgerinne oder Flutleitungen zu
den Vorflutern sind Sache des AN.
Wasserrechtliche Erlaubnisse unternehmerseitig bei den
zuständigen Wasserbehörden besorgen. Die Gebühren trägt der AN.
Der Auftragnehmer hat für Betriebsstoffe bzw. für Strom
zum Betreiben der Maschinen selbst zu sorgen. Zu Beginn
einer Absenkungsphase gemeinsam mit der örtlichen
Bauleitung den Grundwasserspiegel feststellen. Diese
ermittelte Höhe ist Grundlage der Abrechnung. In diese
Position Mehrarbeiten an Schächten und Bauwerken sowie
alle Leistungen beim Bohren der Filter und alle
Oberflächenarbeiten einrechnen. Abgerechnet wird nach
Länge der verlegten Kanäle einschließlich
Schachtbauwerke.
Die Absenktiefe beträgt 0,50 bis 1,00 m.
Absenktiefe wird bis 25 cm unter Grabensohle gemessen.
Annahme Grundwasserstand ca. 16,00 mNHN.
Beschaffung der Vorflut für abzupumpendes Grundwasser
ist Angelegenheit des Auftragnehmers. Vorfluter für
abzupumpendes Grundwasser ist das vorh. Regenwasserkanalnetz bzw die Niers.
Für Rohrleitungen DN 300.

Alle Aggregate, die zum Einsatz kommen, müssen für den innerstädtischen Bereich geeignet und zugelassen sein.
Menge: 15,000 m

**01.04.15 Tageswasser überleiten, RW-Kanal DN 700**
Tageswasser in vorhandenen Rohrleitungen,
welche im Zuge der Baumaßnahme abgebrochen
und erneuert oder verändert werden, bis zum
Neuanschluss an die neuen Rohrleitungen oder
Anschlussleitungen in geeigneter Form
provisorisch überleiten, oder aufstauen und
überpumpen.
Abgerechnet wird nach der Länge der abgebrochenen bzw. verdämmten Rohrleitung.
Es handelt sich um Regenwasserkanäle DN 700 im Berreich des Trennbauwerks.

Alle Aggregate, die zum Einsatz kommen, müssen für den innerstädtischen Bereich geeignet und zugelassen sein.
Menge: 1,000 Stk

**01.04.16 Tageswasser in RW-Schachtbauwerk überleiten, DN 1500 bzw. 2,00 m x 1,50 m**
Tageswasser in Schachtbauwerken,
welche im Zuge der Baumaßnahme verändert werden, in
geeigneter Form überleiten oder aufstauen und
überpumpen. Es handelt sich um Regenwasserkanäle
bis DN 700 (Zulauf).

Alle Aggregate, die zum Einsatz kommen, müssen für den innerstädtischen Bereich geeignet und zugelassen sein.
Menge: 2,000 Stk

**01.04.17 Baugrube Lammellenklärer und Pumpenbauwerk**
Boden für Baugruben der Bauwerke oder für Arbeitsräume entsprechend DIN 4124 profilgerecht ausheben und abfahren.
Es soll eine gemeinsame umspundete Baugrube für den Lamellenklärer und der Pumpstation hergestellt werden.
Die umspundete Baugrube ist in wasserdichter Trogbauweise mit wasserdichter Sohle herzustellen. Die Unterwasserbetonsohle, sowie die Ausgleichsschicht werden in gesonderten Positionen abgerechnet.

Nach Fertigstellung der Bauwerke oder Bauwerksteile neu gelieferten Boden lagenweise in die Arbeitsräume der Bauwerke oder in die Baugruben einfüllen und nach den ZTV A-StB 97 verdichten.

Die fachgerechte Entsorgung wird in gesonderten Positionen abgerechnet. Auch die Lieferung und der Einbau des Ersatzboden wird extra vergütet.

Baugrubenwände gemäß Baugrundgutachten mittels Spundwänden verbauen. Der Grabenverbau wird in einer gesonderten Position abgerechnet.
Boden des Homogenbereich A - B3 gemäß beigefügtem Baugrundgutachten (Geotechnisches Büro Müller).

Für Regenwasserbehandlungsanlage,
Lichter Durchmesser RBA DN 4000.
Geländeoberkante Bestand ca. 17,92 mNHN
Unterkante Regenwasserbehandlungsanlage ca. 14,17 mNHN.

Für Pumpenbauwerk,
Lichter Durchmesser des Pumpenbauwerks DN 2000.
Geländeoberkante Bestand ca. 17,92 mNHN.
Unterkante Pumpenbauwerk ca. 13,98 mNHN.
Menge: 400,000 m³

**01.04.18 Wasserhaltung für Lenz-, Sicker-, Tages- und Restwasser**
Wasserhaltung nach für das in den umspundeten anfallende Lenz-, Sicker-, Tages- und Restwasser herstellen, vorhalten und abbauen.
Herstellung der Ableitungsgerinne oder Flutleitungen zu
den Vorflutern sind Sache des AN.
Wasserrechtliche Erlaubnisse unternehmerseitig bei den
zuständigen Wasserbehörden besorgen. Die Gebühren trägt der AN.
Der Auftragnehmer hat für Betriebsstoffe bzw. für Strom
zum Betreiben der Maschinen selbst zu sorgen.

Vorfluter für abpumpendes Wasser ist das vorh. Regenwasserkanalnetz bzw die Niers.

Alle Aggregate, die zum Einsatz kommen, müssen für den innerstädtischen Bereich geeignet und zugelassen sein.
Menge: 1,000 Psch

**01.04.19 Baugrubenverbau / Spundung Lamellenklärer und Pumpenbauwerk**
Als Grabenverbau für die gemeinsame Baugrube des Lamellenklärers und der Pumpstation ist ein wasserdichter Stahlspundwandverbau mit Spundung im Schloss, entsprechend den statischen und konstruktiven Erfordernissen, einschließlich aller erforderlichen Materialieneinzubauen und nach Fertigstellung der Baumaßnahme wieder zu entfernen.
Dabei ist das beigefügte Baugrundgutachten (Geotechnisches Büro Müller) zu beachten.
Der Einbau soll, aufgrund der vorh. Bebauung, mittels erschütterungsfreien Pressverfahren erfolgen. Es ist eine Stützung der Verbauwände durch Aussteifung erforderlich.

Die Standsicherheit des Verbaus ist durch eine Verbaustatik nachzuweisen. Diese ist in dem Einheitspreis einzurechnen.

Umringungslänge ca. 37 m
Mindesthöhe Oberkante der Spundwände bei 16,52 mNHN.
Geländehöhe ca. 17.90 mNHN.
Menge: 1,000 Stk

**01.04.20 Unterwasserbetonsohle / Gründung herstellen**
Zur horironzalen Abdichtung der Baugrube des Lamellenklärers und Pumpenbauwerks ist eine Unterwasserbetonsohle herzustellen. Der Beton der UWB-Sohle ist im Kontraktorverfahren einzubringen.

Das beigefügte Baugrundgutachten zu beachten. Dicke der Unterwasserbetonsohle entsprechend den statischen Erfordernissen. Die Statik zur Ermittlung der Stärke der Unterwasserbetonsohle ist der Bauleitung vor der Bauausführung vorzulegen. Als Bemessungswasserstand ist der Wert des HQ2 mit 16,33 mNHN anzusetzen.
Menge: 80,000 m²

**01.04.21 Ausgleichsschicht Baugrube Lamellenklärer und Pumpenbauwerk**
Aufgrund der herstellungsbedingten Ungenauigkeiten der Unterwasserbetonsohle ist in der gemeinsamen Baugrube des Lamellenklärers und Pumpenbauwerks eine ca. 0,30 m dicke Ausgleichs- bzw. Sauberkeitsschicht aus gut wasserdurchlässigem Einkornbeton zwischen Unterwasserbetonsohle und Unterkante der Bauwerke herzustellen.
Menge: 45,000 m²

**01.04.22 punktuelle Wasserhaltung Trennbauwerk**
Punktelle Wasserhaltung (Grundwasserabsenkung) nach DIN
18301 und DIN 18305 für die Herstellung des
Trennbauwerks herstellen, vorhalten und abbauen.
Herstellung der Ableitungsgerinne oder Flutleitungen zu
den Vorflutern sind Sache des AN.
Wasserrechtliche Erlaubnis ist vom Auftragnehmer
bei den zuständigen Wasserbehörden zu beantragen. Die Gebühren trägt der AN.
Der Auftragnehmer hat für Betriebsstoffe bzw.
für Strom zum Betreiben der Maschinen selbst
zu sorgen. Zu Beginn einer Absenkungsphase gemeinsam
mit der örtlichen Bauleitung den Grundwasserspiegel
feststellen. Diese ermittelte Höhe ist Grundlage
der Abrechnung. In diese Position Mehrarbeiten an
Schächten und Bauwerken sowie alle Leistungen beim
Bohren der Filter und alle Oberflächenarbeiten
einrechnen.
Dies ist bei der Kalkulation dieser Position zu
berücksichtigen. Beschaffung der Vorflut für
abzupumpendes Grundwasser ist Angelegenheit des
Auftragnehmers. Vorfluter für abpumpendes Grundwasser
ist der vorhandene Regenwasserkanal bzw. die Niers.

Kenndaten Trennbauwerk:
Länge des Trennbauwerks ca. 4,00 m
Breite des Trennbauwerks ca. 3,50 m
Gesamttiefe des Trennbauwerks ca.1,78 m von OK Bauwerk
bis Trennbauwerkssohle (innen).
Trennbauwerkssohle: 15,69 mNHN (Unterkante
Sauberkeitsschicht),
Unterkante Gründungsschicht: 14,94 mNHN
Annahme Grundwasserstand ca. 16,00 mNHN

Die Absenktiefe wird bis 30 cm unter der Gründungssohle gemessen und beträgt somit ca. 1,40 m.

Alle Aggregate, die zum Einsatz kommen, müssen für den innerstädtischen Bereich geeignet und zugelassen sein.
Menge: 1,000 Psch

**01.04.23 Baugrube für Trennbauwerk**
Boden für Baugruben der Bauwerke oder für Arbeitsräume entsprechend DIN 4124 profilgerecht ausheben und abfahren.
Bauwerksgründungssohlen entsprechend den
statischen Erfordernissen profilieren und für die
Aufnahme der Bauteile verdichten. Nach Fertigstellung
der Bauwerke oder Bauwerksteile neu gelieferten Boden lagenweise in die Arbeitsräume der Bauwerke oder in die Baugruben einfüllen und nach den ZTV A-StB 97 verdichten.

Die fachgerechte Entsorgung wird in gesonderten Positionen abgerechnet. Auch die Lieferung und der Einbau des Ersatzboden wird extra vergütet.

Baugrubenwände gemäß Baugrundgutachten mittels Spundwänden verbauen. Der Grabenverbau wird in einer gesonderten Position abgerechnet.
Boden des Homogenbereich A -B2 gemäß beigefügtem Baugrundgutachten.

Für Trennbauwerk, Geometrie des Bauwerks gemäß Ausführungspläne Geländeoberkante Bestand ca. 17,92 mNHN
Unterkante Gründungsschicht Trennbauwerk bei ca. 14,94 mNHN.
Menge: 90,000 m³

**01.04.24 Baugrubenverbau / Spundung Trennbauwerk**
Als Grabenverbau für die Baugrube des Trennbauwerks ist ein wasserdichter Stahlspundwandverbau mit Spundung im Schloss, entsprechend den statischen und konstruktiven Erfordernissen, einschließlich aller erforderlichen Materialieneinzubauen und nach Fertigstellung der Baumaßnahme wieder zu entfernen. Dabei ist das beigefügte Baugrundgutachten zu beachten. Der Einbau soll, aufgrund der vorh. Bebauung, mittels erschütterungsfreien Pressverfahren erfolgen. Es ist eine Stützung der Verbauwände durch Aussteifung erforderlich.

Umringungslänge ca. 20 m
Mindesthöhe Oberkante Spundwände 16,52 mNHN.
Geländehöhe ca. 17,90 mNHN.
Menge: 1,000 Stk

**01.04.25 punktuelle Wasserhaltung Messschacht**
Punktelle Wasserhaltung (Grundwasserabsenkung) nach DIN
18301 und DIN 18305 für die Herstellung des
Messschachtes herstellen, vorhalten und abbauen.
Herstellung der Ableitungsgerinne oder Flutleitungen zu
den Vorflutern sind Sache des AN.
Wasserrechtliche Erlaubnis ist vom Auftragnehmer
bei den zuständigen Wasserbehörden zu beantragen. Die Gebühren trägt der AN.
Der Auftragnehmer hat für Betriebsstoffe bzw.
für Strom zum Betreiben der Maschinen selbst
zu sorgen. Zu Beginn einer Absenkungsphase gemeinsam
mit der örtlichen Bauleitung den Grundwasserspiegel
feststellen. Diese ermittelte Höhe ist Grundlage
der Abrechnung. In diese Position Mehrarbeiten an
Schächten und Bauwerken sowie alle Leistungen beim
Bohren der Filter und alle Oberflächenarbeiten
einrechnen.
Dies ist bei der Kalkulation dieser Position zu
berücksichtigen. Beschaffung der Vorflut für
abzupumpendes Grundwasser ist Angelegenheit des
Auftragnehmers. Vorfluter für abpumpendes Grundwasser
ist der vorhandene Regenwasserkanal bzw. die Niers.

Kenndaten Messschacht:
Durchmesser Messschacht DN 1000
Gesamttiefe des Messschachts ca. 2,29 m von OK Bauwerk
bis Messschachtssohle (innen).
Messschachtssohle: 14,78 mNHN (Unterkante
Gründungsschicht),
Annahme Grundwasserstand ca. 16,00 mNHN

Die Absenktiefe wird bis 30 cm unter der Gründungsschicht gemessen und beträgt somit ca. 1,50 m.

Alle Aggregate, die zum Einsatz kommen, müssen für den innerstädtischen Bereich geeignet und zugelassen sein.
Menge: 1,000 Psch

**01.04.26 Baugrube für Messschacht DN 1000**
Boden für Baugruben der Bauwerke oder für Arbeitsräume entsprechend DIN 4124 profilgerecht ausheben und abfahren.
Bauwerksgründungssohlen entsprechend den
statischen Erfordernissen profilieren und für die
Aufnahme der Bauteile verdichten. Nach Fertigstellung
der Bauwerke oder Bauwerksteile neu gelieferten Boden lagenweise in die Arbeitsräume der Bauwerke oder in die Baugruben einfüllen und nach den ZTV A-StB 97 verdichten.

Die fachgerechte Entsorgung wird in gesonderten Positionen abgerechnet. Auch die Lieferung und der Einbau des Ersatzboden wird extra vergütet.

Baugrubenwände gemäß Baugrundgutachten mittels Spundwänden verbauen. Der Grabenverbau wird in einer gesonderten Position abgerechnet.
Boden des Homogenbereich I gemäß beigefügtem
Baugrundgutachten.

Für Messschacht, Geometrie des Bauwerks gemäß Ausführungspläne Geländeoberkante Bestand ca. 17,92 mNHN
Unterkante Gründungssschicht Messschacht bei ca. 14,78 mNHN.
Menge: 40,000 m³

**01.04.27 Baugrubenverbau / Spundung Messschacht**
Als Grabenverbau für die Baugrube des Messschachtes ist ein wasserdichter Stahlspundwandverbau mit Spundung im Schloss, entsprechend den statischen und konstruktiven Erfordernissen, einschließlich aller erforderlichen Materialieneinzubauen und nach Fertigstellung der Baumaßnahme wieder zu entfernen. Dabei ist das beigefügte Baugrundgutachten zu beachten. Der Einbau soll, aufgrund der vorh. Bebauung, mittels erschütterungsfreien Pressverfahren erfolgen. Es ist eine Stützung der Verbauwände durch Aussteifung erforderlich.

Umringungslänge ca. 15 m
Mindesthöhe Oberkante Spundwände 16,52 mNHN.
Geländehöhe ca. 17,92 mNHN.
Menge: 1,000 Stk

**01.04.28 Ausgehobenen Boden aufladen und abfahren, Z 1.1**
Ausgehobenen nicht wiederverwendbaren bzw. verdrängten Boden aufladen, abfahren und fachgerecht entsorgen. Boden der Zuordnungsklasse Z 1.1 gemäß TR LAGA M20 2004.
Einschl aller Transport- und Entsorgungskosten.
Nachweise der fachgerechten Entsorgung sind zu erbringen.
Menge: 700,000 t

**01.04.29 Ausgehobenen Boden aufladen und abfahren, Z 2**
Ausgehobenen nicht wiederverwendbaren bzw. verdrängten Boden aufladen, abfahren und fachgerecht entsorgen. Boden der Zuordnungsklasse Z 2 gemäß TR LAGA M20 2004.
Einschl aller Transport- und Entsorgungskosten.
Nachweise der fachgerechten Entsorgung sind zu erbringen.
Menge: 300,000 t

**01.04.30 Sauberkeitsschicht, C12/15**
Ortbeton der Sauberkeitsschicht,
C12/15, liefern und einbauen,
Boden waagerecht,
Dicke 10 cm,
einschließlich Vorbereiten des Planums,
Einbauort: Trennbauwerk und Messschacht.
Menge: 20,000 m²

**01.04.31 Magerbeton liefern und einbauen**
Magerbeton gemäß BGU zur Herstellung einer tragfähigen Gründungsschicht im Bereich des Messchachtes und des Trennbauwerks liefern und eine fachgerechte Gründungssohle herstellen.

Einbaudicke Trennbauwerk ca. 75 cm.
Einbaudicke Messscacht ca. 50 cm
Menge: 10,000 m³

**01.04.32 Trennbauwerk herstellen**
Trennbauwerk gemäß Ausführungsplan gemauert herstellen.

- Mauerwerk aus Kanalklinkern nach DIN 4051, in Mörtel MGIII mit einseitigem 2 cm Putz und mind. 2-fachem Sperranstrich, wasserundurchlässig
- Die Rohrenden sind wasserdicht in das gemauerte Trennbauwerk einzubinden.
- Profilierung der Fließsohlen und Bankette mit Profilbeton C25/30
- Schwelle aus Mauerwerk aus Kanalklinkern wie oben beschrieben, abgerundet, B = 24 cm und L = 3 m, OK Schwelle bei 16,45 mNHN
- Schachteinstieg: Lichte Weite = 800 mm, Klasse D 400, nach DIN 124 / DIN 1229, komplett aus Guss
- Deckenplatte aus Stahlbeton C35/45 nach DIN EN 206 und DIN 4281
- Sohlplatte aus aus Beton C25/30 nacg DIN EN 206 und DIN 4281

Zur Vorflutsicherung ist das Kanalstück vorerst zu erhalten. Nach Betonierung der Sohle und Herstellung der gemauerten Schachtwände, ist der Kanal möglichst bündig an die Schachtinnenwand zu schneiden.  Die Rohrschnitte werden in einer gesonderten Position vergütet.
Menge: 1,000 Stk

**01.04.33 Rohrschnitt DN 700 Beton**
Regenwasserkanal DN 700 Beton im Bereich des neu geplanten Trennbauwerks trennen. Die Rohrschnitte erfolgen, aufgrund der Vorflutsicherung, erst nach Betonierung der Sohle und der Herstellung der gemauerten Schachtwände.
Der Rohrschnitt ist möglichst bündig mit geeignetem Gerät an der Schachtinnenwand herzustellen.
Reststücke ordnungsgemäß entsorgen.
Menge: 2,000 Stk

**01.04.34 Lamellenklärer, einschl. Pumpenbauwerk liefern und einbauen**
Mall-Lamellenklärer ViaKan 64
zur Niederschlagswasserbehandlung entsprechend
dem Merkblatt DWA M 176, mit einer
Oberflächenbeschickung qA von < 4 m/h bezogen
auf den kritischen Abfluss, mit einem gedrosselten
Klärüberlauf oberhalb der Lamellen, mit Mess-,
Steuer-, Regel- und Maschinentechnik zur
Witterungsabhangigen Regelung des
Entsorgungsbetriebes.

mit folgenden technischen Merkmalen:

1) Pumpenschacht als
Stahlbeton-Rundbehalter DN 2000 aus C 35/45
(B45) in monolithischer Rundbauweise mit:

· Zulaufteile aus Edelstahl VA4

· Schwimmerschalter zur Signalgebung an die
Steuerung

· KSB-Tauchmotorpumpe Amaporter 500NE, mit Zeitsteuerung, zur Entleerung der Becken gemäß Sondersteuerung  mit 4l/s

· Verrohrung 2" und Stangenführung 1" aus
V4A-Stahl

· Rohrdurchführungen mit Kettenglieddichtungen V4A

2) Behandlungsbauwerk als Stahlbeton-Rundbehalter
DN 4000 aus C 35/45 (B45) in monolithischer
Rundbauweise, mit:

· integrierter Lamellenpaketaufnahme aus Edelstahl
inkl. demontierbarer Halterungen

· Lamellenpakete zur Erhöhung der wirksamen
Oberfläche (Spaltweite ca. 50 mm)
herausnehmbar aus PE-HD

· Zulaufgarnitur aus PE-HD

· Integr. Gefällebeton 2% unterhalb der
Lamellenpakete

· Anschlussbewahrung zur bauseitigen Anbringung
einer Auftriebssicherung / Auftriebskranz gem.
Berechnungen Mall GmbH

· Erdungspunkt am Trennbauwerk

· Gedrosseltem Klarwasserabzug oberhalb der
Lamellen

Abdeckplatte fur Lastbild SLW 60, Klasse D 400 kN

· Schachtabdeckung Mall- Pumpenschacht
2 Stk. D = 800 mm

· Schachtabdeckung Mall-Lamellenklarer einliegend
2 Stk D = 800 mm

· Hohe und zuverlassige Absetzwirkung für
Partikelgrößen von ca. 0,1 mm bei
Oberflächenbeschickung 4 m/h; nach DWA-M 153:
Durchgangswert D = 0,35

· Sondersteuerung mit Mess-, Steuer-, und
Regeleinrichtung, zur Steuerung des Betriebs ohne
Dauerstau, zur Entleerung der Becken nach
frühestens 24h ohne Niederschlag, in der Nachtzeit
in die Schmutzwasserkanalisation, Mikroprozessorsteuerung, mit verfahrensspezifischen Fehler und Alarmmeldungen.
Darüberhinaus ist die Wasserspiegelmessung im Messschacht, welcher der Behandlungsanlage nachgeschaltet ist in die Steuerung zu integrieren. Die Einbeziehung dieser Wasserspiegelmessung verhindert, dass bei Niershochwasser ungewollt, über die Restentleerung der Regenwasserbehandlungsanlage hinaus, Abwasser in den Schmutzwasserkanal gefördert wird.
Bei der Detektion eines zu hohen Wasserstandes soll die Restentleerung unterbunden werden. Als Zielgröße für die Entleerung des Lamellenklärers wird derzeit eine Unterschreitung der Fließtiefe von 4 cm bzw. 16,18 mHNH angesetzt.

· Kabellängen von Mall-Pumpenschacht (Pumpe etc.)
bis zentraler Schaltschrank bis zu 20 m

Technische Daten:

· Typ: Mall ViaKan Lamellenklarer 64

· Innendurchmesser: d 4.000_mm
· Gewählte Oberflächenbeschickung: 10 m/h
· Durchflussmenge: 64_Ltr./sec
· Nennweite Zu- und Ablauf: DN 300 mm
· Überlauf : DN 300 mm
· Schachtabdeckungen: Klasse: D400 & A15
· Zulauftiefe: ZT 3550 mm
· Ablauftiefe: AT 1780 mm
Gesamttiefe: 3785 mm

· 2 Stück Edelstahlschachtleiter 400mm Hailo,
mit Mall-Einstieghilfe VA4

Der statische Nachweis des
Stahlbetonfertigteil-Pumpenbauwerks und -
Behandlungsbauwerks wird nicht gesondert vergütet.
Er ist vor der Fertigung der örtlichen Bauüberwachung
2-fach zu übergeben.
Die Auftriebssicherheit des neuen Pumpen- und neuen
Behandlungsbauwerks ohne Einbauteile, ohne Füllung des
Schachtes ist rechnerisch nachzuweisen und sicherzustellen.
Der für die Auftriebssicherheit maßgebliche
Wasserstand beträgt 17,19 mNHN (entspricht dem HQ100 + 0,5 m).
Einzukalkulieren ist die bauseitige Herstellung der
Auftriebssicherungen einschl. kraftschlüssiger
Verbindungen mit dem neuen Pumpen- und neuen
Behandlungsbauwerk.
In den Preis einzurechnen sind ebenfalls alle Arbeiten
für den Einbau des neuen Pumpen- und neuen
Behandlungsbauwerks in die herzustellende Baugrube inkl. Stellung des Autokrans und des erforderlichen Hilfspersonals.

Liefernachweis:

Mall GmbH
Friedensstr. 1
D 41564 Kaarst
Telefon +49 2502 22890-827
Fax (0)771 8005-100
http://www.mall.info
www.mall.info
Menge: 1,000 Stk

**01.04.35 Kanalgraben ausheben, verfüllen DN 300, T bis 2,10 m**
Kanalgraben für die Herstellung von Rohrleitungen und
Schachtbauwerken in der erforderlichen Breite
entsprechend DIN EN 1610 profilgerecht ausheben und
verfüllen.
Baugrubensohlen nach DIN EN 1610 und den statischen
Erfordernissen vorbereiten, profilieren und verdichten.
Verfüllen der Baugruben nach den ZTVA-StB 89.
Abrechnungstiefe: Von Straßenoberkante bis zur
Wasserlaufsohle.
An Schachtbauwerken wird der Graben durch gemessen.
Mehrausschachtung an Schachtbauwerken in die jeweilige
Schachtposition einrechnen.
Verdrängte Aushubmassen gehen in das Eigentum des AN
über und sind abzufahren; Lieferung von Ersatzboden
wird extra vergütet. Aushubmassen können nur teilweise
seitlich gelagert werden; sie sind weitestgehend
längszutransportieren und zwischenzulagern.
Baugrubenwände nach DIN 4124 verbauen. Grabenverbau
wird nicht extra vergütet und muss in diese Position eingerechnet werden.

Boden der Homogenbereiche I - III laut Baugrundgutachten.
Kanalgraben für Regenwasserkanäle DN 300,
Rohrsohlentiefe bis 2,10 m.
Menge: 17,000 m

**01.04.36 PP Abwasserrohre DN 300 PP liefern und einbauen**
Abwasserkanalrohre nach DIN EN 1610 in vorh.
Gräben einbauen.
REHAU AWADUKT PP SN 10 RAUSISTO BLUE, oder ein
gleichwertiges Fabrikat.
Hochlast-Vollwand-Kanalrohre mit Steckmuffe
und festeingelegtem Sicherheitsdichtsystem,
nach DIN EN 1852
Werkstoff: RAU-PP 2300
Farbe: blau
Rohrlängen von höchstens 2,00 m.
Rohrdurchmesser DN 300.
Die Lieferung und der Einbau des Bettungsmaterials
für die Rohrleitung unter- und oberhalb gemäß
Herstellerangaben ist in diese Position
einzukalkulieren, ebenso wie die zusätzlichen Erdarbeiten unterhalb der Rohrleitung. Der Bodenaushub geht in Eigentum
des AN über und ist abzufahren.
Menge: 17,000 m

**01.04.37 Anschluss an RW-Schacht 13218002**
Anschluss des neu verlegten Regenwasserkanals DN 300 PP
an den vorh. RW-Schacht (13218002) mittels Kernbohrung und
Ringraumdichtung als Gliederkettendichtung aus elastomeren
Dichtelementen herstellen. Stemm- und Anpassungsarbeiten
am Bakett/Gerinne sind einzurechnen.
Werkstoff der elastomeren Dichtelemente: EPDM
oder Silikonkautschuk
Ausführung der Schrauben Edelstahl V4A
(Werkstoff Nr. 1.4571)

Anzahl der Dichtglieder gemäß Erfordernis.
Schachtunterteil DN 1500, vorh. Zu- und Ablauf DN 700

Die Erdarbeiten einschließlich Verbau sind in die Position
einzurechnen und werden nicht gesondert vergütet.
Menge: 1,000 Stk

**01.04.38 Rohrgraben für Druckrohrleitung herstellen, T = bis 1,50 m**
Rohrgraben in Boden nach Bodenklasse 3 bis 5 DIN 18300 für Druckrohrleitungen herstellen, den Boden nach erfolgter Rohrverlegung lagenweise wieder einbringen und verdichten, einschließlich Abtransport des verdrängten und nicht wieder verwendbaren Bodenmassen.
Wiederherstellung der Grabenoberfläche in den ursprünglichen Zustand. Oberflächenarbeiten werden extra vergütet. Als Ersatz für nicht einbaufähige Bodenmassen Füllboden liefern. Lieferung wird besonders vergütet. Notwendig werdender Grabenverbau in diese Position einrechnen.
Grabenbreite 0,80 m. Abrechnungstiefe:
Von Straßenoberkante bis zur Wasserlaufsohle.
Für Druckleitungen PE 100 DA 63 SDR 11.
Rohrgraben in einem zusammenhängenden Abschnitt.
Bodenmassen nicht seitlich der Baugrube lagern, sondern längstransportieren und zwischenlagern.
Menge: 45,000 m

**01.04.39 Minierung (Hecke) herstellen**
Minierung unter vorhandener Hecke im Bereich der geplanten Druckrohrleitung herstellen.
Schutz der Hecke, sowie das Schneiden einzelner Wurzeln mit einrechnen.
Länge der Minierung bis 1,00 m
In Teilabschnitten.
Menge: 2,000 Stk

**01.04.40 Druckrohrleitung PE 100 DA 63 x 5,8 SDR11**
Druckrohrleitung PE 100 DA 63 x 5,8 SDR11 von
RW-Pumpstation bis Anschluss an SW-Freispiegelkanal
liefern und einbauen;
einschließlich der erforderlichen Schweißfittinge wie
Winkel, Elektroschweißmuffen und Reduzierstücke für Einbau Druckrohrleitung DA 63 in Abzweig DN 150;
Länge Druckrohrleitung ca. 43 m.
Menge: 45,000 m

**01.04.41 Tageswasser überleiten, SW-Kanal DN 250**
Tageswasser in vorhandenen Rohrleitungen,
welche im Zuge der Baumaßnahme abgebrochen
und erneuert oder verändert werden, bis zum
Neuanschluss an die neuen Rohrleitungen oder
Anschlussleitungen in geeigneter Form
provisorisch überleiten, oder aufstauen und
überpumpen.
Abgerechnet wird nach der Länge der abgebrochenen bzw. verdämmten Rohrleitung.
Es handelt sich um den Schmutzwasserkanal 13216567 in der Straße Eyll, an dem die Druckleitung angeschlossen wird.

Alle Aggregate, die zum Einsatz kommen, müssen für den innerstädtischen Bereich geeignet und zugelassen sein.
Menge: 1,000 Stk

**01.04.42 Rohrschnitt DN 250 STZ**
Schmutzwasserkanal DN 250 STZ zum Einbau des Abzweiges
trennen.
Reststück ordnungsgemäß entsorgen.
Menge: 2,000 Stk

**01.04.43 PVC Abzweig KGEA 45° DN 250/150**
Abzweig KGEA DIN 19534-3 und/oder DIN EN 1401-1 aus
PVC-U, 45 Grad, DN 250/150 in vorhandenen
Schmutzwasserkanal DN 250 aus Steinzeug liefern
und nach DIN EN 1610 einbauen.
Nenn-Ringsteifigkeit SN 16
inkl. VPC-Rohrkupplung (2 Stück), passend zum
angebotenem Abzweig.

Die erforderlichen Erdarbeiten, einschließlich dem
etwaig erforderlichen Verbau, für das Freilegen, die
Anschlussarbeiten und die abschließende Verfüllung sind
in diese Position einzurechnen und werden nicht
gesondert vergütet.
Menge: 1,000 Stk

**01.04.44 Ringraum Druckleitung DA 63 verschließen**
Ringraum von DN 150 auf DA 63 für
Druckrohrleitungsanschluss DA 63 mittels Ringraumdichtung
als Gliederkettendichtung aus elastomeren Dichtelementen
liefern und gemäß Einbauvorschriften des Herstellers
druckdicht verschließen.
Werkstoff der elastomeren Dichtelemente: EPDM
oder Silikonkautschuk
Ausführung der Schrauben Edelstahl V4A
(Werkstoff-Nr. 1.4571)
Anzahl der Dichtglieder gemäß Erfordernis.
Menge: 1,000 Stk

**01.04.45 Druckleitungen einmessen, M = 1:500**
Druckleitungen und Bauwerke im Zuge der Bauausführung nach Lage und Höhe einmessen und entsprechend DIN 2425 Teil 4 nach dem Doppellinienverfahren in unternehmerseitig herzustellende Lagepläne eintragen  und in Normschrift beschriften. Auch parallel verlaufende oder kreuzende sonstige Leitungen aufmessen und einzeichnen. Als Grundlage für das Bestandsplanwerk muss das Grundkartenwerk des zuständigen Katasteramtes verwendet werden, nach Möglichkeit in digitaler Form.
Der Bestansplansoll außer den Flurstücksgrenzen,  Grenzsteinen, Aufnahmepunkten und den Gebäuden alle
wichtigen topografischen Einzelheiten enthalten,  ebenso Straßennahmen und Hausnummern.Sofern  Eintragungen, die zur Darstellung der örtlichen Situation von Bedeutung sind (z. B. Straßen- begrenzungslinien,Stützmauern, Bäume) fehlen, ist der
Bestandsplan unter Beachtung der DIN 18702  entsprechend zu ergänzen. Die Schacht- und  Haltungbezeichnungen sind nach dem vom AG vorgegebenen Nummerierungssystem zu vergeben. Das Aufmaß der Bauwerke ist auf das Landeskoordinatensystem (ETRS89 / UTM) zu beziehen,sowie auf das amtliche Höhenfestpunktnetz. Der Bestandsplan ist als Datei im AutoCAD-Format (*.dwg) der Bauaufsicht auszuhändigen. Die enthaltenen Koordinaten müssen
ETRS89 / UTM-Koordinaten sein. Pläne als farbige  Papierplots in dreifacher Ausfertigung der Bauaufsicht aushändigen. Maßstab 1 : 500. Verlegte Druckleitungen.
Menge: 45,000 m

**01.04.46 Leerrohre DN 100 liefern und einabuen**
Leerrohre nach DIN EN 1610 als PP-Rohre (außen gewellt, innen glatt,erdverlegt) DN 100 einschl. Ziehdraht und aller Formteile (Bögen, Überschiebmuffen) herstellen.
Es handelt sich um die Leerrohre zwischen Messchacht und Schaltschrank, Pumpenschacht und Schaltschrank sowie Lamellenklärer und Schaltschrank.
Menge: 16,000 m

**01.04.47 Schacht Beton/-Stahlbetonfertigteil DN 1000 (Messschacht)**
Schacht aus Beton-/Stahlbetonfertigteilen DIN EN 1917 und DIN V 4034-1, rund, DN 1000 für erdverlegte Abwasserkanäle und -leitungen wasserundurchlässig herstellen.

Mit Schachtunterteil, Schachtringen/Schachtrohr,
ggf. Übergangsring oder Übergangsplatte,

Abdeckplatte als Fertigteil aus Stahlbeton DIN EN 1916 und DIN V 1201, Dicke 25 cm, DN 1000, mit Einstiegsöffnung, Durchmesser 800 mm, Fugendichtung mit Dichtring aus Elastomeren DIN EN 681-1,

1 Stück Auflageringen AR-V 800 mm, Bauteilverbindung mit Dichtringen aus Elastomeren DIN EN 681-1 und DIN 4060 als Kompressionsdichtung, Dichtringe lose mitgeliefert, bauseits auf das Spitzende aufgezogen, gleichmäßige Lastübertragung durch mitgelieferten Lastübertragungsring.

Steigleiter aus Edelstahl 1.4571 (V4A) mit erhöhtem Korrosionsschutz komplett ohne Schweißnähte durch steck-/lösbaren Holm-/Sprossensystem (Lichte/ Breite 300 mm - Tritthöhe 280 mm); Leiterholm 50 x 20 mm, verschraubbaure Sporsse, verstellbaren Wandhaltern und bauaufsichtlich zugelassene Dübelsysteme.

Duch die Funktion als Messschacht, soll der Schacht als Sandfang ohne ausgebildete Fließsohle und Bankett ausgebildet werden. Sohlplatte aus Stahlbeton C 35/45 nach DIN EN 206 und DIN 4281 herstellen.

Anschlüsse für gelenkige Einbindung der Zu- und Abläufe mit Muffe.
- Zulauf für Rohre DN 300 PP
- Ablauf für Rohre DN 300 PP

Die Erdarbeiten und der Grabenverbau mittels Spundung werden in gesonderten Positionen vergütet.

Schacht mit Schachtabdeckung Klasse D 400 nach DIN EN 124 und DIN 1229, Deckel rund aus Gusseisen mit werkseitiger Betonfüllung, mit dämpfender Einlage, mit Lüftungsöffnungen, Rahmen rund aus Gusseisen mit Beton mit verschleißfester Einlage, sowie mit schweren verzinkten Schmutzfängern nach DIN 1221 Form F mit Kreuzstange und Lüftungsöffnung abdecken.
Schachtabdeckung und Ausgleichsring in Fugenmörtel wasserdicht setzen. Fugenmörtel: kunststoffvergütet, schnellhärend, frost- und tausalzbeständig, schrumpffrei.
Schachttiefe von OK Sohle bis OK Schachtabdeckung
2,29 m, Schacht DN 1000.
Menge: 1,000 Stk

**01.04.48 Kernbohrung DN 100 hertsellen**
Kernbohrung DN 100 in der Wand des Messschachtes aus Stahlbeton zum Anschluss eines Leerrohres herstellen.
Bauschutt wird Eigentum des AN und ist ordnungsgemäß zu entsorgen. Erschwernis für das Trennen der Bewehrung im Bereich der Kernbohrung ist in diese Position einzurechnen.
Menge: 1,000 Stk

**01.04.49 Schutzrohr DN 100 PVC**
Schutz- und Führungsrohr aus KG- Rohr (PVC-U) DN 100,
passend für beschriebene Drucksonden. Im EP ist die
Lieferung, der Zuschnitt auf die geignete Länge, die
Montage einschl. aller benötigten
Befestigungsmaterialien aus Edelstahl 1.4571
einzurechnen.

Das Rohr ist so zu montieren, dass der Endpunkt des Rohres ca. 10 cm unterhalb der Ein- bzw. Ablaufhöhe von 16,13 mNHN, also bei ca. 16,03 mNHN liegt.
Menge: 1,100 m

**01.04.50 Nichtbindigen Füllboden, Bodenklasse 3**
Nichtbindigen Füllboden, leichter Boden der Bodenklasse
3 nach DIN 18300 bzw. Sand oder Mittelkies bis 18 mm
Korngröße liefern einbauen und fachgerecht verdichten, Boden der Zuordnungsklasse Z 0 gemäß
TR LAGA 1997. Primärrohstoff.
Abgerechnet wird an Hand von Auftragsprofilen.
Menge: 400,000 t

**01.04.51 Halterung Drucksensor**
Montagewinkel zur Wandmontage aus Edelstahl (W 1.4571),
mit Abspannvorrichtung aus Edelstahl
zur Befestigung und Führung der vorbeschriebenen Sonde.

Halterung komplett, einschl. aller benötigten Klein-,
Hilfs- und Befestigungsmaterialien, Anpassung an
Sondenmontageort liefern und montieren.
Menge: 2,000 Stk

**01.04.52 Niveauerfassung, Drucksensor**
Druckmessumformer für die Niveauerfassung in
Abwasserbereichen mit den folgenden Daten und
Ausrüstungen:
- Messbereiche: 0 - 10 m
- Montage: im Schutzrohr, am Tragkabel mit Abspannklemme
- Sensor: ölfreies keramisch-kapazitives Element
- Langzeitstabilität: 0,1 % / 2 Jahre
- hoch überlastfest
- Integrierter Überspannungsschutz
- Sensorkabel: PE Tragkabel mit
Druckausgleichskapillare
- Länge der Sensorleitung bis zur Anschluss in der NSV:
40 m
- Zulassung: ATEX II 2G EEx ia II CT6
- Ausgangssignal: 4 - 20 mA/Hart.
Die Verlegung mittels separat ausgeschriebener oder
bauseitiger Trage- bzw. Leerrohrsysteme sowie die
Anschlüsse der Sensorleitungen sind in diese Pos.
einzurechnen.
Fabrikat / Typ: VEGA / VEGAWELL 52
Druckmessumformer komplett, einschl. Abspannklemme,
Tragseil und aller benötigten Klein-, Hilfs- und
Befestigungsmaterialien, mit Einstellung auf
erforderliche Höhen, liefern, montieren und
betriebsfertig anschließen.
Menge: 1,000 Stk

**01.04.53 Messumformer VEGA**
Messumformer VEGA
VEGAMET 624
Artikelnummer MET624.CXX
Einzelauswertgerät für die kontinuierliche Messung mit
integrierten Grenzschaltern
- Füllstandmessung, Druckmessung,
Durchflussmengenmessung, Pumpenumschaltfunktion.
- Messwertaufbereitung mit umfangreicher
Abgleichfunktion, Linearisierung für beliebige
Behältergeometrien sowie wählbarer Skalierung
- Grenzwertüberwachung - Visualisierung mit Visual VEGA
- Funktionsüberwachung (Kurzschluss/ Unterbrechung am
Eingang, Gerätefehler)
- Befestigung auf Tragschiene 35 x 7,5 nach EN 50022,
Klemmsockel inklusive
- Bedien- und Anzeigeeinheit mit
Hintergrundbeleuchtung(auch Fernbedienung von
plics®-Sensoren)
- Bedienung auch über PC mit PACTwareTM (mit
VEGACONNECT)
Sensoreingang : 4...20 mA / HART mit / ohne (aktiv /
passiv) Messumformerspeisung
Stromausgang : 3 x 0/4...20 mA
Relaisausgang : 3 x Wechsler; 1 x Störmeldung
Betriebsspannung : 20...250V AC, DC .
Zulassung : ATEX 11 (1) G D [EEx ia] IIC
Sprache des Menüs : DE
Betriebsanleitung in : DE
Anzahl Betriebsanleitungen : 1
Liefern, betriebsfertig montieren und programmieren.
Menge: 1,000 Stk

**01.04.54 Überspannungsschutz Vega Feldgerät**
Überspannungsschutz Vega Feldgerät
Oberspannungsschutz in Zweileitertechnik für die
Messleitung von 0/4...20 mA- Stromkreise
- auch für eigensichere Steuerstromkreise EEx ia IIC T6
- Montage direkt im Ex-Bereich zum Schutz der
Feldgeräte
- einfache Montage in der freien Kabelverschraubung am
Feldgerät
Kennwerte : 12...48V DC; max. 250 mA
Umgebungstemperatur : -30... 70°C
Befestigungsgewinde: M20 lso-Gewinde
liefern und betriebsfertig montieren.
Menge: 1,000 Stk

**01.04.55 Überspannungsschutz Vega Feldgerät**
Überspannungsschutz Vega Feldgerät
Versorgungs- und Steuerleitungsschutz für alle Geräte
mit 12...36V DC
- Schutz für Geräte in Zweileitertechnik
- auch für eigensichere Steuerstromkreise EEx ia.IIC T6
- Montage direkt im Ex-Bereich zum Schutz der
Feldgeräte
Kennwerte: 12...36V DC, max. 1 A
Umgebungstemperatur: -20...60°C
Zulassung: ohne.‘
Gehäuse: ohne/lP20
Messstellenkennzeichnungsschild
Betriebsanleitung in : DE
Anzahl Betriebsanleitungen : 1
liefern und betriebsfertig montieren.
Menge: 1,000 Stk

**01.04.56 Parametrierung Messeinrichtung**
Parametrierung der Messeinrichtungen durch den
Hersteller der Messsysteme oder eine durch den
Hersteller zertifizierte Fachkraft, einschließlich
aller Nebenkosten (Fahrleistungen, Zeitaufwand,
Parameterprotokolle etc.).
Menge: 1,000 Stk

**01.04.57 Elektro-Verteilungsanlage**
Elektro-Verteilungsanlage zur Steuerung der
Tauchpumpe und zum Anschluss der wasserstandsabhängigen Steuerung, den allgemeinen
Abgängen, gekapselt im Isolierstoff-Gehäuse,

Schutzart: IP 55
Betriebsspannung: 230 V / 50 Hz für Motorohne Ex-Schutz

hauptsächlich mit
folgenden Geräten:
1 Hauptschalter
1 Motorschutzschalter für 4-6,3 A
1 Leistungsschütze für Direktstart
1 Termistarrelais inkl. Reset-Taste
1 Spannungsmesser
1 Strommesser
1 Wahlschalter Hand-O-Automatik
1 Betriebsstundenzähler
1 Leuchtmelder "Betrieb/Störung
(Überstrom)" (LED)
1 Drehrichtungskontroll-Leuchte (LED)
1 Prüftaste "Leuchtmelder" Funktionstest (LED)
1 Innenheizung (Schaltschrankheizung) mit Thermostat
2 Lichtsteckdosen 230 V
1 Schrankbeleuchtung mit mind. 36 W
Leuchtstoffröhren mit Türschalter,
1 Fehlerstromschutzschalter für Steckdosen
Fehlerstromschutzschalter 40A/0,3A für Aggregate
Automatensicherungen
Gleichstromversorgung
Kleinschaltrelais 230V und 24V

Elektro-Verteilungsanlage mit Sicherungszubehör,
mit potentialfreien Kontakten, anschlussfertig
verdrahtet auf Klemmleiste, getrennt für Hauptstrom,
Steuerung und Messung, Anschluss der wasserstandabhängigen
Steuerung komplett liefern und betriebsbereit
montieren.

Die Schrankbeleuchtung und eine 230 V Steckdose
muss auch nach Abschalten des Hauptschalters
funktionstüchtig sein. Die entsprechenden
zusätzlichen Sicherungen sind vorzusehen.
Menge: 1,000 Stk

**01.04.58 Freiluftschrank aus GFK liefern und montieren**
Freiluftschrank aus GFK, vorgerichtet für
Doppelschließanlage (1 x EVU, 1 x AG),
Montageplatte 8 mm dick, zur Aufnahme der vor
beschriebenen Geräte und Anlagen, mit
Betonsockel, mit plombierbarem Zählerleerfeld
mit Zählerkreuz, mit Freiplatz für
Hausanschlußbereich einschließlich
Türfeststeller und Türtaschen zur
Aufnahme der Dokumentation etc. komplett
liefern und montieren.
Der Betonsockel ist von innen mittels
geeignetem Material zu verfüllen.
Der Schrank ist in seiner Größe und Aufteilung
auf den Anschluss von 1 Pumpe auszulegen.
Darüberhinaus ist eine Platzreserve von 20 %
vorzusehen.

Fabrikat des Schranks: Göhre, oder gleichwertig

__________________________________________

__________________________________________

Schrankabmessungen: _______________________

Die erforderlichen Erdarbeiten und die Einführung
der neu zu verlegenden Leerrohre DN 100 PP sind in die
Position einzurechnen.
Menge: 1,000 Stk

**01.04.59 Pauschale für die komplette Feldverkabelung**
Pauschale für die komplette Feldverkabelung und
Anschlüsse zwischen Schaltschrank und Innenkante
der Pumpstation, zwischen Schaltschrank und Messschacht sowie für das Abdichten der Leerrohre DN 100 an der Pumpstation  und am Messschacht durch jeweils eine Kabeldurchführung Fabrikat Hauff oder gleichwertig.

Die Durchführungen sind auf den endgültigen Anschluss
von 1 Pumpe einschließlich Steuerleitungen und Anschluss von einem Messschacht auszulegen.
Nicht benötigte Öffnungen sind durch Gummistopfen
zu verschließen.
Der Abstand zwischen Schaltschrank und Innenkante Pumpstation beträgt ca. 3,00 m.
Der Abstand zwischen Schaltschrank und Messschacht beträgt ca. 10,00 m

Alle Kabel einschließlich Potentialausgleichsleiter,
Kabel, Kunststoffsteckrohr M20 und M40 einschließlich
Stechmuffen, Bögen, Befestigungsschellen und Leitungen
werden nicht einzeln vergütet.
Die Kabel und Leitungen sind in neu zu verlegende
Leerrohre einzuziehen.
Die Verlegung und die Lieferung der Leerrohre DN 100 im
Erdreich wird extra vergütet.
Menge: 1,000 Psch

**01.04.60 Pauschale für die komplette Erdungsanlage**
Pauschale für die komplette Erdungsanlage und
den Potentialausgleich aller leitenden Teile
innerhalb des Pumpwerks bzw. des Schaltschranks und der zugehörigen Schachtbauwerke.

Erdarbeiten und Verlegen des Fundamenterders
sind einzukalkulieren.
Für die Erdungsanlage sind im wesentlichen folgende
Leistungen zu erbringen:
ca. 40 m Tiefenerder 1" mit Spezialverbindungen
komplett liefern und mit einem Rammgerät in das Erdreich
eintreiben,
ca. 2 St Anschlussfahnen zum Erdungsrohr
liefern und montieren,
1 St Anschluss der Tiefenerder, Messung
der Erdungsanlage einschließlich
Erdungsprotokoll.
Verrechnungspreise für Mehr- oder Mindermengen:

1 m Tiefenerder _______________

1 St Anschlussfahne _______________
(vom Bieter auszufüllen)

Zu dieser Position gehört auch die Überbrückung
der Flansche im Verlauf der Druckleitung sowie aller
Einbauteile wie Leitern, Schachtabdeckung, Be- und Entlüftungsrohre usw. innerhalb des Pumpwerks und der zugehörigen Schachtbauwerke mittels HO 7 V-K 1x16 mm² gr/ge und Quetschkabelschuhen sowie Erdungsleitung 1x16 mm² HO 7 V-K 1x16 mm² grün/gelb nach Norm VDE 0281!
Menge: 1,000 Psch

**01.04.61 Anschluss Pumpenbauwerk und Messschacht an Erdungsanlage**
Erdung des Pumpenbauwerks und des Messchachtes an die vorhandene Erdungsanlage fachgerecht anschließen einschl. aller erforderlichen Materialien;
Entfernung Pumpenbauwerk zur Erdungsanlage ca. 3 m. Entfernung Messschacht zur Erdungsanlage ca. 10 m.
Menge: 1,000 Stk

**01.04.62 Antrag auf Stromanschluss**
Anschluss und Antrag an das öffentliche Stromnetz der Westnetz GmbH Antrag mit allen erforderlichen Daten ausfüllen, dem AG zur Unterschrift vorlegen und bei Westnetz einreichen.
Endgültiger Einbau der Zählereinheit abrufen und
koordinieren.
Menge: 1,000 Psch

**01.04.63 Pauschale für den elektrischen Anschluss**
Pauschale für den elektrischen Anschluss der kompletten Anlage an das EVU-Netz durch einen zugelassenen Elektromeister einschließlich der erforderlichen Abstimmungen und Bescheinigungen.
Menge: 1,000 Psch

**01.04.64 Zentrale Klemmleiste für die Fernwirkübertragung**
Zentrale Klemmleiste für die Fernwirkübertragung. Auf dieser Klemmleiste sind sämtliche Betriebsund Störmeldungen, sowie alle Meßwerte in potentialfreier Ausführung aufzulegen.
Die Ausführung der Klemmleiste erfolgt in Messertrennklemmen, einschl. erforderlicher interner Verdrahtung.
Insgesamt sind in dieser Position 20 Messertrennklemmen
zu berücksichtigen. Liefern und montieren.
Menge: 1,000 Stk

**01.04.65 Dokumentation der elektrischen Anlage**
Dokumentation der elektrotechnischen Anlage
bestehend aus:
- Stromlaufplan
- Klemmenplan
- Kabelplan
- Aufbauplan
- Stückliste
Die v,g. Pläne und Listen sind mit der CAD-Software
E-PLAN, zu erstellen.
Des weiteren sind für alle gelieferten Komponenten die
Gerätedokumentationen
zu liefern.
Die im Stromlaufplan vergebenen
Betriebsmittelkennzeichen sind dem entsprechend
1 x fach auf den jeweiligen Betriebsmitteln im
Schaltschrank und 1xfach auf der Montageplatte in Form
von Klebeschildern zu platzieren. die verlegten Kabel
sind an beiden Enden, laut vergebener Kabelnummer im
Stromlaufplan, dauerhaft zu beschriften.
Im Schaltschrank müssen die einzelnen Baugruppen wie
Pumpe 1 und Sicherungen bzw.
Leistungsschutzschalter usw. zusätzlich im Klartext
beschriftet werden. Die Einbaukomponenten der
Schaltschranktür wie Amperemeter, Hand- O- Auto
Schalter usw. sind ebenfalls im Klartext, aber mit
Resopalschildern in geeigneter Größe mit schwarzer
Schrift auf weißem Untergrund, zu beschriften.
Ferner müssen folgende Bescheinigungen und
Prüfprotokolle in der Dokumentation enthalten sein:
- Prüfbericht Niederspannungsanlage und Errichterbescheinigung
- Prüfprotokolle für Erstprüfungen nach VDEO100, Teil
500, Isolationsprüfung der Kabel und Leitungen
- Erdungsmessprotokoll und Erdungsplan
Menge: 1,000 Psch

**01.04.66 Schmierung-, Wartungs- und Inspektionsanweisung**
Schmierung-, Wartungs- und Inspektionsanweisung
aller Maschinen, Geräte, Anlagenteile und E-MSR
technischen Anlagen / Geräte, die einer Wartung und
Inspektion unterliegen sind in einer Stammkarte für
Schmierung, Wartung und Inspektion vollständig
auszufüllen, gesondert in einer Sammelmapppe und als
Datensatz (PDF-Format) lesbar zu übergeben.
Wesentlicher Inhalt:
- Vollständige technische Daten und Bestelldaten
- Element / Teil der Maschine, Gerät oder Anlagenteil
- Beschreibung Wartungsarbeit / Inspektion und Stelle
- Fristen
- erforderliche Materialien mit Bestelldaten und Menge
Verweise auf Herstellerunterlagen werden nicht
akzeptiert. Es werden nur Anlagen zur Stammkarte
akzeptiert, die ausschließlich Erläuterungen nach
Vorgang getrennt, enthalten.
Menge: 1,000 Psch

**01.04.67 Inbetriebnahme und Einweisung**
Inbetriebnahme und Einweisung
Die Inbetriebnahme und der Test der Anlage hat
unmittelbar nach der Installation des neuen zentralen
Schaltschrankes zu erfolgen.
Nach der erfolgten Inbetriebnahme sind alle Parameter
der elektrotechnischen Bauteile wie die der
Höhenstandsmessung usw. in die
Gesamtdokumentation einzubinden.
Die Gesamtabnahme wird erst nach 14 täglichem,
störungsfreien Betrieb der Anlage gewährt.
Im Rahmen der Inbetriebnahme muss das Betriebspersonal
des Bauhofes in die Anlage eingewiesen werden,
die Einweisung hat nach der Inbetriebnahme zu erfolgen.
Menge: 1,000 Psch

**01.04.68 Kanäle einmessen, M = 1:250**
Straßenkanäle und die dazugehörenden Schächte und
Bauwerke im Zuge der Bauausführung nach Lage und Höhe
einmessen und entsprechend DIN 2425 Teil 4 nach dem
Doppellinienverfahren in unternehmerseitig
herzustellende Lagepläne eintragen und beschriften.
Alle Haus- und Senkenanschlüsse, gleichgültig ob es
sich um alte oder neue Anschlüsse handelt, aufnehmen
und einzeichnen; Hausanschlüsse bis zum Übergabepunkt
des Anschlussnehmers, Senkenanschlüsse bis zur Senke.
Auch parallel verlaufende oder kreuzende sonstige
Kanalleitungen aufmessen und einzeichnen.
Als Grundlage für das Bestandsplanwerk muss das
Grundkartenwerk des zuständigen Katasteramtes verwendet
werden.
Alle Kanalbauteile wie Schächte, Stutzen usw. sind als
Block darzustellen. Bei Sonderbauwerken, Schächte mit
einem Ø > 1,50 m, müssen die Schachtkanten sowie die
Ein- und Auslaufhöhen gemessen werden.
Basispunkt der Stutzen ist die Rohrachse.
Jede Haltung ist als einzelne Polylinie in
Fließrichtung zu zeichnen und zwar von
Schachtdeckelmitte bis Schachtdeckelmitte bei
Normalschächten. Bei Sonderbauwerken von/bis zur
Ein/Auslauf.
Hausanschlussleitungen sind als Polylinie in
Fließrichtung bis zur Rohrachse zu zeichnen.
Der Bestandsplan soll außer den Flurstücksgrenzen,
Grenzsteinen, Aufnahmepunkten und den Gebäuden alle
topografischen Einzelheiten enthalten, ebenso
Straßennamen und Hausnummern.
Darüber hinaus sind alle im Straßenraum befindlichen
Objekte nach Lage zu messen und als Block darzustellen,
z.B. Verkehrsschilder, Ampelanlagen, Stützmauern,
Pflanzbeete, Bäume, Straßenbegrenzungslinien (Fahrbahn,
Gehweg) usw..
Die Schacht- und Haltungsbezeichnungen sind
nach dem vom AG vorgegebenen Nummerierungssystem zu
vergeben.
Das Aufmaß der Kanalschächte und der Bauwerke ist auf
das Landeskoordinatensystem zu beziehen sowie auf das
amtliche Höhenfestpunktnetz.
Der Bestandsplan ist als Datei im AutoCAD-Format
(dwg) der Bauaufsicht auszuhändigen.
Die enthaltenen Koordinaten müssen ETRS89/UTM-Koordinaten sein.
Pläne als farbige Papierplots in 3-facher Ausfertigung
anfertigen und der Bauaufsicht aushändigen.
Maßstab der Kanalnetzpläne M = 1:250.
ALK-Daten im AutoCAD-Format werdem dem AN zur Verfügung gestellt.

Abrechnung nach aus den Koordinaten ermittelten
Haltungslängen.
Menge: 37,000 m

**01.04.69 Kanalendreinigung DN 300 - DN 700**
Reinigung der Haltung und den dazugehörigen Bauwerken
nach der Herstellung durch ein kombiniertes
Saug-Spül-Fahrzeug mit mind. 10 m3 Behältervolumen im
Hochdruckspülverfahren. Im Anschluss muss eine
einwandfreie Kanalinspektion möglich sein. Die
ordnungsgemäße Bergung und Entsorgung des Räumgutes ist
in die Position mit einzukalkulieren.
Reinigung der Regenwasserhaltungen,
Nennweite DN 300 - DN 700.
Menge: 37,000 m

**01.04.70 Kanalinspektion-Abnahmeinspektion RW-Haltungen DN 300 - 700**
Optische Inspektion der Regenwasserkanalisation gemäß DIN EN 13508-2, Baufachliche Richtlinien des BMVg und des BMI.

Einsatz einer fahrbaren Farb-Radial-Kanalfernsehanlage gemäß DWA-M 149-5 im nicht begehbaren Nennweitenbereich
von DN 300 - 700.

Mindestanforderungen an das Inspektionssystem nach DWA-M 149-5:
- Drehschwenkkopf Farbkamera,
- Verzerrungsfreie Darstellung von geometrischen Formen,
- Originalgetreue Darstellung von Oberflächenstrukturen,
- Originalgetreue Darstellung von Objekten, z.B. Ablagerungen Wurzeln, etc.,
- Darstellung von Rissbreiten ≥ 1 mm,
- Darstellung von dynamischen Zuständen, z.B. Ex- / Infiltration,
- Ausreichende Tiefenschärfe am Kameraobjektiv im Bereich 0,1 m bis mind. 1,5 m,
- Automatische, fernbedienbare Fokussierung von 1 cm bis unendlich,
- gleichmäßige, ausreichende Ausleuchtung der Objekte ohne Refelektion der Objekte, Mindnestsichtweite im Kanal 3-4 m,
- Kameraauflösung muss der Größe des Inspektionsobjektes angepasst werden. Hierbei muss die vertikale Auslösung mindestens der lichten Höhe des Inspektionsobjektes in Millimeter entsprechen z. B.:
  - DN 300 bis DN 600  ca.  800 x  600 Pixel
  - DN > 600  ca. 1600 x 1200 Pixel
  - Aufzeichnung von Bewegungen mit mindestens 16 Bilder pro Sekunde,
  - Stufenlose Blickrichtungsänderung
  - Seitenaufrechtes Bild mit automatischer Bildstabilisierung,
  - Anpassungsmöglichkeit des Fahrwagens an den Kanaldurchmesser. Die Positionierung der Kanalkamera muss immer im Schnittpunkt der Rohrachsen liegen,
  - Kabellänge mindestens 200 m,
  - Zugbelastung mind. 2000 N am Stecker.
- PAL-Standard bei analogem Bildsignal,

Die Untersuchung einer Haltung muss komplett, d.h. vom Rohranfang bis Rohrende in einer Richtung umfänglich dokumentiert und aufgezeichnet werden. Auch die Rohreinbindung muss in der Aufzeichnung dokumentiert werden. Bei gekrümmten Gerinne ist die Kamera beim Hereinsetzen einzuschalten, so dass die Rohreinbindung aufgezeichnet wird.

Der Anfangsknoten ist der Rohranfang. Hier beginnt die Messung der Durchfahrungsdistanz mit 0,00 m. Es ist der Abstand vom Rohranfang zur Schachtmitte anzugeben. Der Endknoten ist das Rohrende. Hier endet die Messung der Durchfahrungsdistanz. An dieser Stelle ist der Abstand vom Rohrende bis zur Schachtmitte anzugeben.

Während der Inspektion darf grundsätzlich nur gefahren oder geschwenkt werden.

Zur Dokumentation eines Schadens- oder Zustandselementes ist zunächst die betreffende Stelle umfänglich abzufahren und abzuschwenken. Anschließend ist durch zurückfahren der Kamera die Stelle nochmals axialsichtig zu betrachten und mit Längenstationierung und Lage im Rohrquerschnitt festzuhalten.
Streckenschäden ab einer Länge von 30 cm sind mit einem Anfangs- und einem Endpunkt eindeutig zu bezeichnen. Periodisch wiederkehrende Schadensbilder wie z. B. undichte Muffen oder Wurzeleinwuchs durch die Muffen sind keine Streckenschäden und daher einzeln und stationsgebunden einzugeben. Bei periodisch wiederkehrende Schäden muss nur der erste Schaden durch Rückwertsfahren axialsichtig betrachtet werden.

Muffen sind umfänglich und in gleichbleibendem Rhythmus abzuschwenken, wenn Auffälligkeiten, z. B. einragende Hindernisse oder Versätze sichtbar sind. Mindestens zwei Rohrverbindungen sind je Haltung zur Rohrlängenbestimmung abzuschwenken.

Während der Kameradurchfahrung den Abfluss in den
Kanalrohren möglichst gering halten, Füllung maximal
5 % des Rohrdurchmessers. Durch geeignete Maßnahmen Abwasser zurückhalten oder überpumpen.

Die Ergebnisse der Videoaufzeichnung inklusive
Kommentierung sind zu dokumentieren. Die Dokumentation
in Form von Haltungsgrafiken sind in die Einheitspreise einzurechnen. Für die Schadensbeschreibung
dienen die Steuer- und Zustandskürzel der Baufachlichen Richtlinien des BMVg und des BMI (ISYBAU 2006).
Als Austauschformat der Untersuchungsdaten gilt die Schnittstelle ISYBAU 2006 oder 2013 - XML.
Einzelbildaufnahmen sind nach Absprache mit dem AG bei
massiven Schäden anzufertigen, der Haltungsgrafik als
Foto und der ISYBAU-Datei als *.jpg-Datei
hinzuzufügen.

Inspektionen von Haltungen mit Erfassung von
Haltungsnummer, Von-Schacht-Nummer, Bis-Schacht-Nummer, Straßenname und -schlüssel, Kanalart, Entwässerungssystem, Haltungslänge, Werkstoff und Dimension, Anwesende des AG und AN, Richtung der
Inspektion, Videozählerstand, Fotonummer, Abzweige, Stutzen und Schäden.

Einschließlich 2 Mann Bedienungs- und Sicherheitspersonal sowie aller Nebenleistungen und Betriebskosten bei 8 Stunden Einsatzzeit vor Ort ohne Pausen und An- und Abfahrt.

Entwässerungssystem: Regenwasser DN 300 - 700.
Abrechnung nach durchfahrener Länge der Haltungen.
Menge: 37,000 m

**01.04.71 Inspektion von Schächten**
Optische Inspektion der Schächte gemäß DIN EN 13508-2, Baufachliche Richtlinien des BMI und des BMVg durch Begehung und direkte Inaugenscheinnahme.

Ebenfalls erfolgt eine Untersuchung mittels Farbkamera
im Zuge der Durchfahrung der Kanalhaltungen. Im
Schachtbauwerk grundsätzlich alle Rohreinbindungen mit
einem Rundumschwenk abfahren.
Außerdem Schachtunterteil und Schachtringe nebst Konus
mit mehreren Rundumschwenks dokumentieren.
Abzuschließen ist die Schachtaufnahme mit einem Schwenk
über den gesamten Schachteinstieg mit
Steigeinrichtungen (Steigeisen, Steigleiter).

Folgende Daten sind zu ermitteln bzw. als Untersuchungsergebnis festzuhalten: Schachtnummer,
Straßenname und -schlüssel, Baujahr, Anwesende des AG
und AN, Schachtbauwerksform, Deckel- und Sohlhöhe,
Schachttiefe, Materialien und Dimensionen von Schacht,
Gerinne und Abdeckung, Klasse der Schachtabdeckung
sowie alle Zuläufe, Abläufe und Schäden.

Für die Schadensbeschreibung gelten die Steuer- und
Zustandskürzel gemäß DIN EN 13508-2 und der nationalen Festlegung Baufachliche Richtlinien des BMI und des BMVg.
Einschließlich der Speicherung und Übergabe von Untersuchungsergebnissen im Austauschformat ISYBAU 2006 oder 2013 - XML-Format.

Die Ergebnisse inklusive Kommentierung sind zu dokumentieren. Die Dokumentation in Form von Schachtgrafiken sind in die Einheitspreise einzurechnen.

Die Arbeiten sind 12-24 Stunden nach den
Reinigungsarbeiten durchzuführen. Die Bauwerke sind
durch geeignete Lichtquellen so auszuleuchten, dass
Schäden eindeutig erkennbar sind. Von jedem Schacht ist
mit einer handelsüblichen Digitalkamera bei geöffnetem
Schachtdeckel in Fließrichtung (Ablauf oben) ein Foto
anzufertigen. Von jedem massiven Schaden ist zusätzlich
ein Detailfoto aufzunehmen. Alle Fotos sind dem
Schachtuntersuchungsbericht als Bild und der
ISYBAU-Datei als *.jpg-Datei hinzuzufügen.

Die Arbeiten sind unter strenger Beachtung von
Unfallverhütungsvorschriften, insbesondere
Unfallverhütungsvorschriften Abwassertechnische Anlagen
und der Sicherheitsregeln für Arbeiten in umschlossenen
Räumen von abwassertechnischen Anlagen-Betrieb
durchzuführen.

Über Schächte, die nicht inspiziert werden konnten,
ist eine Liste anzulegen, die die entsprechende
Bezeichnung, den Straßennamen und den Hinderungsgrund
enthält.

Einschließlich 2 Mann Bedienungs- und Sicherheitspersonal sowie aller Nebenleistungen und Betriebskosten bei 8 Stunden reiner Arbeitszeit.

Abrechnung nach Anzahl der untersuchten Schächte.
Menge: 4,000 Stk

#### Bereich 01.05 Stundenlohnarbeiten

**01.05.1 Stundenlohnarbeiten, Schachtmeister, Polier**
Arbeiten im Stundenlohn für Regiearbeiten nach Anordnung durch die Bauaufsicht, auf Nachweis für Schachtmeister- oder Polierstunden.
Menge: 5,000 h

**01.05.2 Stundenlohnarbeiten Baufacharbeiter**
Stundenlohnarbeiten durch Arbeitskrafte auf
Anordnung des AG ausfuhren.
Der Verrechnungssatz fur die jeweilige Arbeitskraft
umfast samtliche Aufwendungen, insbesondere den
tatsachlichen Lohn einschlieslich vermogenswirksamer
Leistungen mit den Zuschlagen fur Gemeinkosten
(Sozialkassenbeitrage, Winterbauumlage und dgl.),
sowie Lohn- bzw. Gehaltsnebenkosten und Zuschlage
Menge: 5,000 h

**01.05.3 Stundenlohnarbeiten Bauhelfer**
Arbeiten im Stundenlohn für Regiearbeiten nach
Anordnung durch die Bauaufsicht, auf Nachweis
für Bauhelferstunden.
Menge: 5,000 h

**01.05.4 LKW-Std.. 8,5 t Allrad**
Stunden eines LKW´s einschließlich Fahrer und
Betriebskosten, für Regiearbeiten nach Anordnung
durch die Bauaufsicht auf Nachweis,
für einen LKW 8,5 t Allradkipper.
Menge: 5,000 h

**01.05.5 Baggerstd., Inh. 0,6 m3**
Stunden eines Baggergerätes einschließlich Bedienung
und Betrieb, für Regiearbeiten nach
Anordnung durch die Bauaufsicht auf Nachweis,
für einen Bagger mit einem Löffelinhalt von
0,6 m3.
Menge: 5,000 h

**01.05.6 Pumpenstd. Tauchp. 4-6 kW**
Stunden einer Pumpe einschließlich Bedienung
und Betrieb, für Regiearbeiten nach Anweisung
durch die Bauaufsicht auf Nachweis,
für eine Tauchpumpe mit 4 bis 6 kW Motorleistung.
Menge: 10,000 h

**01.05.7 Kompressorstd.,8 m3, 7 bar**
Stunden eines Kompressors einschließlich
Stemm- oder Bohrgerät, einschließlich Bedienung
und Betrieb, für Regiearbeiten nach Anweisung
durch die Bauaufsicht auf Nachweis,
bei 8 m3 Luft/Min. und 7 bar.
Menge: 10,000 h

**01.05.8 Spül- und Saugfahrzeug im Stundenlohn**
Gestellung eines kombinierten Spül- und Saugfahrzeuges
einschl. Bedienungspersonal im Stundenlohn.
Diese Position kann nur nach vorheriger Genehmigung
durch den AG bzw. die Bauleitung geltend gemacht
werden.
Menge: 5,000 h

**01.05.9 Fachmonteursstunden nach Aufwand**
Fachmonteurstunden nach Aufwand
Stundenlohnarbeiten für unvorhersehbares durch
Arbeitskräfte auf Anordnung des AG ausführen. Angeboten
wird für die jeweilige Arbeitskraft ein
Verrechnungssatz, der sämtliche Aufwendungen enthält,
insbesondere den tatsächlichen Lohn mit den Zuschlägen
für Gemeinkosten, Sozialkassenbeiträgen,
vermögenswirksamen Leistungen und dgl. sowie aller
Lohn- bzw. Gehaltsnebenkosten, für Elektro-
Facharbeiter mit Qualifikationsnachweis.
Menge: 5,000 h

**01.05.10 Stundenlohnarbeiten, Elektromonteur**
Stunden eines Elektrikers für Arbeiten auf Anweisung durch die Bauleitung, zum Nachweis.
Menge: 5,000 h

### Titel 02 Los 02 verschiedene Sanierungsstellen

#### Bereich 02.01 Baustelleneinrichtung und -räumung für alle Abschnitte

**02.01.1 Baustelleneinrichtung für alle Sanierungsabschnitte**
Baustelle einrichten und für alle Sanierungsabschnitte vorhalten.
Geräte, Werkzeuge und sonstige Betriebsmittel, die zur
vertragsgemäßen Durchführung der Bauleistungen
erforderlich sind, auf die Baustelle bringen,
bereitstellen und, soweit der Geräteeinsatz nicht
gesondert berechnet wird, betriebsfertig aufstellen,
einschl. der dafür notwendigen Arbeiten.
Die erforderlichen festen Anlagen herstellen. Baubüros,
Unterkünfte, Werkstätten, Lagerschuppen und dgl.,
soweit erforderlich, antransportieren, aufbauen und
einrichten. Strom-, Wasser-, Fernsprechanschluss sowie
Entsorgungseinrichtungen und dgl. für die Baustelle,
soweit erforderlich, herstellen und vorhalten.
Bei Bedarf Zufahrtswege zur Baustelle sowie Lagerplätze, sonstige Platzbefestigungen und Wege im
Baustellenbereich anlegen.
Kosten für Vorhalten, Unterhalten und Betreiben der Geräte, Anlagen und Einrichtungen einschließlich Mieten, Pacht, Gebühren und dgl. werden nicht mit dieser Pauschale, sondern mit den Einheitspreisen der betreffenden Teilleistungen vergütet.
Lagerflächen für Materialien, Maschinen, Geräte,
Gerüste oder dgl. können außerhalb des unmittelbaren Baustellenbereiches auftraggeberseitig nicht zur Verfügung gestellt werden; sie sind vom Auftragnehmer auf seine Kosten zu beschaffen.

Die Einrichtungspauschale gilt für die gesamte Baumaßnahme.

Die Einrichtungspauschale wird in Teilbeträgen
entsprechend dem Baufortschritt vergütet.
Menge: 1,000 Psch

**02.01.2 Baustelle räumen für alle Sanierungsabschniite**
Baustelle räumen.
Baustelle von allen Geräten, Anlagen, Einrichtungen und dgl. räumen.
Benutzte Flächen und Wege entsprechend dem ursprüng- lichen Zustand unter Wahrung der landschaftspflegerischen Belange ordnungsgemäß herrichten. Verunreinigungen beseitigen.
Die Pauschale gilt für die gesamte Baumaßnahme.
Die Räumung der Baustelle wird nur mit der Schlussrechnung vergütet.
Menge: 1,000 Psch

**02.01.3 Verkehrssicherung und Verkehrsregelung des Baustellenbereiches**
Sämtliche Einrichtungen zur Verkehrssicherung und
Verkehrsregelung des Baustellenbereiches einschl. der
Anschlussbereiche an bestehende Straßen, bei
Bauarbeiten an Straßen unter Aufrechterhaltung des
Verkehrs, aufbauen, vorhalten, ständig unterhalten und
betreiben, ggf. umsetzen und abbauen:
- Verkehrs- und Hinweiszeichen
- Leit-, Schutz-, und Sicherheitseinrichtungen
- Beleuchtung Sicherung und Regelung des Verkehrs im
gesamten Baustellenbereich bzw. betroffenen
Straßenabschnitt nach den Vorschriften der StVO, des
Ordnungsamtes und nach Anordnung der Bauleitung.
Ausführung nach StVO, RSA95, ZTV-SA 97 und den Vorgaben der zuständigen Behörden (Ordnungsamt/Polizei).
Die Längssicherung von Baugruben ist mit
Absperrbaken herzustellen,
Flatterband ist nicht zugelassen.
Einzurechnen in die Pauschale sind:
 - der An- und Abtransport,
 - das Unterhalten aller Einrichtungen,
 - die Betriebskosten, notwendige Umbauarbeiten,
 - die frühzeitige Beantragung der erforderlichen
  Genehmigungen.

70 v.H. der Pauschale werden nach betriebsfertigem Aufbau, der Rest nach Abbau der Verkehrsicherungseinrichtungen mit der Schlussrechnung abgerechnet.
Ausführung nach dem vom AN vorgelegten und von den zuständigen Behörden genehmigten Verkehrszeichenplan.

Sämtliche Vollsperrungen, Teilsperrungen und die Ausweisung der Umleitungen sind durch den AN mit den zuständigen Behörden eigenverantwortlich abzusprechen.

Der Anliegerverkehr ist weitgehend bis zum jeweiligen Baustellenbereich zu ermöglichen.

Die Erreichbarkeit der angrenzenden Grundstücke für Rettungsfahrzeuge ist jederzeit sicherzustellen.

Die Pauschale gilt für die gesamten Sanierungsabschnitte.
Menge: 1,000 Psch

**02.01.4 Verkehrssicherung und -regelung, außerhalb der Baustelle**
*** Pauschalposition
Verkehrssicherung und Verkehrsregelung nach StVO
aufbauen, unterhalten und betreiben, gegebenenfalls
mehrfach umsetzen und abbauen.
Verkehrszeichen gemäß StVO (Gefahrenzeichen/Vorschriftzeichen/Richtzeichen/ Zusatzschilder o.ä.) zur Verkehrslenkung außerhalb der Baustelle nach Weisung der zuständigen Behörden (Ordnungsamt/Polizei) aufstellen und montieren, gegebenenfalls beleuchten, vorhalten, nach Beendigung der Baumaßnahmen demontieren und den alten Zustand wiederherstellen.
Weisungen der zuständigen Behörden beachten.
60 v.H. der Pauschale werden nach betriebsfertigem Aufbau, der Rest nach Abbau der Verkehrsicherungseinrichtungen mit der Schlussrechnung abgerechnet.
Ausführung nach dem vom AN vorgelegten und von den zuständigen Behörden genehmigten Verkehrszeichenplan.
Der von der Behörde genehmigte Verkehrszeichenplan ist
der Bauleitung vor Baubeginn vorzulegen.
Kosten für mehrfaches Umsetzen und, soweit erforderlich, dem Informieren der einzelnen Anwohner sind in diese Position einzukalkulieren.
Die Pauschale gilt für alle Sanierungsabschnitte.
Menge: 1,000 psch

**02.01.5 Hinweistafeln für Umleitung**
Hinweistafeln für Umleitung als überörtliche
Verkehrslenkung nach Weisungen der zuständigen Behörden
herstellen, aufbauen und nach Fertigstellung der
Baumaßnahme wieder abbauen. Ausführung nach vom AN
vorgelegten und von den zuständigen Behörden genehmigten Verkehrszeichenplan.
Das einzelne Zeichen ist mindestens 1875 mm hoch und
mindestens 1250 mm breit.

Die Pauschale gilt für die gesamten Sanierungsstellen.
Menge: 1,000 Psch

**02.01.6 Stundenlohnarbeiten Vorarbeiterstunden**
Arbeiten im Stundenlohn für Regiearbeiten nach Anordnung durch die Bauleitung, zum Nachweis; für Vorarbeiterstunden.
Menge: 5,000 Std

**02.01.7 Stundenlohnarbeiten Facharbeiterstunden**
Arbeiten im Stundenlohn für Regiearbeiten nach
Anordnung durch die Bauleitung, zum Nachweis;
für Facharbeiterstunden.
Menge: 5,000 Std

**02.01.8 Stundenlohnarbeiten Bauhelferstunden**
Arbeiten im Stundenlohn für Regiearbeiten nach
Anordnung durch die Bauleitung, zum Nachweis;
für Bauhelferstunden.
Menge: 5,000 Std

**02.01.9 LKW-Stunden für 12 t Kipper**
Stunden eines LKW´s, einschließlich Fahrer und
Betriebskosten, für Regiearbeiten nach Anordnung durch die Bauleitung, lt. Nachweis;
für einen LKW 12 t Kipper.
Menge: 5,000 Std

**02.01.10 Baggerstd., Inh. 0,6 m3**
Stunden eines Baggergerätes einschließlich Be-
dienung und Betrieb, für Regiearbeiten nach
Anordnung durch die Bauaufsicht auf Nachweis,
für einen Bagger mit einem Löffelinhalt von
0,6 m3.
Menge: 5,000 Std

**02.01.11 Kompressorstd., 8 m3, 7 bar**
Stunden eines Kompressors einschließlich
Stemm- oder Bohrgerät, einschließlich Bedienung und Betrieb, für Regiearbeiten nach Anweisung durch die Bauaufsicht auf Nachweis, bei 8 m3 Luft/Min. und 7 bar.
Menge: 5,000 Std

**02.01.12 Saugfahrzeug**
Saugfahrzeug mit Bedienung
(einschl. Hochdrucklanze) für die Reinigung von Haltungen vor Beginn der Montage- bzw. Demontagearbeiten.

Mehrmaliges Anfahren zum Abpumpen und Entsorgen ist notwendig und in diese Position mit einzukalkulieren.
Menge: 5,000 Std

#### Bereich 02.02 Entlastungskanal Franz-Hitze-Straße / Kolpingstraße

**02.02.1 Schürfgrube herstellen + wiederverfüllen T= 1,00 m bis 1,50 m**
Schürfgruben (Querschläge - Suchschachtungen) in kurzen
Teilabschnitten vorsichtig von Hand in der
erforderlichen Breite herstellen und wiederverfüllen.
Mit Hilfe dieser Schürfgruben vorhandene Versorgungsleitungen
örtlich feststellen.
Aufbruch und Wiederherstellung befestigter Oberflächen
werden extra vergütet.
Vorgefundene Versorgungsleitungen einmessen, Aufmaße
der Bauleitung aushändigen. Vergütet werden nur
Schürfgruben, welche vor dem Beginn der Erdarbeiten
durchgeführt werden.
Tiefe der Schürfgruben 1,00 m bis zu 1,50 m.
Menge: 15,000 m

**02.02.2 Erschwernis kreuzende Druckleitungen**
Erschwernis für Suchen, Freilegen, Sichern und
Unterfahren von vorhandenen Druckrohrleitungen der Gasversorgung, welche im Zuge der Erdarbeiten in
der neuen Bauwerks- und Rohrleitungstrasse vorgefunden werden.
Handschachtung an Versorgungsleitungen wird nicht
gesondert vergütet und ist in diese Position
einzukalkulieren.
Aufmaße der Bauaufsicht sofort zur Anerkennung
vorlegen.
Kreuzung der Leitungen unter einem Winkel von
45° bis 90°.
Rohrleitungen innerhalb einer Breite von 1,00 m
werden als "1 Stück" abgerechnet.
Menge: 2,000 Stk

**02.02.3 Erschwernis kreuzende Kabel**
Erschwernis für Suchen, Freilegen, Sichern und Unterfahren von Kabeln oder gleichartigen Versorgungsleitungen, einschließlich Abdecksteine, Schutzrohre, Halbschalen und dergleichen, welche im Zuge der Erdarbeiten in der neuen Rohrleitungstrasse vorgefunden werden.
Handschachtung an Versorgungsleitungen wird nicht gesondert vergütet und ist in diese Position einzukalkulieren
Aufmaße der Bauaufsicht sofort zur Anerkennung vorlegen. Kreuzung der Leitungen unter einem Winkel von 45° bis 90°.
Kabelpakete innerhalb einer Breite von 1 m werden als "1 Stück" abgerechnet.
Menge: 4,000 Stk

**02.02.4 Straßenbefestigung aufreißen + aufnehmen, d = 10-20 cm**
Bituminöse Straßenbefestigung einschließlich
Schotterunterbau aufreißen und aufnehmen.
Anfallendes Material in Eigentum des AN übernehmen und von der Baustelle entfernen.
Dicke der bituminösen Straßenbefestigung
von über 10 bis 20 cm.
Dicke des Schotterunterbaus bis 20 cm.
Menge: 30,000 m2

**02.02.5 Bit. Befestigung trennen, d = 10-20 cm**
Bituminöse Befestigung im Bereich von Baugruben trennen.
Aufbruchgut abfahren sowie der stofflichen Verwertung zuführen beziehungsweise ordnungsgemäß entsorgen.
Deckschicht geradlinig schneiden.
Dicke der bituminösen Befestigung über 10 bis 20 cm.
Menge: 55,000 m

**02.02.6 Pflastersteine ausbauen, lagern und wieder einbauen**
Vorhande Pflastersteine in der erforderlichen Fläche ausbauen. Die Steine säubern und zur Wiederverwendung zwischenlagern. Bettungsmaterial zur Verfügung des Unternehmers ordnungsgemäß entsorgen.

Nach Verfüllung der Gräben, Pflastersteine auf Pflasterbett fachgerecht einbauen, mit Pflastersand einschlämmen und überschüssigen Sand entfernen. Pflasterbett aus Brechsand-Splitt-Granulat herstellen. Dicke im verdichteten Zustand 4 cm. Die Bettung ist in diese Position einzurechnen.
Menge: 20,000 m²

**02.02.7 RW-Tageswasser in Schachtbauwerken überleiten**
Tageswasser in Schachtbauwerken, welche im Zuge der Kanalbaumaßnahme abgebrochen und erneuert, verdämmt oder verändert werden, bis zum Neuanschluss an die neuen Rohrleitungen oder Anschlussleitungen in geeigneter Form provisorisch überleiten, oder aufstauen und überpumpen.

Es handelt sich um Schachtbauwerke 13211098 und 13211200 der Regenwasserkanalisation DN 300, die neu gebaut wird.

Der Mehraufwand für die Ausführung in mehreren Teilabschnitten und den damit verbundenen Umbau der Ableitungen wird nicht gesondert vergütet und ist in diese Position mit einzukalkulieren.
Menge: 2,000 Stk

**02.02.8 Wasserhaltung betreiben bis T =1,00 m**
Wasserhaltung (Grundwasserabsenkung) nach DIN 18301 und
DIN 18305 für die Herstellung von Abwasserkanälen herstellen, vorhalten und abbauen.
Herstellung der Ableitungsgerinne oder Flutleitungen zu
den Vorflutern sind Sache des AN.
Wasserrechtliche Erlaubnisse unternehmerseitig bei den
zuständigen Wasserbehörden besorgen. Die Gebühren trägt der AN.
Der Auftragnehmer hat für Betriebsstoffe bzw. für Strom
zum Betreiben der Maschinen selbst zu sorgen. Zu Beginn
einer Absenkungsphase gemeinsam mit der örtlichen
Bauleitung den Grundwasserspiegel feststellen. Diese
ermittelte Höhe ist Grundlage der Abrechnung. In diese
Position Mehrarbeiten an Schächten und Bauwerken sowie
alle Leistungen beim Bohren der Filter und alle
Oberflächenarbeiten einrechnen. Abgerechnet wird nach
Länge der verlegten Kanäle einschließlich
Schachtbauwerke.
Die Absenktiefe beträgt bis 1,00 m.
Absenktiefe wird bis 25 cm unter Grabensohle gemessen.
Annahme Grundwasserstand ca. 17,30 mNHN.
Beschaffung der Vorflut für abzupumpendes Grundwasser
ist Angelegenheit des Auftragnehmers. Vorfluter für
abzupumpendes Grundwasser ist das vorh. Regenwasserkanalnetz.
Für Rohrleitungen DN 300.

Alle Aggregate, die zum Einsatz kommen, müssen für den innerstädtischen Bereich geeignet und zugelassen sein.
Menge: 39,000 m

**02.02.9 Kanalgraben ausheben + verfüllen, Tiefe 1,01 - 1,50 m, DN 300 PP**
Kanalgraben für die Herstellung von Rohrleitungen in der erforderlichen Breite entsprechend DIN EN 1610 profilgerecht ausheben und verfüllen.
Baugrubensohlen nach DIN EN 1610 und den statischen Erfordernissen vorbereiten, profilieren und verdichten.
Verfüllen der Baugruben nach den ZTVA-StB 89. Abrechnungstiefe: Von Straßenoberkante bis zur Wasserlaufsohle.
Mehrausschachtung an Schachtbauwerken in die jeweilige Schachtposition einrechnen.
Verdrängte Aushubmassen gehen in das Eigentum des AN über und sind abzufahren; Lieferung von Ersatzboden wird extra vergütet. Aushubmassen können nur teilweise seitlich gelagert werden; sie sind weitestgehend längszutransportieren und zwischenzulagern. Baugrubenwände nach DIN 4124 verbauen. Grabenverbau wird nicht extra vergütet und muss in diese Position eingerechnet werden. Boden der Bodenklassen 3 bis 5, DIN 18300.
Kanalgraben für Regenwasserkanäle DN 300 PP, Rohrsohlentiefe mehr als 1,01 m bis 1,50 m.
Menge: 39,000 m

**02.02.10 Regenwasserkanalrohre PP einbauen, DN 300, blau**
Hochlast-Vollwand-RW-Kanalrohre aus Polypropylen SN10 in vorh. Gräben einbauen.

Hochlast-Vollwand-Kanalrohr für Regenwasserleitungen
liefern und nach DIN EN 1610 verlegen, einschl. Bettung und Umhüllung.
Rohre nach DIN EN 1852 mit Steckmuffe und
formschlüssig fixierten Dichtungen aus EPDM, Dichtheit
bis mind. 2,5 bar nachgewiesen.

Ringsteifigkeit mind. 10 kN/m², hochabriebfest, ohne
Zusatz von Füllstoffen.

Farbe: blau
durchgehend eingefärbt.

Untere Bettungsschicht nach DIN EN 1610 Typ 1, 100 mm,
Auflagerwinkel 90 Grad, Abdeckung 150 mm,
Verfüllmaterial für Bettungsschichten, Seitenverfüllung
und Abdeckung nach DIN EN 1610 oder gemäß
Herstellerangabe,
Proctordichte: min. 95 %.

Rohrleitung z.B. Fabrikat REHAU AWADUKT PP SN10
oder ein gleichwertiges Produkt.

Rohrdurchmesser DN 300 PP.
Rohrlängen von höchstens 3,00 m.

An Schächten und Bauwerken Schachtfutter einbauen.
Einbau des Schachtfutters wird nicht gesondert vergütet und ist in diese Position mit einzukalkulieren.

Die Lieferung und der Einbau des Bettungsmaterials
der Rohrleitung, unter- und oberhalb, gemäß
Herstellerangaben ist in diese Position ebenso mit
einzukalkulieren wie die zusätzlichen Erdarbeiten unterhalb der Rohrleitung.
Den verdrängten Bodenaushub abfahren sowie der stofflichen Verwertung zuführen beziehungsweise ordnungsgemäß entsorgen.
Die notwendigen Rohrschnitte sind in dieser Position mit einzurechnen.
Menge: 39,000 m

**02.02.11 Anschluss an RW-Schächte 13211200 und 13211098**
Anschluss des neu verlegten Regenwasserkanals DN 300 PP
an den vorh. RW-Schächte (13211200 und 13211098) mittels Kernbohrung und Ringraumdichtung als Gliederkettendichtung aus elastomerenn Dichtelementen herstellen. Stemm- und Anpassungsarbeiten am Bakett/Gerinne sind einzurechnen.
Werkstoff der elastomeren Dichtelemente: EPDM
oder Silikonkautschuk
Ausführung der Schrauben Edelstahl V4A
(Werkstoff Nr. 1.4571)

Anzahl der Dichtglieder gemäß Erfordernis.
Schachtunterteil DN 1000, vorh. Zu- und Abläufe DN 300

Die Erdarbeiten einschließlich Verbau sind in die Position
einzurechnen und werden nicht gesondert vergütet.
Menge: 2,000 Stk

**02.02.12 Nichtbindigen Füllboden, Bodenklasse 3**
Nichtbindigen Füllboden, leichter Boden der Bodenklasse 3 nach DIN 18300 bzw. Sand oder Mittelkies bis 30 mm Korngröße (nach Angabe liefern) liefern, einschließlich Abfahren der ungeeigneten Bodenmassen, Boden der Zuordnungsklasse Z0 gemäß TR LAGA 1997. Primärrohstoff.
Ausführung dieser Position nur mit Zustimmung des Auftraggebers bzw. der Bauüberwachung.
Abgerechnet wird anhand von Wiegenachweisen einer amtlich geeichten Waage mit einem vereidigten Wiegemeister.

Ungeeigneten Bodenmassen abfahren sowie der stofflichen Verwertung zuführen beziehungsweise ordnungsgemäß entsorgen.

Einbau als Ersatzboden für nicht wieder einbaufähige Böden im Bereich der Kanalbaumaßnahme.
Menge: 60,000 t

**02.02.13 Planumsfl. +- 2 cm**
Planumsflächen für den weiteren Aufbau längs
und quer profilieren und verdichten.
Rohplanumsflächen nach Durchführung der Erdarbeiten,
im Fahrbahnbereich.
Max. Abweichung von der Sollhöhe +- 2 cm.
Menge: 50,000 m2

**02.02.14 Kies-Frostschutzschicht herstellen, Kg. 0/32**
Kies-Frostschutzschicht nach Durchführung von Erdarbeiten im Bereich der Straße und den Nebenanlagen herstellen.
Einbaudicke: 33 cm.
Körnung 0/32.
Menge: 50,000 m2

**02.02.15 Schottertragschicht herstellen, d = 20 cm, Kg. 0/45**
Schottertragschicht  nach Durchführung von Erdarbeiten im Bereich der Straße und den Nebenanlagen herstellen. Einbaudicke 20 cm.
Verformungsmodul EV2 auf der Oberfläche min.
150 MN/m2.
Körnung 0/45.
Material: Kalkstein-Mineralgemisch.
Menge: 50,000 m2

**02.02.16 Asphalttragschicht, AC 22 S, d=12 cm, liefern und einbauen**
Asphaltbeton, AC 16 TD, Heißeinbau, ZTV Asphalt-StB, Mischgut, Körnung 0/22,
Neigung freier Rand 2:1, herstellen.
Schichtdicke 12 cm,
Bindemittel Straßenbaubitumen 70/100 DIN EN 12591, Einbaudicke gemäß TPD-StB durch Messen an Bohrkernen, die Kosten für die Entnahme der Bohrkerne und das Schließen der Bohrlöcher werden nicht gesondert vergütet.
Hohlraumgehalt kleiner gleich 6,5%.
Einbaumenge 300 kg/m2.
Nachweis über Lieferscheine (Soll-Ist-Vergleich).
Einbau als bituminöse Tragschicht im Bereich der Haltungstrassen.
Menge: 30,000 m2

**02.02.17 Bindemittel aufsprühen, Menge 0,3 kg/m2, unter Asphaltbeton**
Bituminöses Bindemittel aufsprühen, gemäß ZTV Asphalt-STB, auf zusammenhängenden Teilflächen,
leicht verschmutzte Unterlage bzw. einzelne
verschmutzte Stellen vorher reinigen.
Kehrgut in Eigentum des AN übernehmen und von
der Baustelle entfernen.
Bindemittel = Bitumen-Emulsion C60BPI-S
Bindemittelmenge 0,3 kg/m2.
Unter Asphaltbeton.
Menge: 30,000 m2

**02.02.18 Asphaltbeton, AC 11 DS, d=4,0 cm, liefern und einbauen**
Asphaltbeton, AC 11 DS, Heißeinbau, ZTV Asphalt-StB, Mischgut, Körnung 0/11, Schlagzertrümmerungswert SZ18,
Neigung freier Rand 2:1 herstellen.
Schichtdicke 4 cm,
Bindemittel Straßenbaubitumen 25/55-55 DIN EN 12591, Einbaudicke gemäß TPD-StB durch Messen an Bohrkernen, die Kosten für die Entnahme der Bohrkerne und das Schließen der Bohrlöcher werden nicht gesondert vergütet.
Hohlraumgehalt kleiner gleich 6,5%.
Einbaumenge 100 kg/m2.
Nachweis über Lieferscheine (Soll-Ist-Vergleich).
Einbau als Deckschicht im Bereich der Haltungstrassen.
Menge: 30,000 m2

**02.02.19 Fugen in der Dicke der bit. Deckschicht herstellen**
Fugen in der Dicke der bituminösen
  Deckschicht mit schmelzbarem Bitumen-
  Dichtungsband herstellen.
  Vor dem Einbau der Deckschicht vorhandene
  Wandung säubern, soweit erforderlich trocknen
  und mit bituminösem Voranstrich versehen.
  Nach dem Trocknen des Voranstriches Fugenband
  an der zu verklebenden Seite leicht anschmelzen und an die Wandung gleichmäßig
  anpressen.
  Dicke der Deckschicht 4,0 cm.
  Fugenbreite 10 mm.
  Fugen als Längs- und Querfugen.
Menge: 55,000 m

**02.02.20 Vorh. bituminöse Decke fräsen oder schälen u. reinigen**
Vorhandene bituminöse Decke fräsen oder schälen und
reinigen.
Anfallendes Material abfahren sowie der stofflichen Verwertung zuführen beziehungsweise ordnungsgemäß entsorgen.

Frästiefe über 3 bis 5 cm.
Menge: 30,000 m²

**02.02.21 Lastplattendruckversuch**
Lastplattendruckversuch durchführen einschl. der
Gestellung eines beladenen LKW oder eines
gleichwertigen Gegengewichtes.
Die Durchführung erfolgt nach BAST E, Nr. 1 und 4 im
Beisein des AG oder dessen Bevollmächtigten.
Verformungsmodul EV2 auf der Oberfläche min.
150 MN/m2.
Die Ergebnisse sind sauber aufzulisten und in 3-facher
Ausfertigung zu übergeben.
Versuche mit negativem Ergebnis werden nicht vergütet.
Der Nachweis der ordnungsgemäßen Verdichtung durch die
oben beschriebenen Lastplattendruckversuche erfolgt
nach Fertigstellung der Kanalbauarbeiten auf dem Planum
der Schottertragschicht auf besondere Anweisung des AG.
Menge: 1,000 Stk

**02.02.22 Sondierung herstellen, Tiefe bis 1,50 m**
Schlagsondierung mittels Künzelstab im Bereich der
wiederverfüllten Baugruben zwischen Baugrubenwand und
Rohrleitung bzw. Bauwerk herstellen und die
Sondierdiagramme mit Einmessung des jeweiligen
Sondierpunktes der Bauleitung aushändigen.
Die Bauleitung ist von jeder beabsichtigten Prüfung
rechtzeitig zu unterrichten.
Bei Sondiertiefen bis 1,50 m.
Menge: 1,000 Stk

**02.02.23 Kanäle einmessen, M = 1: 250**
Straßenkanäle und die dazugehörenden Schächte und Bauwerke im Zuge der Bauausführung nach Lage und Höhe einmessen und entsprechend DIN 2425 Teil 4 nach dem Doppellinienverfahren in unternehmerseitig herzustellende Lagepläne eintragen und beschriften.
Alle Haus- und Senkenanschlüsse, gleichgültig ob es sich um alte oder neue Anschlüsse handelt, aufnehmen und einzeichnen; Haltungsstationierungen der Anschlüsse am neuen Regenwasserkanal eintragen. Auch parallel verlaufende oder kreuzende sonstige Kanalleitungen aufmessen und einzeichnen.
Als Grundlage für das Bestandsplanwerk muss das Grundkartenwerk des zuständigen Katasteramtes verwendet werden.
Alle Kanalbauteile wie Schächte, Stutzen usw. sind als Block darzustellen. Bei Sonderbauwerken, Schächte mit einem Ø > 1,50 m, müssen die Schachtkanten sowie die Ein- und Auslaufhöhen gemessen werden.
Basispunkt der Stutzen ist die Rohrachse.
Jede Haltung ist als einzelne Polylinie in Fließrichtung zu zeichnen und zwar von Schachtdeckelmitte bis Schachtdeckelmitte bei Normalschächten. Bei Sonderbauwerken von/bis zum Ein/Auslauf.
Hausanschlussleitungen sind als Polylinie in Fließrichtung bis zur Rohrachse zu zeichnen.
Der Bestandsplan soll außer den Flurstücksgrenzen, Grenzsteinen, Aufnahmepunkten und den Gebäuden alle topografischen Einzelheiten enthalten, ebenso Straßennamen und Hausnummern.
Darüber hinaus sind alle im Straßenraum befindlichen Objekte nach Lage zu messen und als Block darzustellen, z.B. Verkehrsschilder, Ampelanlagen, Stützmauern, Pflanzbeete, Bäume, Straßenbegrenzungslinien (Fahrbahn, Gehweg) usw..
Die Schacht- und Haltungsbezeichnungen sind
nach dem vom AG vorgegebenen Nummerierungssystem zu vergeben.
Das Aufmaß der Kanalschächte und der Bauwerke ist auf das Landeskoordinatensystem zu beziehen sowie auf das amtliche Höhenfestpunktnetz.
Der Bestandsplan ist als Datei im AutoCAD-For-
mat (dwg) der Bauaufsicht auszuhändigen.
Die enthaltenen Koordinaten müssen UTM-Koordinaten sein.
Pläne als farbige Papierplots in 3-facher Ausfertigung  anfertigen und der Bauaufsicht aushändigen.
Maßstab der Kanalnetzpläne M = 1:250.
ALK-Daten im AutoCAD-Format werdem dem AN zur Verfügung gestellt.
Abrechnung nach aus den Koordinaten ermittelten Haltungsklängen.

Freigefällekanäle
Menge: 39,000 m

**02.02.24 Kanalendreinigung DN 300**
Reinigung der Haltung und den dazugehörigen Bauwerken
nach der Herstellung durch ein kombiniertes
Saug-Spül-Fahrzeug mit mind. 10 m3 Behältervolumen im
Hochdruckspülverfahren. Im Anschluss muss eine
einwandfreie Kanalinspektion möglich sein. Die
ordnungsgemäße Bergung und Entsorgung des Räumgutes ist
in die Position mit einzukalkulieren.
Reinigung der Regenwasserhaltungen,
Nennweite DN 300.
Menge: 39,000 m

**02.02.25 Kanalinspektion der RW-Haltungen DN 300 PP**
Optische Inspektion der Regenwasserkanalisation gemäß DIN EN 13508-2, Arbeitshilfen Abwasser des Bundesministerium für Umwelt, Naturschutz, Bau und Reaktorsicherheit und DWA-M 149-2.

Einsatz einer fahrbaren Farb-Radial-Kanalfernsehanlage gemäß DWA-M 149-5 im nicht begehbaren Nennweitenbereich
von DN 300 PP.

Mindestanforderungen an das Inspektionssystem nach DWA-M 149-5:
- Drehschwenkkopf Farbkamera,
- Verzerrungsfreie Darstellung von geometrischen Formen,
- Originalgetreue Darstellung von Oberflächenstrukturen,
- Originalgetreue Darstellung von Objekten, z.B. Ablagerungen Wurzeln, etc.,
- Darstellung von Rissbreiten ≥ 1 mm,
- Darstellung von dynamischen Zuständen, z.B. Ex- / Infiltration,
- Ausreichende Tiefenschärfe am Kameraobjektiv im Bereich 0,1 m bis mind. 1,5 m,
- Automatische, fernbedienbare Fokussierung von 1 cm bis unendlich,
- gleichmäßige, ausreichende Ausleuchtung der Objekte ohne Reflektion der Objekte, Mindestsichtweite im Kanal 3-4 m,
- Kameraauflösung muss der Größe des Inspektionsobjektes angepasst werden. Hierbei muss die vertikale Auslösung mindestens der lichten Höhe des Inspektionsobjektes in Millimeter entsprechen z. B.:
  - DN 300 bis DN 600  ca.  800 x  600 Pixel
  - DN > 600  ca. 1600 x 1200 Pixel
  - Aufzeichnung von Bewegungen mit mindestens 16 Bilder pro Sekunde,
  - Stufenlose Blickrichtungsänderung
  - Seitenaufrechtes Bild mit automatischer Bildstabilisierung,
  - Anpassungsmöglichkeit des Fahrwagens an den Kanaldurchmesser. Die Positionierung der Kanalkamera muss immer im Schnittpunkt der Rohrachsen liegen,
  - Kabellänge mindestens 200 m,
  - Zugbelastung mind. 2000 N am Stecker.
- PAL-Standard bei analogem Bildsignal,

Die Untersuchung einer Haltung muss komplett, d.h. vom Rohranfang bis Rohrende in einer Richtung umfänglich dokumentiert und aufgezeichnet werden. Auch die Rohreinbindung muss in der Aufzeichnung dokumentiert werden. Bei gekrümmten Gerinne ist die Kamera beim Hereinsetzen einzuschalten, so dass die Rohreinbindung aufgezeichnet wird.

Der Anfangsknoten ist der Rohranfang. Hier beginnt die Messung der Durchfahrungsdistanz mit 0,00 m. Es ist der Abstand vom Rohranfang zur Schachtmitte anzugeben. Der Endknoten ist das Rohrende. Hier endet die Messung der Durchfahrungsdistanz. An dieser Stelle ist der Abstand vom Rohrende bis zur Schachtmitte anzugeben.

Die Durchfahrung soll im Regelfall gegen die
Fließrichtung durchgeführt werden. Während der Inspektion darf grundsätzlich nur gefahren oder geschwenkt werden.

Zur Dokumentation eines Schadens- oder Zustandselementes ist zunächst die betreffende Stelle umfänglich abzufahren und abzuschwenken. Anschließend ist durch zurückfahren der Kamera die Stelle nochmals axialsichtig zu betrachten und mit Längenstationierung und Lage im Rohrquerschnitt festzuhalten.
Streckenschäden ab einer Länge von 30 cm sind mit einem Anfangs- und einem Endpunkt eindeutig zu bezeichnen. Periodisch wiederkehrende Schadensbilder wie z. B. undichte Muffen oder Wurzeleinwuchs durch die Muffen sind keine Streckenschäden und daher einzeln und stationsgebunden einzugeben. Bei periodisch wiederkehrende Schäden muss nur der erste Schaden durch Rückwärtsfahren axialsichtig betrachtet werden.

Muffen sind umfänglich und in gleichbleibendem Rhytmus abzuschwenken, wenn Auffälligkeiten, z. B. einragende Hindernisse oder Versätze sichtbar sind. Mindestens zwei Rohrverbindungen sind je Haltung zur Rohrlängenbestimmung abzuschwenken.

Die Ergebnisse der Videoaufzeichnung inklusive
Kommentierung sind zu dokumentieren, die Dokumentation
wird gesondert vergütet. Für die Schadensbeschreibung
dienen die Steuer- und Zustandskürzel der Arbeitshilfen
Abwasser des Bundesministeriums für Umwelt, Naturschutz, Bau und Reaktorsicherheit (ISYBAU 2006).
Als Austauschformat der Untersuchungsdaten gilt die Schnittstelle ISYBAU 2006 - XML.
Einzelbildaufnahmen sind nach Absprache mit dem AG bei
massiven Schäden anzufertigen, der Haltungsgrafik als
Foto und der ISYBAU-Datei als *.jpg-Datei
hinzuzufügen.

Inspektionen von Haltungen mit Erfassung von
Haltungsnummer, Von-Schacht-Nummer, Bis-Schacht-Nummer, Straßenname und -schlüssel, Kanalart, Entwässerungssystem, Haltungslänge, Werkstoff und Dimension, Anwesende des AG und AN, Richtung der
Inspektion, Videozählerstand, Fotonummer, Abzweige, Stutzen und Schäden.

In den Einheitspreis sind einzukalkulieren:
Öffnen und Schließen von Schachtabdeckungen,
Rostverschraubungen etc.

Einschließlich 2 Mann Bedienungs- und Sicherheitspersonal sowie aller Nebenleistungen und Betriebskosten bei 8 Stunden Einsatzzeit vor Ort ohne Pausen und An- und Abfahrt.

Einschließlich Inspektionsgrafiken in zweifacher Ausfertigung.

Entwässerungssystem:
Regenwasser DN 300 PP.

Abrechnung nach durchfahrener Länge der Haltungen.
Menge: 39,000 m

**02.02.26 Inspektion von Schächten**
Optische Inspektion der Schächte gemäß DIN EN 13508-2, Baufachliche Richtlinien des BMI und des BMVg durch Begehung und direkte Inaugenscheinnahme.

Ebenfalls erfolgt eine Untersuchung mittels Farbkamera
im Zuge der Durchfahrung der Kanalhaltungen. Im
Schachtbauwerk grundsätzlich alle Rohreinbindungen mit
einem Rundumschwenk abfahren.
Außerdem Schachtunterteil und Schachtringe nebst Konus
mit mehreren Rundumschwenks dokumentieren.
Abzuschließen ist die Schachtaufnahme mit einem Schwenk
über den gesamten Schachteinstieg mit
Steigeinrichtungen (Steigeisen, Steigleiter).

Folgende Daten sind zu ermitteln bzw. als Untersuchungsergebnis festzuhalten: Schachtnummer,
Straßenname und -schlüssel, Baujahr, Anwesende des AG
und AN, Schachtbauwerksform, Deckel- und Sohlhöhe,
Schachttiefe, Materialien und Dimensionen von Schacht,
Gerinne und Abdeckung, Klasse der Schachtabdeckung
sowie alle Zuläufe, Abläufe und Schäden.

Für die Schadensbeschreibung gelten die Steuer- und
Zustandskürzel gemäß DIN EN 13508-2 und der nationalen Festlegung Baufachliche Richtlinien des BMI und des BMVg.
Einschließlich der Speicherung und Übergabe von Untersuchungsergebnissen im Austauschformat ISYBAU 2006 oder 2013 - XML-Format.

Die Ergebnisse inklusive Kommentierung sind zu dokumentieren. Die Dokumentation in Form von Schachtgrafiken sind in die Einheitspreise einzurechnen.

Die Arbeiten sind 12-24 Stunden nach den
Reinigungsarbeiten durchzuführen. Die Bauwerke sind
durch geeignete Lichtquellen so auszuleuchten, dass
Schäden eindeutig erkennbar sind. Von jedem Schacht ist
mit einer handelsüblichen Digitalkamera bei geöffnetem
Schachtdeckel in Fließrichtung (Ablauf oben) ein Foto
anzufertigen. Von jedem massiven Schaden ist zusätzlich
ein Detailfoto aufzunehmen. Alle Fotos sind dem
Schachtuntersuchungsbericht als Bild und der
ISYBAU-Datei als *.jpg-Datei hinzuzufügen.

Die Arbeiten sind unter strenger Beachtung von
Unfallverhütungsvorschriften, insbesondere
Unfallverhütungsvorschriften Abwassertechnische Anlagen
und der Sicherheitsregeln für Arbeiten in umschlossenen
Räumen von abwassertechnischen Anlagen-Betrieb
durchzuführen.

Über Schächte, die nicht inspiziert werden konnten,
ist eine Liste anzulegen, die die entsprechende
Bezeichnung, den Straßennamen und den Hinderungsgrund
enthält.

Einschließlich 2 Mann Bedienungs- und Sicherheitspersonal sowie aller Nebenleistungen und Betriebskosten bei 8 Stunden reiner Arbeitszeit.

Abrechnung nach Anzahl der untersuchten Schächte.
Menge: 2,000 Stk

#### Bereich 02.03 Entlastungskanal Fritz-Hitze-Straße

**02.03.1 Schürfgrube herstellen + wiederverfüllen T= 1,00 m bis 1,50 m**
*** Bedarfsposition ohne GB
Schürfgruben (Querschläge - Suchschachtungen) in kurzen
Teilabschnitten vorsichtig von Hand in der
erforderlichen Breite herstellen und wiederverfüllen.
Mit Hilfe dieser Schürfgruben vorhandene Versorgungsleitungen
örtlich feststellen.
Aufbruch und Wiederherstellung befestigter Oberflächen
werden extra vergütet.
Vorgefundene Versorgungsleitungen einmessen, Aufmaße
der Bauleitung aushändigen. Vergütet werden nur
Schürfgruben, welche vor dem Beginn der Erdarbeiten
durchgeführt werden.
Tiefe der Schürfgruben 1,00 m bis zu 1,50 m.
Menge: 10,000 m

**02.03.2 Straßenbefestigung aufreißen + aufnehmen, d = 10-20 cm**
Bituminöse Straßenbefestigung einschließlich
Schotterunterbau aufreißen und aufnehmen.
Anfallendes Material in Eigentum des AN übernehmen und von der Baustelle entfernen.
Dicke der bituminösen Straßenbefestigung
von über 10 bis 20 cm.
Dicke des Schotterunterbaus bis 20 cm.
Menge: 10,000 m2

**02.03.3 Bit. Befestigung trennen, d = 10-20 cm**
Bituminöse Befestigung im Bereich von Baugruben trennen.
Aufbruchgut abfahren sowie der stofflichen Verwertung zuführen beziehungsweise ordnungsgemäß entsorgen.
Deckschicht geradlinig schneiden.
Dicke der bituminösen Befestigung über 10 bis 20 cm.
Menge: 18,000 m

**02.03.4 RW-Tageswasser in Schachtbauwerken überleiten**
Tageswasser in Schachtbauwerken, welche im Zuge der Kanalbaumaßnahme abgebrochen und erneuert, verdämmt oder verändert werden, bis zum Neuanschluss an die neuen Rohrleitungen oder Anschlussleitungen in geeigneter Form provisorisch überleiten, oder aufstauen und überpumpen.

Es handelt sich um Schachtbauwerke 13211202 und 13211088 der Regenwasserkanalisation DN 300, die neu gebaut wird.

Der Mehraufwand für die Ausführung in mehreren Teilabschnitten und den damit verbundenen Umbau der Ableitungen wird nicht gesondert vergütet und ist in diese Position mit einzukalkulieren.
Menge: 2,000 Stk

**02.03.5 Kanalgraben ausheben + verfüllen, Tiefe 1,01 - 1,50 m, DN 300 PP**
Kanalgraben für die Herstellung von Rohrleitungen in der erforderlichen Breite entsprechend DIN EN 1610 profilgerecht ausheben und verfüllen.
Baugrubensohlen nach DIN EN 1610 und den statischen Erfordernissen vorbereiten, profilieren und verdichten.
Verfüllen der Baugruben nach den ZTVA-StB 89. Abrechnungstiefe: Von Straßenoberkante bis zur Wasserlaufsohle.
Mehrausschachtung an Schachtbauwerken in die jeweilige Schachtposition einrechnen.
Verdrängte Aushubmassen gehen in das Eigentum des AN über und sind abzufahren; Lieferung von Ersatzboden wird extra vergütet. Aushubmassen können nur teilweise seitlich gelagert werden; sie sind weitestgehend längszutransportieren und zwischenzulagern. Baugrubenwände nach DIN 4124 verbauen. Grabenverbau wird nicht extra vergütet und muss in diese Position eingerechnet werden. Boden der Bodenklassen 3 bis 5, DIN 18300.
Kanalgraben für Regenwasserkanäle DN 300 PP, Rohrsohlentiefe mehr als 1,01 m bis 1,50 m.
Menge: 8,000 m

**02.03.6 Regenwasserkanalrohre PP einbauen, DN 300, blau**
Hochlast-Vollwand-RW-Kanalrohre aus Polypropylen SN10 in vorh. Gräben einbauen.

Hochlast-Vollwand-Kanalrohr für Regenwasserleitungen
liefern und nach DIN EN 1610 verlegen, einschl. Bettung und Umhüllung.
Rohre nach DIN EN 1852 mit Steckmuffe und
formschlüssig fixierten Dichtungen aus EPDM, Dichtheit
bis mind. 2,5 bar nachgewiesen.

Ringsteifigkeit mind. 10 kN/m², hochabriebfest, ohne
Zusatz von Füllstoffen.

Farbe: blau
durchgehend eingefärbt.

Untere Bettungsschicht nach DIN EN 1610 Typ 1, 100 mm,
Auflagerwinkel 90 Grad, Abdeckung 150 mm,
Verfüllmaterial für Bettungsschichten, Seitenverfüllung
und Abdeckung nach DIN EN 1610 oder gemäß
Herstellerangabe,
Proctordichte: min. 95 %.

Rohrleitung z.B. Fabrikat REHAU AWADUKT PP SN10
oder ein gleichwertiges Produkt.

Rohrdurchmesser DN 300 PP.
Rohrlängen von höchstens 3,00 m.

Der Anschluss an die Schächte erfolgt mittels Kernbohrung und Ringraumabdichtung (Gliederkettendichtung). Die Anschluss wird in einer gesonderten Position vergütet.

Die Lieferung und der Einbau des Bettungsmaterials
der Rohrleitung, unter- und oberhalb, gemäß
Herstellerangaben ist in diese Position ebenso mit
einzukalkulieren wie die zusätzlichen Erdarbeiten unterhalb der Rohrleitung.
Den verdrängten Bodenaushub abfahren sowie der stofflichen Verwertung zuführen beziehungsweise ordnungsgemäß entsorgen.
Die notwendigen Rohrschnitte sind in dieser Position mit einzurechnen.
Menge: 8,000 m

**02.03.7 Anschluss an RW-Schächte 13211202 und 13211088**
Anschluss des neu verlegten Regenwasserkanals DN 300 PP
an den vorh. RW-Schächte (13211202 und 13211088) mittels Kernbohrung und Ringraumdichtung als Gliederkettendichtung aus elastomerennDichtelementen herstellen. Stemm- und Anpassungsarbeiten am Bakett/Gerinne sind einzurechnen.
Werkstoff der elastomeren Dichtelemente: EPDM
oder Silikonkautschuk
Ausführung der Schrauben Edelstahl V4A
(Werkstoff Nr. 1.4571)

Anzahl der Dichtglieder gemäß Erfordernis.
Schachtunterteil DN 1000, vorh. Zu- und Abläufe DN 300

Die Erdarbeiten einschließlich Verbau sind in die Position
einzurechnen und werden nicht gesondert vergütet.
Menge: 2,000 Stk

**02.03.8 Nichtbindigen Füllboden, Bodenklasse 3**
Nichtbindigen Füllboden, leichter Boden der Bodenklasse 3 nach DIN 18300 bzw. Sand oder Mittelkies bis 30 mm Korngröße (nach Angabe liefern) liefern, einschließlich Abfahren der ungeeigneten Bodenmassen, Boden der Zuordnungsklasse Z0 gemäß TR LAGA 1997. Primärrohstoff.
Ausführung dieser Position nur mit Zustimmung des Auftraggebers bzw. der Bauüberwachung.
Abgerechnet wird anhand von Wiegenachweisen einer amtlich geeichten Waage mit einem vereidigten Wiegemeister.

Ungeeigneten Bodenmassen abfahren sowie der stofflichen Verwertung zuführen beziehungsweise ordnungsgemäß entsorgen.

Einbau als Ersatzboden für nicht wieder einbaufähige Böden im Bereich der Kanalbaumaßnahme.
Menge: 10,000 t

**02.03.9 Planumsfl. +- 2 cm**
Planumsflächen für den weiteren Aufbau längs
und quer profilieren und verdichten.
Rohplanumsflächen nach Durchführung der Erdarbeiten,
im Fahrbahnbereich.
Max. Abweichung von der Sollhöhe +- 2 cm.
Menge: 10,000 m2

**02.03.10 Kies-Frostschutzschicht herstellen, Kg. 0/32**
Kies-Frostschutzschicht nach Durchführung von Erdarbeiten im Bereich der Straße und den Nebenanlagen herstellen.
Einbaudicke: 33 cm.
Körnung 0/32.
Menge: 10,000 m2

**02.03.11 Schottertragschicht herstellen, d = 20 cm, Kg. 0/45**
Schottertragschicht  nach Durchführung von Erdarbeiten im Bereich der Straße und den Nebenanlagen herstellen. Einbaudicke 20 cm.
Verformungsmodul EV2 auf der Oberfläche min.
150 MN/m2.
Körnung 0/45.
Material: Kalkstein-Mineralgemisch.
Menge: 10,000 m2

**02.03.12 Asphalttragschicht, AC 22 S, d=12 cm, liefern und einbauen**
Asphaltbeton, AC 16 TD, Heißeinbau, ZTV Asphalt-StB, Mischgut, Körnung 0/22,
Neigung freier Rand 2:1, herstellen.
Schichtdicke 12 cm,
Bindemittel Straßenbaubitumen 70/100 DIN EN 12591, Einbaudicke gemäß TPD-StB durch Messen an Bohrkernen, die Kosten für die Entnahme der Bohrkerne und das Schließen der Bohrlöcher werden nicht gesondert vergütet.
Hohlraumgehalt kleiner gleich 6,5%.
Einbaumenge 300 kg/m2.
Nachweis über Lieferscheine (Soll-Ist-Vergleich).
Einbau als bituminöse Tragschicht im Bereich der Haltungstrassen.
Menge: 10,000 m2

**02.03.13 Bindemittel aufsprühen, Menge 0,3 kg/m2, unter Asphaltbeton**
Bituminöses Bindemittel aufsprühen, gemäß ZTV Asphalt-STB, auf zusammenhängenden Teilflächen,
leicht verschmutzte Unterlage bzw. einzelne
verschmutzte Stellen vorher reinigen.
Kehrgut in Eigentum des AN übernehmen und von
der Baustelle entfernen.
Bindemittel = Bitumen-Emulsion C60BPI-S
Bindemittelmenge 0,3 kg/m2.
Unter Asphaltbeton.
Menge: 10,000 m2

**02.03.14 Asphaltbeton, AC 11 DS, d=4,0 cm, liefern und einbauen**
Asphaltbeton, AC 11 DS, Heißeinbau, ZTV Asphalt-StB, Mischgut, Körnung 0/11, Schlagzertrümmerungswert SZ18,
Neigung freier Rand 2:1 herstellen.
Schichtdicke 4 cm,
Bindemittel Straßenbaubitumen 25/55-55 DIN EN 12591, Einbaudicke gemäß TPD-StB durch Messen an Bohrkernen, die Kosten für die Entnahme der Bohrkerne und das Schließen der Bohrlöcher werden nicht gesondert vergütet.
Hohlraumgehalt kleiner gleich 6,5%.
Einbaumenge 100 kg/m2.
Nachweis über Lieferscheine (Soll-Ist-Vergleich).
Einbau als Deckschicht im Bereich der Haltungstrassen.
Menge: 10,000 m2

**02.03.15 Fugen in der Dicke der bit. Deckschicht herstellen**
Fugen in der Dicke der bituminösen
  Deckschicht mit schmelzbarem Bitumen-
  Dichtungsband herstellen.
  Vor dem Einbau der Deckschicht vorhandene
  Wandung säubern, soweit erforderlich trocknen
  und mit bituminösem Voranstrich versehen.
  Nach dem Trocknen des Voranstriches Fugenband
  an der zu verklebenden Seite leicht anschmelzen und an die Wandung gleichmäßig
  anpressen.
  Dicke der Deckschicht 4,0 cm.
  Fugenbreite 10 mm.
  Fugen als Längs- und Querfugen.
Menge: 18,000 m

**02.03.16 Vorh. bituminöse Decke fräsen oder schälen u. reinigen**
Vorhandene bituminöse Decke fräsen oder schälen und
reinigen.
Anfallendes Material abfahren sowie der stofflichen Verwertung zuführen beziehungsweise ordnungsgemäß entsorgen.

Frästiefe über 3 bis 5 cm.
Menge: 10,000 m²

**02.03.17 Lastplattendruckversuch**
Lastplattendruckversuch durchführen einschl. der
Gestellung eines beladenen LKW oder eines
gleichwertigen Gegengewichtes.
Die Durchführung erfolgt nach BAST E, Nr. 1 und 4 im
Beisein des AG oder dessen Bevollmächtigten.
Verformungsmodul EV2 auf der Oberfläche min.
150 MN/m2.
Die Ergebnisse sind sauber aufzulisten und in 3-facher
Ausfertigung zu übergeben.
Versuche mit negativem Ergebnis werden nicht vergütet.
Der Nachweis der ordnungsgemäßen Verdichtung durch die
oben beschriebenen Lastplattendruckversuche erfolgt
nach Fertigstellung der Kanalbauarbeiten auf dem Planum
der Schottertragschicht auf besondere Anweisung des AG.
Menge: 1,000 Stk

**02.03.18 Sondierung herstellen, Tiefe bis 1,50 m**
Schlagsondierung mittels Künzelstab im Bereich der
wiederverfüllten Baugruben zwischen Baugrubenwand und
Rohrleitung bzw. Bauwerk herstellen und die
Sondierdiagramme mit Einmessung des jeweiligen
Sondierpunktes der Bauleitung aushändigen.
Die Bauleitung ist von jeder beabsichtigten Prüfung
rechtzeitig zu unterrichten.
Bei Sondiertiefen bis 1,50 m.
Menge: 1,000 Stk

**02.03.19 Kanäle einmessen, M = 1: 250**
Straßenkanäle und die dazugehörenden Schächte und Bauwerke im Zuge der Bauausführung nach Lage und Höhe einmessen und entsprechend DIN 2425 Teil 4 nach dem Doppellinienverfahren in unternehmerseitig herzustellende Lagepläne eintragen und beschriften.
Alle Haus- und Senkenanschlüsse, gleichgültig ob es sich um alte oder neue Anschlüsse handelt, aufnehmen und einzeichnen; Haltungsstationierungen der Anschlüsse am neuen Regenwasserkanal eintragen. Auch parallel verlaufende oder kreuzende sonstige Kanalleitungen aufmessen und einzeichnen.
Als Grundlage für das Bestandsplanwerk muss das Grundkartenwerk des zuständigen Katasteramtes verwendet werden.
Alle Kanalbauteile wie Schächte, Stutzen usw. sind als Block darzustellen. Bei Sonderbauwerken, Schächte mit einem Ø > 1,50 m, müssen die Schachtkanten sowie die Ein- und Auslaufhöhen gemessen werden.
Basispunkt der Stutzen ist die Rohrachse.
Jede Haltung ist als einzelne Polylinie in Fließrichtung zu zeichnen und zwar von Schachtdeckelmitte bis Schachtdeckelmitte bei Normalschächten. Bei Sonderbauwerken von/bis zum Ein/Auslauf.
Hausanschlussleitungen sind als Polylinie in Fließrichtung bis zur Rohrachse zu zeichnen.
Der Bestandsplan soll außer den Flurstücksgrenzen, Grenzsteinen, Aufnahmepunkten und den Gebäuden alle topografischen Einzelheiten enthalten, ebenso Straßennamen und Hausnummern.
Darüber hinaus sind alle im Straßenraum befindlichen Objekte nach Lage zu messen und als Block darzustellen, z.B. Verkehrsschilder, Ampelanlagen, Stützmauern, Pflanzbeete, Bäume, Straßenbegrenzungslinien (Fahrbahn, Gehweg) usw..
Die Schacht- und Haltungsbezeichnungen sind
nach dem vom AG vorgegebenen Nummerierungssystem zu vergeben.
Das Aufmaß der Kanalschächte und der Bauwerke ist auf das Landeskoordinatensystem zu beziehen sowie auf das amtliche Höhenfestpunktnetz.
Der Bestandsplan ist als Datei im AutoCAD-For-
mat (dwg) der Bauaufsicht auszuhändigen.
Die enthaltenen Koordinaten müssen UTM-Koordinaten sein.
Pläne als farbige Papierplots in 3-facher Ausfertigung  anfertigen und der Bauaufsicht aushändigen.
Maßstab der Kanalnetzpläne M = 1:250.
ALK-Daten im AutoCAD-Format werdem dem AN zur Verfügung gestellt.
Abrechnung nach aus den Koordinaten ermittelten Haltungsklängen.

Freigefällekanäle
Menge: 8,000 m

**02.03.20 Kanalendreinigung DN 300**
Reinigung der Haltung und den dazugehörigen Bauwerken
nach der Herstellung durch ein kombiniertes
Saug-Spül-Fahrzeug mit mind. 10 m3 Behältervolumen im
Hochdruckspülverfahren. Im Anschluss muss eine
einwandfreie Kanalinspektion möglich sein. Die
ordnungsgemäße Bergung und Entsorgung des Räumgutes ist
in die Position mit einzukalkulieren.
Reinigung der Regenwasserhaltungen,
Nennweite DN 300.
Menge: 8,000 m

**02.03.21 Kanalinspektion der RW-Haltungen DN 300 PP**
Optische Inspektion der Regenwasserkanalisation gemäß DIN EN 13508-2, Arbeitshilfen Abwasser des Bundesministerium für Umwelt, Naturschutz, Bau und Reaktorsicherheit und DWA-M 149-2.

Einsatz einer fahrbaren Farb-Radial-Kanalfernsehanlage gemäß DWA-M 149-5 im nicht begehbaren Nennweitenbereich
von DN 300 PP.

Mindestanforderungen an das Inspektionssystem nach DWA-M 149-5:
- Drehschwenkkopf Farbkamera,
- Verzerrungsfreie Darstellung von geometrischen Formen,
- Originalgetreue Darstellung von Oberflächenstrukturen,
- Originalgetreue Darstellung von Objekten, z.B. Ablagerungen Wurzeln, etc.,
- Darstellung von Rissbreiten ≥ 1 mm,
- Darstellung von dynamischen Zuständen, z.B. Ex- / Infiltration,
- Ausreichende Tiefenschärfe am Kameraobjektiv im Bereich 0,1 m bis mind. 1,5 m,
- Automatische, fernbedienbare Fokussierung von 1 cm bis unendlich,
- gleichmäßige, ausreichende Ausleuchtung der Objekte ohne Reflektion der Objekte, Mindestsichtweite im Kanal 3-4 m,
- Kameraauflösung muss der Größe des Inspektionsobjektes angepasst werden. Hierbei muss die vertikale Auslösung mindestens der lichten Höhe des Inspektionsobjektes in Millimeter entsprechen z. B.:
  - DN 300 bis DN 600  ca.  800 x  600 Pixel
  - DN > 600  ca. 1600 x 1200 Pixel
  - Aufzeichnung von Bewegungen mit mindestens 16 Bilder pro Sekunde,
  - Stufenlose Blickrichtungsänderung
  - Seitenaufrechtes Bild mit automatischer Bildstabilisierung,
  - Anpassungsmöglichkeit des Fahrwagens an den Kanaldurchmesser. Die Positionierung der Kanalkamera muss immer im Schnittpunkt der Rohrachsen liegen,
  - Kabellänge mindestens 200 m,
  - Zugbelastung mind. 2000 N am Stecker.
- PAL-Standard bei analogem Bildsignal,

Die Untersuchung einer Haltung muss komplett, d.h. vom Rohranfang bis Rohrende in einer Richtung umfänglich dokumentiert und aufgezeichnet werden. Auch die Rohreinbindung muss in der Aufzeichnung dokumentiert werden. Bei gekrümmten Gerinne ist die Kamera beim Hereinsetzen einzuschalten, so dass die Rohreinbindung aufgezeichnet wird.

Der Anfangsknoten ist der Rohranfang. Hier beginnt die Messung der Durchfahrungsdistanz mit 0,00 m. Es ist der Abstand vom Rohranfang zur Schachtmitte anzugeben. Der Endknoten ist das Rohrende. Hier endet die Messung der Durchfahrungsdistanz. An dieser Stelle ist der Abstand vom Rohrende bis zur Schachtmitte anzugeben.

Die Durchfahrung soll im Regelfall gegen die
Fließrichtung durchgeführt werden. Während der Inspektion darf grundsätzlich nur gefahren oder geschwenkt werden.

Zur Dokumentation eines Schadens- oder Zustandselementes ist zunächst die betreffende Stelle umfänglich abzufahren und abzuschwenken. Anschließend ist durch zurückfahren der Kamera die Stelle nochmals axialsichtig zu betrachten und mit Längenstationierung und Lage im Rohrquerschnitt festzuhalten.
Streckenschäden ab einer Länge von 30 cm sind mit einem Anfangs- und einem Endpunkt eindeutig zu bezeichnen. Periodisch wiederkehrende Schadensbilder wie z. B. undichte Muffen oder Wurzeleinwuchs durch die Muffen sind keine Streckenschäden und daher einzeln und stationsgebunden einzugeben. Bei periodisch wiederkehrende Schäden muss nur der erste Schaden durch Rückwärtsfahren axialsichtig betrachtet werden.

Muffen sind umfänglich und in gleichbleibendem Rhytmus abzuschwenken, wenn Auffälligkeiten, z. B. einragende Hindernisse oder Versätze sichtbar sind. Mindestens zwei Rohrverbindungen sind je Haltung zur Rohrlängenbestimmung abzuschwenken.

Die Ergebnisse der Videoaufzeichnung inklusive
Kommentierung sind zu dokumentieren, die Dokumentation
wird gesondert vergütet. Für die Schadensbeschreibung
dienen die Steuer- und Zustandskürzel der Arbeitshilfen
Abwasser des Bundesministeriums für Umwelt, Naturschutz, Bau und Reaktorsicherheit (ISYBAU 2006).
Als Austauschformat der Untersuchungsdaten gilt die Schnittstelle ISYBAU 2006 - XML.
Einzelbildaufnahmen sind nach Absprache mit dem AG bei
massiven Schäden anzufertigen, der Haltungsgrafik als
Foto und der ISYBAU-Datei als *.jpg-Datei
hinzuzufügen.

Inspektionen von Haltungen mit Erfassung von
Haltungsnummer, Von-Schacht-Nummer, Bis-Schacht-Nummer, Straßenname und -schlüssel, Kanalart, Entwässerungssystem, Haltungslänge, Werkstoff und Dimension, Anwesende des AG und AN, Richtung der
Inspektion, Videozählerstand, Fotonummer, Abzweige, Stutzen und Schäden.

In den Einheitspreis sind einzukalkulieren:
Öffnen und Schließen von Schachtabdeckungen,
Rostverschraubungen etc.

Einschließlich 2 Mann Bedienungs- und Sicherheitspersonal sowie aller Nebenleistungen und Betriebskosten bei 8 Stunden Einsatzzeit vor Ort ohne Pausen und An- und Abfahrt.

Einschließlich Inspektionsgrafiken in zweifacher Ausfertigung.

Entwässerungssystem:
Regenwasser DN 300 PP.

Abrechnung nach durchfahrener Länge der Haltungen.
Menge: 8,000 m

**02.03.22 Inspektion von Schächten**
Optische Inspektion der Schächte gemäß DIN EN 13508-2, Baufachliche Richtlinien des BMI und des BMVg durch Begehung und direkte Inaugenscheinnahme.

Ebenfalls erfolgt eine Untersuchung mittels Farbkamera
im Zuge der Durchfahrung der Kanalhaltungen. Im
Schachtbauwerk grundsätzlich alle Rohreinbindungen mit
einem Rundumschwenk abfahren.
Außerdem Schachtunterteil und Schachtringe nebst Konus
mit mehreren Rundumschwenks dokumentieren.
Abzuschließen ist die Schachtaufnahme mit einem Schwenk
über den gesamten Schachteinstieg mit
Steigeinrichtungen (Steigeisen, Steigleiter).

Folgende Daten sind zu ermitteln bzw. als Untersuchungsergebnis festzuhalten: Schachtnummer,
Straßenname und -schlüssel, Baujahr, Anwesende des AG
und AN, Schachtbauwerksform, Deckel- und Sohlhöhe,
Schachttiefe, Materialien und Dimensionen von Schacht,
Gerinne und Abdeckung, Klasse der Schachtabdeckung
sowie alle Zuläufe, Abläufe und Schäden.

Für die Schadensbeschreibung gelten die Steuer- und
Zustandskürzel gemäß DIN EN 13508-2 und der nationalen Festlegung Baufachliche Richtlinien des BMI und des BMVg.
Einschließlich der Speicherung und Übergabe von Untersuchungsergebnissen im Austauschformat ISYBAU 2006 oder 2013 - XML-Format.

Die Ergebnisse inklusive Kommentierung sind zu dokumentieren. Die Dokumentation in Form von Schachtgrafiken sind in die Einheitspreise einzurechnen.

Die Arbeiten sind 12-24 Stunden nach den
Reinigungsarbeiten durchzuführen. Die Bauwerke sind
durch geeignete Lichtquellen so auszuleuchten, dass
Schäden eindeutig erkennbar sind. Von jedem Schacht ist
mit einer handelsüblichen Digitalkamera bei geöffnetem
Schachtdeckel in Fließrichtung (Ablauf oben) ein Foto
anzufertigen. Von jedem massiven Schaden ist zusätzlich
ein Detailfoto aufzunehmen. Alle Fotos sind dem
Schachtuntersuchungsbericht als Bild und der
ISYBAU-Datei als *.jpg-Datei hinzuzufügen.

Die Arbeiten sind unter strenger Beachtung von
Unfallverhütungsvorschriften, insbesondere
Unfallverhütungsvorschriften Abwassertechnische Anlagen
und der Sicherheitsregeln für Arbeiten in umschlossenen
Räumen von abwassertechnischen Anlagen-Betrieb
durchzuführen.

Über Schächte, die nicht inspiziert werden konnten,
ist eine Liste anzulegen, die die entsprechende
Bezeichnung, den Straßennamen und den Hinderungsgrund
enthält.

Einschließlich 2 Mann Bedienungs- und Sicherheitspersonal sowie aller Nebenleistungen und Betriebskosten bei 8 Stunden reiner Arbeitszeit.

Abrechnung nach Anzahl der untersuchten Schächte.
Menge: 2,000 Stk

#### Bereich 02.04 Entlastungskanal Weller Straße / Deroystraße

**02.04.1 Schürfgrube herstellen + wiederverfüllen T= bis 1,50 m**
Schürfgruben (Querschläge - Suchschachtungen) in kurzen
Teilabschnitten vorsichtig von Hand in der
erforderlichen Breite herstellen und wiederverfüllen.
Mit Hilfe dieser Schürfgruben vorhandene Versorgungsleitungen
örtlich feststellen.
Aufbruch und Wiederherstellung befestigter Oberflächen
werden extra vergütet.
Vorgefundene Versorgungsleitungen einmessen, Aufmaße
der Bauleitung aushändigen. Vergütet werden nur
Schürfgruben, welche vor dem Beginn der Erdarbeiten
durchgeführt werden.
Tiefe der Schürfgruben bis zu 1,50 m.
Menge: 10,000 m

**02.04.2 Erschwernis kreuzende Druckleitungen**
Erschwernis für Suchen, Freilegen, Sichern und
Unterfahren von vorhandenen Druckrohrleitungen der Gas- und Wasserversorgung, welche im Zuge der Erdarbeiten in
der neuen Bauwerks- und Rohrleitungstrasse vorgefunden werden.
Handschachtung an Versorgungsleitungen wird nicht
gesondert vergütet und ist in diese Position
einzukalkulieren.
Aufmaße der Bauaufsicht sofort zur Anerkennung
vorlegen.
Kreuzung der Leitungen unter einem Winkel von
45° bis 90°.
Rohrleitungen innerhalb einer Breite von 1,00 m
werden als "1 Stück" abgerechnet.
Menge: 2,000 Stk

**02.04.3 Erschwernis kreuzende Kabel**
Erschwernis für Suchen, Freilegen, Sichern und Unterfahren von Kabeln oder gleichartigen Versorgungsleitungen, einschließlich Abdecksteine, Schutzrohre, Halbschalen und dergleichen, welche im Zuge der Erdarbeiten in der neuen Rohrleitungstrasse vorgefunden werden.
Handschachtung an Versorgungsleitungen wird nicht gesondert vergütet und ist in diese Position einzukalkulieren
Aufmaße der Bauaufsicht sofort zur Anerkennung vorlegen. Kreuzung der Leitungen unter einem Winkel von 45° bis 90°.
Kabelpakete innerhalb einer Breite von 1 m werden als "1 Stück" abgerechnet.
Menge: 2,000 Stk

**02.04.4 Straßenbefestigung aufreißen + aufnehmen, d = 10-20 cm**
Bituminöse Straßenbefestigung einschließlich
Schotterunterbau aufreißen und aufnehmen.
Anfallendes Material in Eigentum des AN übernehmen und von der Baustelle entfernen.
Dicke der bituminösen Straßenbefestigung
von über 10 bis 20 cm.
Dicke des Schotterunterbaus bis 20 cm.
Menge: 25,000 m2

**02.04.5 Bit. Befestigung trennen, d = 10-20 cm**
Bituminöse Befestigung im Bereich von Baugruben trennen.
Aufbruchgut abfahren sowie der stofflichen Verwertung zuführen beziehungsweise ordnungsgemäß entsorgen.
Deckschicht geradlinig schneiden.
Dicke der bituminösen Befestigung über 10 bis 20 cm.
Menge: 46,000 m

**02.04.6 RW-Tageswasser in Schachtbauwerken überleiten**
Tageswasser in Schachtbauwerken, welche im Zuge der Kanalbaumaßnahme abgebrochen und erneuert, verdämmt oder verändert werden, bis zum Neuanschluss an die neuen Rohrleitungen oder Anschlussleitungen in geeigneter Form provisorisch überleiten, oder aufstauen und überpumpen.

Es handelt sich um das Schachtbauwerk 13212006 der Regenwasserkanalisation DN 300, die neu gebaut wird.
Menge: 1,000 Stk

**02.04.7 punktuelle Wasserhaltung T = bis 0,50 m**
Punktelle Wasserhaltung (Grundwasserabsenkung) nach DIN
18301 und DIN 18305 für die Herstellung des
Kopfloches herstellen, vorhalten und abbauen.
Herstellung der Ableitungsgerinne oder Flutleitungen zu
den Vorflutern sind Sache des AN.
Wasserrechtliche Erlaubnis ist vom Auftragnehmer
bei den zuständigen Wasserbehörden zu beantragen. Die Gebühren trägt der AN.
Der Auftragnehmer hat für Betriebsstoffe bzw.
für Strom zum Betreiben der Maschinen selbst
zu sorgen. Zu Beginn einer Absenkungsphase gemeinsam
mit der örtlichen Bauleitung den Grundwasserspiegel
feststellen. Diese ermittelte Höhe ist Grundlage
der Abrechnung. In diese Position Mehrarbeiten an
Schächten und Bauwerken sowie alle Leistungen beim
Bohren der Filter und alle Oberflächenarbeiten
einrechnen.
Dies ist bei der Kalkulation dieser Position zu
berücksichtigen. Beschaffung der Vorflut für
abzupumpendes Grundwasser ist Angelegenheit des
Auftragnehmers. Vorfluter für abpumpendes Grundwasser
ist der vorhandene Regenwasserkanal.

Annahme Grundwasserstand ca. 17,30 mNHN
Die Absenktiefe wird bis 30 cm unter der Baugrubensohle gemessen und beträgt somit ca. 0,50 m.

Alle Aggregate, die zum Einsatz kommen, müssen für den innerstädtischen Bereich geeignet und zugelassen sein.
Menge: 1,000 Psch

**02.04.8 Kanalgraben ausheben + verfüllen, Tiefe 1,01 - 1,50 m, DN 300 PP**
Kanalgraben für die Herstellung von Rohrleitungen in der erforderlichen Breite entsprechend DIN EN 1610 profilgerecht ausheben und verfüllen.
Baugrubensohlen nach DIN EN 1610 und den statischen Erfordernissen vorbereiten, profilieren und verdichten.
Verfüllen der Baugruben nach den ZTVA-StB 89. Abrechnungstiefe: Von Straßenoberkante bis zur Wasserlaufsohle.
Mehrausschachtung an Schachtbauwerken in die jeweilige Schachtposition einrechnen.
Verdrängte Aushubmassen gehen in das Eigentum des AN über und sind abzufahren; Lieferung von Ersatzboden wird extra vergütet. Aushubmassen können nur teilweise seitlich gelagert werden; sie sind weitestgehend längszutransportieren und zwischenzulagern. Baugrubenwände nach DIN 4124 verbauen. Grabenverbau wird nicht extra vergütet und muss in diese Position eingerechnet werden. Boden der Bodenklassen 3 bis 5, DIN 18300.
Kanalgraben für Regenwasserkanäle DN 300 PP, Rohrsohlentiefe mehr als 1,01 m bis 1,50 m.
Menge: 20,000 m

**02.04.9 Kopfloch herstellen und wiederverfüllen, für DN 300, als Zulage**
ZULAGEPOSITION
Kopfloch fachgerecht herstellen und die Baugruben nach Durchführung der Kanalbauarbeiten ordnungsgemäß, lagenweise verfüllen und verdichten.

Verdrängte und nicht wieder einbaufähige Aushubmassen
abfahren sowie der stofflichen Verwertung zuführen beziehungsweise ordnungsgemäß entsorgen.
Lieferung von Ersatzboden wird extra vergütet. Aushubmassen können größtenteils seitlich gelagert werden.
Baugrubenwände nach DIN 4124 verbauen.
Grabenverbau wird nicht extra vergütet und muss in diese Position eingerechnet werden.

Baugrubenabmessungen:
in erforderlicher Größe,
Die Rohrdeckung beträgt 1,50 - 2,00 m,
für den Regenwasserkanal.
Boden der Bodenklassen 3 bis 5, DIN 18300.

Kopfloch für Einbindungen des Bogens und den Anschluss am Kanal 13212142 DN 1800.

Zulageposition zur Position
"Kanalgraben ausheben + verfüllen, Tiefe 1,01 - 1,50 m  DN 300 PP".
Menge: 1,000 Stk

**02.04.10 Regenwasserkanalrohre PP einbauen, DN 300, blau**
Hochlast-Vollwand-RW-Kanalrohre aus Polypropylen SN10 in vorh. Gräben einbauen.

Hochlast-Vollwand-Kanalrohr für Regenwasserleitungen
liefern und nach DIN EN 1610 verlegen, einschl. Bettung und Umhüllung.
Rohre nach DIN EN 1852 mit Steckmuffe und
formschlüssig fixierten Dichtungen aus EPDM, Dichtheit
bis mind. 2,5 bar nachgewiesen.

Ringsteifigkeit mind. 10 kN/m², hochabriebfest, ohne
Zusatz von Füllstoffen.

Farbe: blau
durchgehend eingefärbt.

Untere Bettungsschicht nach DIN EN 1610 Typ 1, 100 mm,
Auflagerwinkel 90 Grad, Abdeckung 150 mm,
Verfüllmaterial für Bettungsschichten, Seitenverfüllung
und Abdeckung nach DIN EN 1610 oder gemäß
Herstellerangabe,
Proctordichte: min. 95 %.

Rohrleitung z.B. Fabrikat REHAU AWADUKT PP SN10
oder ein gleichwertiges Produkt.

Rohrdurchmesser DN 300 PP.
Rohrlängen von höchstens 3,00 m.

Der Anschluss an die Schächte erfolgt mittels Kernbohrung und Ringraumabdichtung (Gliederkettendichtung). Die Anschluss wird in einer gesonderten Position vergütet.

Die Lieferung und der Einbau des Bettungsmaterials
der Rohrleitung, unter- und oberhalb, gemäß
Herstellerangaben ist in diese Position ebenso mit
einzukalkulieren wie die zusätzlichen Erdarbeiten unterhalb der Rohrleitung.
Den verdrängten Bodenaushub abfahren sowie der stofflichen Verwertung zuführen beziehungsweise ordnungsgemäß entsorgen.
Die notwendigen Rohrschnitte sind in dieser Position mit einzurechnen.
Menge: 22,000 m

**02.04.11 Bogen aus PP einbauen, 15-45°, DN 300, orange**
Kanalrohrbogen nach DIN EN 1610 in vorh.
Gräben einbauen.
REHAU AWADUKT PP SN 10 RAUSISTO, oder ein
gleichwertiges Fabrikat.

Farbe: orange
durchgehend eingefärbt.

DN 300.
Abwinkelung 15° bis 45°.

Als Zulage zur Rohrleitung.
Menge: 1,000 Stk

**02.04.12 Anschluss an RW-Schacht und RW-Kanal**
Anschluss des neu verlegten Regenwasserkanals DN 300 PP
an den vorh. RW-Schacht(13212006) und RW-Kanal 13212142 mittels Kernbohrung und Ringraumdichtung als Gliederkettendichtung aus elastomerenn Dichtelementen herstellen. Stemm- und Anpassungsarbeiten am Bakett/Gerinne sind einzurechnen.
Werkstoff der elastomeren Dichtelemente: EPDM
oder Silikonkautschuk
Ausführung der Schrauben Edelstahl V4A
(Werkstoff Nr. 1.4571)

Anzahl der Dichtglieder gemäß Erfordernis.
Schachtunterteil DN 1000, vorh. Ablauf DN 300, RW-Kanal DN 1.800.

Die Erdarbeiten einschließlich Verbau sind in die Position
einzurechnen und werden nicht gesondert vergütet.
Menge: 2,000 Stk

**02.04.13 Nichtbindigen Füllboden, Bodenklasse 3**
Nichtbindigen Füllboden, leichter Boden der Bodenklasse 3 nach DIN 18300 bzw. Sand oder Mittelkies bis 30 mm Korngröße (nach Angabe liefern) liefern, einschließlich Abfahren der ungeeigneten Bodenmassen, Boden der Zuordnungsklasse Z0 gemäß TR LAGA 1997. Primärrohstoff.
Ausführung dieser Position nur mit Zustimmung des Auftraggebers bzw. der Bauüberwachung.
Abgerechnet wird anhand von Wiegenachweisen einer amtlich geeichten Waage mit einem vereidigten Wiegemeister.

Ungeeigneten Bodenmassen abfahren sowie der stofflichen Verwertung zuführen beziehungsweise ordnungsgemäß entsorgen.

Einbau als Ersatzboden für nicht wieder einbaufähige Böden im Bereich der Kanalbaumaßnahme.
Menge: 45,000 t

**02.04.14 Planumsfl. +- 2 cm**
Planumsflächen für den weiteren Aufbau längs
und quer profilieren und verdichten.
Rohplanumsflächen nach Durchführung der Erdarbeiten,
im Fahrbahnbereich.
Max. Abweichung von der Sollhöhe +- 2 cm.
Menge: 10,000 m2

**02.04.15 Kies-Frostschutzschicht herstellen, Kg. 0/32**
Kies-Frostschutzschicht nach Durchführung von Erdarbeiten im Bereich der Straße und den Nebenanlagen herstellen.
Einbaudicke: 33 cm.
Körnung 0/32.
Menge: 10,000 m2

**02.04.16 Schottertragschicht herstellen, d = 20 cm, Kg. 0/45**
Schottertragschicht  nach Durchführung von Erdarbeiten im Bereich der Straße und den Nebenanlagen herstellen. Einbaudicke 20 cm.
Verformungsmodul EV2 auf der Oberfläche min.
150 MN/m2.
Körnung 0/45.
Material: Kalkstein-Mineralgemisch.
Menge: 10,000 m2

**02.04.17 Asphalttragschicht, AC 22 S, d=12 cm, liefern und einbauen**
Asphaltbeton, AC 16 TD, Heißeinbau, ZTV Asphalt-StB, Mischgut, Körnung 0/22,
Neigung freier Rand 2:1, herstellen.
Schichtdicke 12 cm,
Bindemittel Straßenbaubitumen 70/100 DIN EN 12591, Einbaudicke gemäß TPD-StB durch Messen an Bohrkernen, die Kosten für die Entnahme der Bohrkerne und das Schließen der Bohrlöcher werden nicht gesondert vergütet.
Hohlraumgehalt kleiner gleich 6,5%.
Einbaumenge 300 kg/m2.
Nachweis über Lieferscheine (Soll-Ist-Vergleich).
Einbau als bituminöse Tragschicht im Bereich der Haltungstrassen.
Menge: 10,000 m2

**02.04.18 Bindemittel aufsprühen, Menge 0,3 kg/m2, unter Asphaltbeton**
Bituminöses Bindemittel aufsprühen, gemäß ZTV Asphalt-STB, auf zusammenhängenden Teilflächen,
leicht verschmutzte Unterlage bzw. einzelne
verschmutzte Stellen vorher reinigen.
Kehrgut in Eigentum des AN übernehmen und von
der Baustelle entfernen.
Bindemittel = Bitumen-Emulsion C60BPI-S
Bindemittelmenge 0,3 kg/m2.
Unter Asphaltbeton.
Menge: 10,000 m2

**02.04.19 Asphaltbeton, AC 11 DS, d=4,0 cm, liefern und einbauen**
Asphaltbeton, AC 11 DS, Heißeinbau, ZTV Asphalt-StB, Mischgut, Körnung 0/11, Schlagzertrümmerungswert SZ18,
Neigung freier Rand 2:1 herstellen.
Schichtdicke 4 cm,
Bindemittel Straßenbaubitumen 25/55-55 DIN EN 12591, Einbaudicke gemäß TPD-StB durch Messen an Bohrkernen, die Kosten für die Entnahme der Bohrkerne und das Schließen der Bohrlöcher werden nicht gesondert vergütet.
Hohlraumgehalt kleiner gleich 6,5%.
Einbaumenge 100 kg/m2.
Nachweis über Lieferscheine (Soll-Ist-Vergleich).
Einbau als Deckschicht im Bereich der Haltungstrassen.
Menge: 10,000 m2

**02.04.20 Fugen in der Dicke der bit. Deckschicht herstellen**
Fugen in der Dicke der bituminösen
  Deckschicht mit schmelzbarem Bitumen-
  Dichtungsband herstellen.
  Vor dem Einbau der Deckschicht vorhandene
  Wandung säubern, soweit erforderlich trocknen
  und mit bituminösem Voranstrich versehen.
  Nach dem Trocknen des Voranstriches Fugenband
  an der zu verklebenden Seite leicht anschmelzen und an die Wandung gleichmäßig
  anpressen.
  Dicke der Deckschicht 4,0 cm.
  Fugenbreite 10 mm.
  Fugen als Längs- und Querfugen.
Menge: 18,000 m

**02.04.21 Vorh. bituminöse Decke fräsen oder schälen u. reinigen**
Vorhandene bituminöse Decke fräsen oder schälen und
reinigen.
Anfallendes Material abfahren sowie der stofflichen Verwertung zuführen beziehungsweise ordnungsgemäß entsorgen.

Frästiefe über 3 bis 5 cm.
Menge: 10,000 m²

**02.04.22 Radwegmarkierung B 25cm 1K-Markierungsfarbe, unterbrochen**
Fahrbahnmarkierung ZTV-M 02, Längsmarkierung, unterbrochen 1 : 1, Breite 25 cm, aus Einkomponenten-Markierungsfarbe, Farbe weiß, auf Asphaltbeton.
Menge: 1,000 Psch

**02.04.23 Lastplattendruckversuch**
Lastplattendruckversuch durchführen einschl. der
Gestellung eines beladenen LKW oder eines
gleichwertigen Gegengewichtes.
Die Durchführung erfolgt nach BAST E, Nr. 1 und 4 im
Beisein des AG oder dessen Bevollmächtigten.
Verformungsmodul EV2 auf der Oberfläche min.
150 MN/m2.
Die Ergebnisse sind sauber aufzulisten und in 3-facher
Ausfertigung zu übergeben.
Versuche mit negativem Ergebnis werden nicht vergütet.
Der Nachweis der ordnungsgemäßen Verdichtung durch die
oben beschriebenen Lastplattendruckversuche erfolgt
nach Fertigstellung der Kanalbauarbeiten auf dem Planum
der Schottertragschicht auf besondere Anweisung des AG.
Menge: 1,000 Stk

**02.04.24 Sondierung herstellen, Tiefe bis 2,00 m**
Schlagsondierung mittels Künzelstab im Bereich der
wiederverfüllten Baugruben zwischen Baugrubenwand und
Rohrleitung bzw. Bauwerk herstellen und die
Sondierdiagramme mit Einmessung des jeweiligen
Sondierpunktes der Bauleitung aushändigen.
Die Bauleitung ist von jeder beabsichtigten Prüfung
rechtzeitig zu unterrichten.
Bei Sondiertiefen bis 2,00 m.
Menge: 1,000 Stk

**02.04.25 Kanäle einmessen, M = 1: 250**
Straßenkanäle und die dazugehörenden Schächte und Bauwerke im Zuge der Bauausführung nach Lage und Höhe einmessen und entsprechend DIN 2425 Teil 4 nach dem Doppellinienverfahren in unternehmerseitig herzustellende Lagepläne eintragen und beschriften.
Alle Haus- und Senkenanschlüsse, gleichgültig ob es sich um alte oder neue Anschlüsse handelt, aufnehmen und einzeichnen; Haltungsstationierungen der Anschlüsse am neuen Regenwasserkanal eintragen. Auch parallel verlaufende oder kreuzende sonstige Kanalleitungen aufmessen und einzeichnen.
Als Grundlage für das Bestandsplanwerk muss das Grundkartenwerk des zuständigen Katasteramtes verwendet werden.
Alle Kanalbauteile wie Schächte, Stutzen usw. sind als Block darzustellen. Bei Sonderbauwerken, Schächte mit einem Ø > 1,50 m, müssen die Schachtkanten sowie die Ein- und Auslaufhöhen gemessen werden.
Basispunkt der Stutzen ist die Rohrachse.
Jede Haltung ist als einzelne Polylinie in Fließrichtung zu zeichnen und zwar von Schachtdeckelmitte bis Schachtdeckelmitte bei Normalschächten. Bei Sonderbauwerken von/bis zum Ein/Auslauf.
Hausanschlussleitungen sind als Polylinie in Fließrichtung bis zur Rohrachse zu zeichnen.
Der Bestandsplan soll außer den Flurstücksgrenzen, Grenzsteinen, Aufnahmepunkten und den Gebäuden alle topografischen Einzelheiten enthalten, ebenso Straßennamen und Hausnummern.
Darüber hinaus sind alle im Straßenraum befindlichen Objekte nach Lage zu messen und als Block darzustellen, z.B. Verkehrsschilder, Ampelanlagen, Stützmauern, Pflanzbeete, Bäume, Straßenbegrenzungslinien (Fahrbahn, Gehweg) usw..
Die Schacht- und Haltungsbezeichnungen sind
nach dem vom AG vorgegebenen Nummerierungssystem zu vergeben.
Das Aufmaß der Kanalschächte und der Bauwerke ist auf das Landeskoordinatensystem zu beziehen sowie auf das amtliche Höhenfestpunktnetz.
Der Bestandsplan ist als Datei im AutoCAD-For-
mat (dwg) der Bauaufsicht auszuhändigen.
Die enthaltenen Koordinaten müssen UTM-Koordinaten sein.
Pläne als farbige Papierplots in 3-facher Ausfertigung  anfertigen und der Bauaufsicht aushändigen.
Maßstab der Kanalnetzpläne M = 1:250.
ALK-Daten im AutoCAD-Format werdem dem AN zur Verfügung gestellt.
Abrechnung nach aus den Koordinaten ermittelten Haltungsklängen.

Freigefällekanäle
Menge: 22,000 m

**02.04.26 Kanalendreinigung DN 300**
Reinigung der Haltung und den dazugehörigen Bauwerken
nach der Herstellung durch ein kombiniertes
Saug-Spül-Fahrzeug mit mind. 10 m3 Behältervolumen im
Hochdruckspülverfahren. Im Anschluss muss eine
einwandfreie Kanalinspektion möglich sein. Die
ordnungsgemäße Bergung und Entsorgung des Räumgutes ist
in die Position mit einzukalkulieren.
Reinigung der Regenwasserhaltungen,
Nennweite DN 300.
Menge: 22,000 m

**02.04.27 Kanalinspektion der RW-Haltungen DN 300 PP**
Optische Inspektion der Regenwasserkanalisation gemäß DIN EN 13508-2, Arbeitshilfen Abwasser des Bundesministerium für Umwelt, Naturschutz, Bau und Reaktorsicherheit und DWA-M 149-2.

Einsatz einer fahrbaren Farb-Radial-Kanalfernsehanlage gemäß DWA-M 149-5 im nicht begehbaren Nennweitenbereich
von DN 300 PP.

Mindestanforderungen an das Inspektionssystem nach DWA-M 149-5:
- Drehschwenkkopf Farbkamera,
- Verzerrungsfreie Darstellung von geometrischen Formen,
- Originalgetreue Darstellung von Oberflächenstrukturen,
- Originalgetreue Darstellung von Objekten, z.B. Ablagerungen Wurzeln, etc.,
- Darstellung von Rissbreiten ≥ 1 mm,
- Darstellung von dynamischen Zuständen, z.B. Ex- / Infiltration,
- Ausreichende Tiefenschärfe am Kameraobjektiv im Bereich 0,1 m bis mind. 1,5 m,
- Automatische, fernbedienbare Fokussierung von 1 cm bis unendlich,
- gleichmäßige, ausreichende Ausleuchtung der Objekte ohne Reflektion der Objekte, Mindestsichtweite im Kanal 3-4 m,
- Kameraauflösung muss der Größe des Inspektionsobjektes angepasst werden. Hierbei muss die vertikale Auslösung mindestens der lichten Höhe des Inspektionsobjektes in Millimeter entsprechen z. B.:
  - DN 300 bis DN 600  ca.  800 x  600 Pixel
  - DN > 600  ca. 1600 x 1200 Pixel
  - Aufzeichnung von Bewegungen mit mindestens 16 Bilder pro Sekunde,
  - Stufenlose Blickrichtungsänderung
  - Seitenaufrechtes Bild mit automatischer Bildstabilisierung,
  - Anpassungsmöglichkeit des Fahrwagens an den Kanaldurchmesser. Die Positionierung der Kanalkamera muss immer im Schnittpunkt der Rohrachsen liegen,
  - Kabellänge mindestens 200 m,
  - Zugbelastung mind. 2000 N am Stecker.
- PAL-Standard bei analogem Bildsignal,

Die Untersuchung einer Haltung muss komplett, d.h. vom Rohranfang bis Rohrende in einer Richtung umfänglich dokumentiert und aufgezeichnet werden. Auch die Rohreinbindung muss in der Aufzeichnung dokumentiert werden. Bei gekrümmten Gerinne ist die Kamera beim Hereinsetzen einzuschalten, so dass die Rohreinbindung aufgezeichnet wird.

Der Anfangsknoten ist der Rohranfang. Hier beginnt die Messung der Durchfahrungsdistanz mit 0,00 m. Es ist der Abstand vom Rohranfang zur Schachtmitte anzugeben. Der Endknoten ist das Rohrende. Hier endet die Messung der Durchfahrungsdistanz. An dieser Stelle ist der Abstand vom Rohrende bis zur Schachtmitte anzugeben.

Die Durchfahrung soll im Regelfall gegen die
Fließrichtung durchgeführt werden. Während der Inspektion darf grundsätzlich nur gefahren oder geschwenkt werden.

Zur Dokumentation eines Schadens- oder Zustandselementes ist zunächst die betreffende Stelle umfänglich abzufahren und abzuschwenken. Anschließend ist durch zurückfahren der Kamera die Stelle nochmals axialsichtig zu betrachten und mit Längenstationierung und Lage im Rohrquerschnitt festzuhalten.
Streckenschäden ab einer Länge von 30 cm sind mit einem Anfangs- und einem Endpunkt eindeutig zu bezeichnen. Periodisch wiederkehrende Schadensbilder wie z. B. undichte Muffen oder Wurzeleinwuchs durch die Muffen sind keine Streckenschäden und daher einzeln und stationsgebunden einzugeben. Bei periodisch wiederkehrende Schäden muss nur der erste Schaden durch Rückwärtsfahren axialsichtig betrachtet werden.

Muffen sind umfänglich und in gleichbleibendem Rhytmus abzuschwenken, wenn Auffälligkeiten, z. B. einragende Hindernisse oder Versätze sichtbar sind. Mindestens zwei Rohrverbindungen sind je Haltung zur Rohrlängenbestimmung abzuschwenken.

Die Ergebnisse der Videoaufzeichnung inklusive
Kommentierung sind zu dokumentieren, die Dokumentation
wird gesondert vergütet. Für die Schadensbeschreibung
dienen die Steuer- und Zustandskürzel der Arbeitshilfen
Abwasser des Bundesministeriums für Umwelt, Naturschutz, Bau und Reaktorsicherheit (ISYBAU 2006).
Als Austauschformat der Untersuchungsdaten gilt die Schnittstelle ISYBAU 2006 - XML.
Einzelbildaufnahmen sind nach Absprache mit dem AG bei
massiven Schäden anzufertigen, der Haltungsgrafik als
Foto und der ISYBAU-Datei als *.jpg-Datei
hinzuzufügen.

Inspektionen von Haltungen mit Erfassung von
Haltungsnummer, Von-Schacht-Nummer, Bis-Schacht-Nummer, Straßenname und -schlüssel, Kanalart, Entwässerungssystem, Haltungslänge, Werkstoff und Dimension, Anwesende des AG und AN, Richtung der
Inspektion, Videozählerstand, Fotonummer, Abzweige, Stutzen und Schäden.

In den Einheitspreis sind einzukalkulieren:
Öffnen und Schließen von Schachtabdeckungen,
Rostverschraubungen etc.

Einschließlich 2 Mann Bedienungs- und Sicherheitspersonal sowie aller Nebenleistungen und Betriebskosten bei 8 Stunden Einsatzzeit vor Ort ohne Pausen und An- und Abfahrt.

Einschließlich Inspektionsgrafiken in zweifacher Ausfertigung.

Entwässerungssystem:
Regenwasser DN 300 PP.

Abrechnung nach durchfahrener Länge der Haltungen.
Menge: 22,000 m

**02.04.28 Inspektion von Schächten**
Optische Inspektion der Schächte gemäß DIN EN 13508-2, Baufachliche Richtlinien des BMI und des BMVg durch Begehung und direkte Inaugenscheinnahme.

Ebenfalls erfolgt eine Untersuchung mittels Farbkamera
im Zuge der Durchfahrung der Kanalhaltungen. Im
Schachtbauwerk grundsätzlich alle Rohreinbindungen mit
einem Rundumschwenk abfahren.
Außerdem Schachtunterteil und Schachtringe nebst Konus
mit mehreren Rundumschwenks dokumentieren.
Abzuschließen ist die Schachtaufnahme mit einem Schwenk
über den gesamten Schachteinstieg mit
Steigeinrichtungen (Steigeisen, Steigleiter).

Folgende Daten sind zu ermitteln bzw. als Untersuchungsergebnis festzuhalten: Schachtnummer,
Straßenname und -schlüssel, Baujahr, Anwesende des AG
und AN, Schachtbauwerksform, Deckel- und Sohlhöhe,
Schachttiefe, Materialien und Dimensionen von Schacht,
Gerinne und Abdeckung, Klasse der Schachtabdeckung
sowie alle Zuläufe, Abläufe und Schäden.

Für die Schadensbeschreibung gelten die Steuer- und
Zustandskürzel gemäß DIN EN 13508-2 und der nationalen Festlegung Baufachliche Richtlinien des BMI und des BMVg.
Einschließlich der Speicherung und Übergabe von Untersuchungsergebnissen im Austauschformat ISYBAU 2006 oder 2013 - XML-Format.

Die Ergebnisse inklusive Kommentierung sind zu dokumentieren. Die Dokumentation in Form von Schachtgrafiken sind in die Einheitspreise einzurechnen.

Die Arbeiten sind 12-24 Stunden nach den
Reinigungsarbeiten durchzuführen. Die Bauwerke sind
durch geeignete Lichtquellen so auszuleuchten, dass
Schäden eindeutig erkennbar sind. Von jedem Schacht ist
mit einer handelsüblichen Digitalkamera bei geöffnetem
Schachtdeckel in Fließrichtung (Ablauf oben) ein Foto
anzufertigen. Von jedem massiven Schaden ist zusätzlich
ein Detailfoto aufzunehmen. Alle Fotos sind dem
Schachtuntersuchungsbericht als Bild und der
ISYBAU-Datei als *.jpg-Datei hinzuzufügen.

Die Arbeiten sind unter strenger Beachtung von
Unfallverhütungsvorschriften, insbesondere
Unfallverhütungsvorschriften Abwassertechnische Anlagen
und der Sicherheitsregeln für Arbeiten in umschlossenen
Räumen von abwassertechnischen Anlagen-Betrieb
durchzuführen.

Über Schächte, die nicht inspiziert werden konnten,
ist eine Liste anzulegen, die die entsprechende
Bezeichnung, den Straßennamen und den Hinderungsgrund
enthält.

Einschließlich 2 Mann Bedienungs- und Sicherheitspersonal sowie aller Nebenleistungen und Betriebskosten bei 8 Stunden reiner Arbeitszeit.

Abrechnung nach Anzahl der untersuchten Schächte.
Menge: 1,000 Stk

#### Bereich 02.05 Entlastungskanal Weller Straße / St-Jan-Straße

**02.05.1 Schürfgrube herstellen + wiederverfüllen T= bis 1,50 m**
Schürfgruben (Querschläge - Suchschachtungen) in kurzen
Teilabschnitten vorsichtig von Hand in der
erforderlichen Breite herstellen und wiederverfüllen.
Mit Hilfe dieser Schürfgruben vorhandene Versorgungsleitungen
örtlich feststellen.
Aufbruch und Wiederherstellung befestigter Oberflächen
werden extra vergütet.
Vorgefundene Versorgungsleitungen einmessen, Aufmaße
der Bauleitung aushändigen. Vergütet werden nur
Schürfgruben, welche vor dem Beginn der Erdarbeiten
durchgeführt werden.
Tiefe der Schürfgruben bis zu 1,50 m.
Menge: 10,000 m

**02.05.2 Erschwernis kreuzende Druckleitungen**
Erschwernis für Suchen, Freilegen, Sichern und
Unterfahren von vorhandenen Druckrohrleitungen der Gas- und Wasserversorgung, welche im Zuge der Erdarbeiten in
der neuen Bauwerks- und Rohrleitungstrasse vorgefunden werden.
Handschachtung an Versorgungsleitungen wird nicht
gesondert vergütet und ist in diese Position
einzukalkulieren.
Aufmaße der Bauaufsicht sofort zur Anerkennung
vorlegen.
Kreuzung der Leitungen unter einem Winkel von
45° bis 90°.
Rohrleitungen innerhalb einer Breite von 1,00 m
werden als "1 Stück" abgerechnet.
Menge: 2,000 Stk

**02.05.3 Erschwernis kreuzende Kabel**
Erschwernis für Suchen, Freilegen, Sichern und Unterfahren von Kabeln oder gleichartigen Versorgungsleitungen, einschließlich Abdecksteine, Schutzrohre, Halbschalen und dergleichen, welche im Zuge der Erdarbeiten in der neuen Rohrleitungstrasse vorgefunden werden.
Handschachtung an Versorgungsleitungen wird nicht gesondert vergütet und ist in diese Position einzukalkulieren
Aufmaße der Bauaufsicht sofort zur Anerkennung vorlegen. Kreuzung der Leitungen unter einem Winkel von 45° bis 90°.
Kabelpakete innerhalb einer Breite von 1 m werden als "1 Stück" abgerechnet.
Menge: 2,000 Stk

**02.05.4 Pflastersteine ausbauen, lagern und wieder einbauen**
Vorhande Pflastersteine in der erforderlichen Fläche ausbauen. Die Steine säubern und zur Wiederverwendung zwischenlagern. Bettungsmaterial zur Verfügung des Unternehmers ordnungsgemäß entsorgen.

Nach Verfüllung der Gräben, Pflastersteine auf Pflasterbett fachgerecht einbauen, mit Pflastersand einschlämmen und überschüssigen Sand entfernen. Pflasterbett aus Brechsand-Splitt-Granulat herstellen. Dicke im verdichteten Zustand 4 cm. Die Bettung ist in diese Position einzurechnen.
Menge: 20,000 m²

**02.05.5 RW-Tageswasser in Schachtbauwerken überleiten**
Tageswasser in Schachtbauwerken, welche im Zuge der Kanalbaumaßnahme abgebrochen und erneuert, verdämmt oder verändert werden, bis zum Neuanschluss an die neuen Rohrleitungen oder Anschlussleitungen in geeigneter Form provisorisch überleiten, oder aufstauen und überpumpen.

Es handelt sich um das Schachtbauwerk 132207020 der Regenwasserkanalisation DN 300, die neu gebaut wird.
Menge: 1,000 Stk

**02.05.6 punktuelle Wasserhaltung T = bis 1,00 m**
Punktelle Wasserhaltung (Grundwasserabsenkung) nach DIN
18301 und DIN 18305 für die Herstellung des
Kopfloches herstellen, vorhalten und abbauen.
Herstellung der Ableitungsgerinne oder Flutleitungen zu
den Vorflutern sind Sache des AN.
Wasserrechtliche Erlaubnis ist vom Auftragnehmer
bei den zuständigen Wasserbehörden zu beantragen. Die Gebühren trägt der AN.
Der Auftragnehmer hat für Betriebsstoffe bzw.
für Strom zum Betreiben der Maschinen selbst
zu sorgen. Zu Beginn einer Absenkungsphase gemeinsam
mit der örtlichen Bauleitung den Grundwasserspiegel
feststellen. Diese ermittelte Höhe ist Grundlage
der Abrechnung. In diese Position Mehrarbeiten an
Schächten und Bauwerken sowie alle Leistungen beim
Bohren der Filter und alle Oberflächenarbeiten
einrechnen.
Dies ist bei der Kalkulation dieser Position zu
berücksichtigen. Beschaffung der Vorflut für
abzupumpendes Grundwasser ist Angelegenheit des
Auftragnehmers. Vorfluter für abpumpendes Grundwasser
ist der vorhandene Regenwasserkanal.

Annahme Grundwasserstand ca. 17,30 mNHN
Die Absenktiefe wird bis 30 cm unter der Baugrubensohle gemessen und beträgt somit ca. 1,00 m.

Alle Aggregate, die zum Einsatz kommen, müssen für den innerstädtischen Bereich geeignet und zugelassen sein.
Menge: 1,000 Psch

**02.05.7 Kanalgraben ausheben + verfüllen, Tiefe 1,50 - 2,00 m, DN 300 PP**
Kanalgraben für die Herstellung von Rohrleitungen in der erforderlichen Breite entsprechend DIN EN 1610 profilgerecht ausheben und verfüllen.
Baugrubensohlen nach DIN EN 1610 und den statischen Erfordernissen vorbereiten, profilieren und verdichten.
Verfüllen der Baugruben nach den ZTVA-StB 89. Abrechnungstiefe: Von Straßenoberkante bis zur Wasserlaufsohle.
Mehrausschachtung an Schachtbauwerken in die jeweilige Schachtposition einrechnen.
Verdrängte Aushubmassen gehen in das Eigentum des AN über und sind abzufahren; Lieferung von Ersatzboden wird extra vergütet. Aushubmassen können nur teilweise seitlich gelagert werden; sie sind weitestgehend längszutransportieren und zwischenzulagern. Baugrubenwände nach DIN 4124 verbauen. Grabenverbau wird nicht extra vergütet und muss in diese Position eingerechnet werden. Boden der Bodenklassen 3 bis 5, DIN 18300.
Kanalgraben für Regenwasserkanäle DN 300 PP, Rohrsohlentiefe mehr als 1,50 m bis 2,00 m.
Menge: 12,000 m

**02.05.8 Kopfloch herstellen und wiederverfüllen, für DN 300, als Zulage**
ZULAGEPOSITION
Kopfloch fachgerecht herstellen und die Baugruben nach Durchführung der Kanalbauarbeiten ordnungsgemäß, lagenweise verfüllen und verdichten.

Verdrängte und nicht wieder einbaufähige Aushubmassen
abfahren sowie der stofflichen Verwertung zuführen beziehungsweise ordnungsgemäß entsorgen.
Lieferung von Ersatzboden wird extra vergütet. Aushubmassen können größtenteils seitlich gelagert werden.
Baugrubenwände nach DIN 4124 verbauen.
Grabenverbau wird nicht extra vergütet und muss in diese Position eingerechnet werden.

Baugrubenabmessungen:
in erforderlicher Größe,
Die Rohrdeckung beträgt 1,50 - 2,00 m,
für den Regenwasserkanal.
Boden der Bodenklassen 3 bis 5, DIN 18300.

Kopfloch für Einbindungen des Bogens und den Anschluss am Kanal 13207020 DN 1800.

Zulageposition zur Position
"Kanalgraben ausheben + verfüllen, Tiefe 1,50 - 2,00m  DN 300 PP".
Menge: 1,000 Stk

**02.05.9 Regenwasserkanalrohre PP einbauen, DN 300, blau**
Hochlast-Vollwand-RW-Kanalrohre aus Polypropylen SN10 in vorh. Gräben einbauen.

Hochlast-Vollwand-Kanalrohr für Regenwasserleitungen
liefern und nach DIN EN 1610 verlegen, einschl. Bettung und Umhüllung.
Rohre nach DIN EN 1852 mit Steckmuffe und
formschlüssig fixierten Dichtungen aus EPDM, Dichtheit
bis mind. 2,5 bar nachgewiesen.

Ringsteifigkeit mind. 10 kN/m², hochabriebfest, ohne
Zusatz von Füllstoffen.

Farbe: blau
durchgehend eingefärbt.

Untere Bettungsschicht nach DIN EN 1610 Typ 1, 100 mm,
Auflagerwinkel 90 Grad, Abdeckung 150 mm,
Verfüllmaterial für Bettungsschichten, Seitenverfüllung
und Abdeckung nach DIN EN 1610 oder gemäß
Herstellerangabe,
Proctordichte: min. 95 %.

Rohrleitung z.B. Fabrikat REHAU AWADUKT PP SN10
oder ein gleichwertiges Produkt.

Rohrdurchmesser DN 300 PP.
Rohrlängen von höchstens 3,00 m.

Der Anschluss an die Schächte erfolgt mittels Kernbohrung und Ringraumabdichtung (Gliederkettendichtung). Die Anschluss wird in einer gesonderten Position vergütet.

Die Lieferung und der Einbau des Bettungsmaterials
der Rohrleitung, unter- und oberhalb, gemäß
Herstellerangaben ist in diese Position ebenso mit
einzukalkulieren wie die zusätzlichen Erdarbeiten unterhalb der Rohrleitung.
Den verdrängten Bodenaushub abfahren sowie der stofflichen Verwertung zuführen beziehungsweise ordnungsgemäß entsorgen.
Die notwendigen Rohrschnitte sind in dieser Position mit einzurechnen.
Menge: 12,000 m

**02.05.10 Bogen aus PP einbauen, 15-45°, DN 300, orange**
Kanalrohrbogen nach DIN EN 1610 in vorh.
Gräben einbauen.
REHAU AWADUKT PP SN 10 RAUSISTO, oder ein
gleichwertiges Fabrikat.

Farbe: orange
durchgehend eingefärbt.

DN 300.
Abwinkelung 15° bis 45°.

Als Zulage zur Rohrleitung.
Menge: 1,000 Stk

**02.05.11 Anschluss an RW-Schacht und RW-Kanal**
Anschluss des neu verlegten Regenwasserkanals DN 300 PP
an den vorh. RW-Schacht 13207020 und RW-Kanal 1320728 mittels Kernbohrung und Ringraumdichtung als Gliederkettendichtung aus elastomerenn Dichtelementen herstellen. Stemm- und Anpassungsarbeiten am Bakett/Gerinne sind einzurechnen.
Werkstoff der elastomeren Dichtelemente: EPDM
oder Silikonkautschuk
Ausführung der Schrauben Edelstahl V4A
(Werkstoff Nr. 1.4571)

Anzahl der Dichtglieder gemäß Erfordernis.
Schachtunterteil DN 1000, vorh. Ablauf DN 300, RW-Kanal DN 1.800.

Die Erdarbeiten einschließlich Verbau sind in die Position
einzurechnen und werden nicht gesondert vergütet.
Menge: 2,000 Stk

**02.05.12 Nichtbindigen Füllboden, Bodenklasse 3**
Nichtbindigen Füllboden, leichter Boden der Bodenklasse 3 nach DIN 18300 bzw. Sand oder Mittelkies bis 30 mm Korngröße (nach Angabe liefern) liefern, einschließlich Abfahren der ungeeigneten Bodenmassen, Boden der Zuordnungsklasse Z0 gemäß TR LAGA 1997. Primärrohstoff.
Ausführung dieser Position nur mit Zustimmung des Auftraggebers bzw. der Bauüberwachung.
Abgerechnet wird anhand von Wiegenachweisen einer amtlich geeichten Waage mit einem vereidigten Wiegemeister.

Ungeeigneten Bodenmassen abfahren sowie der stofflichen Verwertung zuführen beziehungsweise ordnungsgemäß entsorgen.

Einbau als Ersatzboden für nicht wieder einbaufähige Böden im Bereich der Kanalbaumaßnahme.
Menge: 30,000 t

**02.05.13 Planumsfl. +- 2 cm**
Planumsflächen für den weiteren Aufbau längs
und quer profilieren und verdichten.
Rohplanumsflächen nach Durchführung der Erdarbeiten,
im Fahrbahnbereich.
Max. Abweichung von der Sollhöhe +- 2 cm.
Menge: 20,000 m2

**02.05.14 Kies-Frostschutzschicht herstellen, Kg. 0/32**
Kies-Frostschutzschicht nach Durchführung von Erdarbeiten im Bereich der Straße und den Nebenanlagen herstellen.
Einbaudicke: 33 cm.
Körnung 0/32.
Menge: 20,000 m2

**02.05.15 Schottertragschicht herstellen, d = 20 cm, Kg. 0/45**
Schottertragschicht  nach Durchführung von Erdarbeiten im Bereich der Straße und den Nebenanlagen herstellen. Einbaudicke 20 cm.
Verformungsmodul EV2 auf der Oberfläche min.
150 MN/m2.
Körnung 0/45.
Material: Kalkstein-Mineralgemisch.
Menge: 20,000 m2

**02.05.16 Radwegmarkierung B 25cm 1K-Markierungsfarbe, unterbrochen**
Fahrbahnmarkierung ZTV-M 02, Längsmarkierung, unterbrochen 1 : 1, Breite 25 cm, aus Einkomponenten-Markierungsfarbe, Farbe weiß, auf Asphaltbeton.
Menge: 1,000 Psch

**02.05.17 Markierung Haltelinie B 50cm 1K-Markierungsfarbe, durchgezogen**
*** Bedarfsposition ohne GB
Fahrbahnmarkierung ZTV-M 02, Längsmarkierung, durchgezogen, Breite 50 cm, aus Einkomponenten-Markierungsfarbe, Farbe weiß, auf Asphaltbeton.
Menge: 1,000 Psch

**02.05.18 Lastplattendruckversuch**
Lastplattendruckversuch durchführen einschl. der
Gestellung eines beladenen LKW oder eines
gleichwertigen Gegengewichtes.
Die Durchführung erfolgt nach BAST E, Nr. 1 und 4 im
Beisein des AG oder dessen Bevollmächtigten.
Verformungsmodul EV2 auf der Oberfläche min.
150 MN/m2.
Die Ergebnisse sind sauber aufzulisten und in 3-facher
Ausfertigung zu übergeben.
Versuche mit negativem Ergebnis werden nicht vergütet.
Der Nachweis der ordnungsgemäßen Verdichtung durch die
oben beschriebenen Lastplattendruckversuche erfolgt
nach Fertigstellung der Kanalbauarbeiten auf dem Planum
der Schottertragschicht auf besondere Anweisung des AG.
Menge: 1,000 Stk

**02.05.19 Sondierung herstellen, Tiefe bis 2,00 m**
Schlagsondierung mittels Künzelstab im Bereich der
wiederverfüllten Baugruben zwischen Baugrubenwand und
Rohrleitung bzw. Bauwerk herstellen und die
Sondierdiagramme mit Einmessung des jeweiligen
Sondierpunktes der Bauleitung aushändigen.
Die Bauleitung ist von jeder beabsichtigten Prüfung
rechtzeitig zu unterrichten.
Bei Sondiertiefen bis 2,00 m.
Menge: 1,000 Stk

**02.05.20 Kanäle einmessen, M = 1: 250**
Straßenkanäle und die dazugehörenden Schächte und Bauwerke im Zuge der Bauausführung nach Lage und Höhe einmessen und entsprechend DIN 2425 Teil 4 nach dem Doppellinienverfahren in unternehmerseitig herzustellende Lagepläne eintragen und beschriften.
Alle Haus- und Senkenanschlüsse, gleichgültig ob es sich um alte oder neue Anschlüsse handelt, aufnehmen und einzeichnen; Haltungsstationierungen der Anschlüsse am neuen Regenwasserkanal eintragen. Auch parallel verlaufende oder kreuzende sonstige Kanalleitungen aufmessen und einzeichnen.
Als Grundlage für das Bestandsplanwerk muss das Grundkartenwerk des zuständigen Katasteramtes verwendet werden.
Alle Kanalbauteile wie Schächte, Stutzen usw. sind als Block darzustellen. Bei Sonderbauwerken, Schächte mit einem Ø > 1,50 m, müssen die Schachtkanten sowie die Ein- und Auslaufhöhen gemessen werden.
Basispunkt der Stutzen ist die Rohrachse.
Jede Haltung ist als einzelne Polylinie in Fließrichtung zu zeichnen und zwar von Schachtdeckelmitte bis Schachtdeckelmitte bei Normalschächten. Bei Sonderbauwerken von/bis zum Ein/Auslauf.
Hausanschlussleitungen sind als Polylinie in Fließrichtung bis zur Rohrachse zu zeichnen.
Der Bestandsplan soll außer den Flurstücksgrenzen, Grenzsteinen, Aufnahmepunkten und den Gebäuden alle topografischen Einzelheiten enthalten, ebenso Straßennamen und Hausnummern.
Darüber hinaus sind alle im Straßenraum befindlichen Objekte nach Lage zu messen und als Block darzustellen, z.B. Verkehrsschilder, Ampelanlagen, Stützmauern, Pflanzbeete, Bäume, Straßenbegrenzungslinien (Fahrbahn, Gehweg) usw..
Die Schacht- und Haltungsbezeichnungen sind
nach dem vom AG vorgegebenen Nummerierungssystem zu vergeben.
Das Aufmaß der Kanalschächte und der Bauwerke ist auf das Landeskoordinatensystem zu beziehen sowie auf das amtliche Höhenfestpunktnetz.
Der Bestandsplan ist als Datei im AutoCAD-For-
mat (dwg) der Bauaufsicht auszuhändigen.
Die enthaltenen Koordinaten müssen UTM-Koordinaten sein.
Pläne als farbige Papierplots in 3-facher Ausfertigung  anfertigen und der Bauaufsicht aushändigen.
Maßstab der Kanalnetzpläne M = 1:250.
ALK-Daten im AutoCAD-Format werdem dem AN zur Verfügung gestellt.
Abrechnung nach aus den Koordinaten ermittelten Haltungslängen.
Menge: 12,000 m

**02.05.21 Kanalendreinigung DN 300**
Reinigung der Haltung und den dazugehörigen Bauwerken
nach der Herstellung durch ein kombiniertes
Saug-Spül-Fahrzeug mit mind. 10 m3 Behältervolumen im
Hochdruckspülverfahren. Im Anschluss muss eine
einwandfreie Kanalinspektion möglich sein. Die
ordnungsgemäße Bergung und Entsorgung des Räumgutes ist
in die Position mit einzukalkulieren.
Reinigung der Regenwasserhaltungen,
Nennweite DN 300.
Menge: 12,000 m

**02.05.22 Kanalinspektion der RW-Haltungen DN 300 PP**
Optische Inspektion der Regenwasserkanalisation gemäß DIN EN 13508-2, Arbeitshilfen Abwasser des Bundesministerium für Umwelt, Naturschutz, Bau und Reaktorsicherheit und DWA-M 149-2.

Einsatz einer fahrbaren Farb-Radial-Kanalfernsehanlage gemäß DWA-M 149-5 im nicht begehbaren Nennweitenbereich
von DN 300 PP.

Mindestanforderungen an das Inspektionssystem nach DWA-M 149-5:
- Drehschwenkkopf Farbkamera,
- Verzerrungsfreie Darstellung von geometrischen Formen,
- Originalgetreue Darstellung von Oberflächenstrukturen,
- Originalgetreue Darstellung von Objekten, z.B. Ablagerungen Wurzeln, etc.,
- Darstellung von Rissbreiten ≥ 1 mm,
- Darstellung von dynamischen Zuständen, z.B. Ex- / Infiltration,
- Ausreichende Tiefenschärfe am Kameraobjektiv im Bereich 0,1 m bis mind. 1,5 m,
- Automatische, fernbedienbare Fokussierung von 1 cm bis unendlich,
- gleichmäßige, ausreichende Ausleuchtung der Objekte ohne Reflektion der Objekte, Mindestsichtweite im Kanal 3-4 m,
- Kameraauflösung muss der Größe des Inspektionsobjektes angepasst werden. Hierbei muss die vertikale Auslösung mindestens der lichten Höhe des Inspektionsobjektes in Millimeter entsprechen z. B.:
  - DN 300 bis DN 600  ca.  800 x  600 Pixel
  - DN > 600  ca. 1600 x 1200 Pixel
  - Aufzeichnung von Bewegungen mit mindestens 16 Bilder pro Sekunde,
  - Stufenlose Blickrichtungsänderung
  - Seitenaufrechtes Bild mit automatischer Bildstabilisierung,
  - Anpassungsmöglichkeit des Fahrwagens an den Kanaldurchmesser. Die Positionierung der Kanalkamera muss immer im Schnittpunkt der Rohrachsen liegen,
  - Kabellänge mindestens 200 m,
  - Zugbelastung mind. 2000 N am Stecker.
- PAL-Standard bei analogem Bildsignal,

Die Untersuchung einer Haltung muss komplett, d.h. vom Rohranfang bis Rohrende in einer Richtung umfänglich dokumentiert und aufgezeichnet werden. Auch die Rohreinbindung muss in der Aufzeichnung dokumentiert werden. Bei gekrümmten Gerinne ist die Kamera beim Hereinsetzen einzuschalten, so dass die Rohreinbindung aufgezeichnet wird.

Der Anfangsknoten ist der Rohranfang. Hier beginnt die Messung der Durchfahrungsdistanz mit 0,00 m. Es ist der Abstand vom Rohranfang zur Schachtmitte anzugeben. Der Endknoten ist das Rohrende. Hier endet die Messung der Durchfahrungsdistanz. An dieser Stelle ist der Abstand vom Rohrende bis zur Schachtmitte anzugeben.

Die Durchfahrung soll im Regelfall gegen die
Fließrichtung durchgeführt werden. Während der Inspektion darf grundsätzlich nur gefahren oder geschwenkt werden.

Zur Dokumentation eines Schadens- oder Zustandselementes ist zunächst die betreffende Stelle umfänglich abzufahren und abzuschwenken. Anschließend ist durch zurückfahren der Kamera die Stelle nochmals axialsichtig zu betrachten und mit Längenstationierung und Lage im Rohrquerschnitt festzuhalten.
Streckenschäden ab einer Länge von 30 cm sind mit einem Anfangs- und einem Endpunkt eindeutig zu bezeichnen. Periodisch wiederkehrende Schadensbilder wie z. B. undichte Muffen oder Wurzeleinwuchs durch die Muffen sind keine Streckenschäden und daher einzeln und stationsgebunden einzugeben. Bei periodisch wiederkehrende Schäden muss nur der erste Schaden durch Rückwärtsfahren axialsichtig betrachtet werden.

Muffen sind umfänglich und in gleichbleibendem Rhytmus abzuschwenken, wenn Auffälligkeiten, z. B. einragende Hindernisse oder Versätze sichtbar sind. Mindestens zwei Rohrverbindungen sind je Haltung zur Rohrlängenbestimmung abzuschwenken.

Die Ergebnisse der Videoaufzeichnung inklusive
Kommentierung sind zu dokumentieren, die Dokumentation
wird gesondert vergütet. Für die Schadensbeschreibung
dienen die Steuer- und Zustandskürzel der Arbeitshilfen
Abwasser des Bundesministeriums für Umwelt, Naturschutz, Bau und Reaktorsicherheit (ISYBAU 2006).
Als Austauschformat der Untersuchungsdaten gilt die Schnittstelle ISYBAU 2006 - XML.
Einzelbildaufnahmen sind nach Absprache mit dem AG bei
massiven Schäden anzufertigen, der Haltungsgrafik als
Foto und der ISYBAU-Datei als *.jpg-Datei
hinzuzufügen.

Inspektionen von Haltungen mit Erfassung von
Haltungsnummer, Von-Schacht-Nummer, Bis-Schacht-Nummer, Straßenname und -schlüssel, Kanalart, Entwässerungssystem, Haltungslänge, Werkstoff und Dimension, Anwesende des AG und AN, Richtung der
Inspektion, Videozählerstand, Fotonummer, Abzweige, Stutzen und Schäden.

In den Einheitspreis sind einzukalkulieren:
Öffnen und Schließen von Schachtabdeckungen,
Rostverschraubungen etc.

Einschließlich 2 Mann Bedienungs- und Sicherheitspersonal sowie aller Nebenleistungen und Betriebskosten bei 8 Stunden Einsatzzeit vor Ort ohne Pausen und An- und Abfahrt.

Einschließlich Inspektionsgrafiken in zweifacher Ausfertigung.

Entwässerungssystem:
Regenwasser DN 300 PP.

Abrechnung nach durchfahrener Länge der Haltungen.
Menge: 12,000 m

**02.05.23 Inspektion von Schächten**
Optische Inspektion der Schächte gemäß DIN EN 13508-2, Baufachliche Richtlinien des BMI und des BMVg durch Begehung und direkte Inaugenscheinnahme.

Ebenfalls erfolgt eine Untersuchung mittels Farbkamera
im Zuge der Durchfahrung der Kanalhaltungen. Im
Schachtbauwerk grundsätzlich alle Rohreinbindungen mit
einem Rundumschwenk abfahren.
Außerdem Schachtunterteil und Schachtringe nebst Konus
mit mehreren Rundumschwenks dokumentieren.
Abzuschließen ist die Schachtaufnahme mit einem Schwenk
über den gesamten Schachteinstieg mit
Steigeinrichtungen (Steigeisen, Steigleiter).

Folgende Daten sind zu ermitteln bzw. als Untersuchungsergebnis festzuhalten: Schachtnummer,
Straßenname und -schlüssel, Baujahr, Anwesende des AG
und AN, Schachtbauwerksform, Deckel- und Sohlhöhe,
Schachttiefe, Materialien und Dimensionen von Schacht,
Gerinne und Abdeckung, Klasse der Schachtabdeckung
sowie alle Zuläufe, Abläufe und Schäden.

Für die Schadensbeschreibung gelten die Steuer- und
Zustandskürzel gemäß DIN EN 13508-2 und der nationalen Festlegung Baufachliche Richtlinien des BMI und des BMVg.
Einschließlich der Speicherung und Übergabe von Untersuchungsergebnissen im Austauschformat ISYBAU 2006 oder 2013 - XML-Format.

Die Ergebnisse inklusive Kommentierung sind zu dokumentieren. Die Dokumentation in Form von Schachtgrafiken sind in die Einheitspreise einzurechnen.

Die Arbeiten sind 12-24 Stunden nach den
Reinigungsarbeiten durchzuführen. Die Bauwerke sind
durch geeignete Lichtquellen so auszuleuchten, dass
Schäden eindeutig erkennbar sind. Von jedem Schacht ist
mit einer handelsüblichen Digitalkamera bei geöffnetem
Schachtdeckel in Fließrichtung (Ablauf oben) ein Foto
anzufertigen. Von jedem massiven Schaden ist zusätzlich
ein Detailfoto aufzunehmen. Alle Fotos sind dem
Schachtuntersuchungsbericht als Bild und der
ISYBAU-Datei als *.jpg-Datei hinzuzufügen.

Die Arbeiten sind unter strenger Beachtung von
Unfallverhütungsvorschriften, insbesondere
Unfallverhütungsvorschriften Abwassertechnische Anlagen
und der Sicherheitsregeln für Arbeiten in umschlossenen
Räumen von abwassertechnischen Anlagen-Betrieb
durchzuführen.

Über Schächte, die nicht inspiziert werden konnten,
ist eine Liste anzulegen, die die entsprechende
Bezeichnung, den Straßennamen und den Hinderungsgrund
enthält.

Einschließlich 2 Mann Bedienungs- und Sicherheitspersonal sowie aller Nebenleistungen und Betriebskosten bei 8 Stunden reiner Arbeitszeit.

Abrechnung nach Anzahl der untersuchten Schächte.
Menge: 1,000 Stk
